# Neuer Lustgarten Potsdam - Förderprojekt InnoWasPo - FWD3 - 20.60.08-219
Angebotsaufforderung (GAEB DA XML 3.3, DA83)
Projekt: 24-0130
Währung: EUR
Auftraggeber: BgA Lustgarten der Stadt Potsdam c/o Ent, Pappelallee 4, 14469 Potsdam
Erstellt mit: 5 260226, NOVA AVA, 02.03.2026

## Zusätzlicher Text
Vorbemerkungen

Angaben zur Baustelle
1.1 Allgemein.
Für die Bundesgartenschau wurden innerstädtische Flächen beräumt und der Potsdamer Lustgarten neugestaltet. Im Rahmen der Gestaltung des Lustgartens wurde das historische Neptunbecken freigelegt sowie technische Anlagen zur Stützung der Wasserqualität und zur Versorgung mit Beregnungswasser errichtet. Diese Anlagen wurden 2021 in Teilbereichen saniert und umgebaut. Für die weitere Pflege und den Betrieb der öffentlichen Grünflächen ist es von Betreiber vorgesehen die zentralen Rasenflächen automatisch zu bewässern und die Wasserversorgung grundhaft zu erneuern.

1.2 Lage der Baustelle und Umgebungsbedingungen
Die Baustelle liegt in zentraler Lage der Stadt Potsdam. Das Bearbeitungsgebiet wird eingegrenzt durch den Bahndamm im Süden, die Havel im Osten, das Stadtschloss und Marstall im Norden und das
Innenministerium des Landes Brandenburg im Westen. Der Lustgarten wurde 2001 mit seinen Wegen, Rasenflächen und Staudenflächen fertig gestellt. Das Neptunbecken liegt im süd-östlichen Lustgarten, der zum öffentlichen Parkplatz hin mit einem Zaun abgegrenzt ist. Der Zugang zum Neptunbecken ist für Fußgänger und Pflegefahrzeuge über die Parkwege frei.

1.3 Zufahrtsmöglichkeiten und Beschaffenheit der Wege
Die Baustellenzufahrt zum Lustgarten Park erfolgt über die Breite Straße und die westliche Zufahrt zum öffentlichen Parkplatz am südlich gelegenen Bahndamm. Innerhalb der Grünanlage kann nur auf den wassergebundenen Wegedecken gefahren werden. Eine Befahrung ist nur mit Kleintransportern bis 7,5 to
möglich. Verdichtungen und Beschädigungen an den Wegeeinfassungen sind zu vermeiden. Schäden werden auf Kosten des Verursachers behoben.

1.4 Anschlüsse Energie, Trinkwasser und Abwasser
Versorgungsanschlüsse sind im Bereich der Baustelle vorhanden. Im Bereich der Parkanlage sind begrenzt Stromanschlüsse und Hydranten vorhanden.

1.5 Baustelleneinrichtung
Die Kosten für die Baustelleneinrichtung sind pauschal zu kalkulieren. Weitere Nebenleistungen im Rahmen der Bautätigkeit sind der erforderliche Bauzaun inkl. Tor, Vermessungsarbeiten und Dokumentation der Maßnahme. Zusätzliche Flächen für eine Baustelleneinrichtung stehen voraussichtlich nicht zur Verfügung. Flächen zur Aufstellung der Baustelleneinrichtung stehen ausschließlich innerhalb des Baufeldes zur Verfügung. Die hierfür vorgesehenen Flächen befinden sich im Eigentum des AG.
Das Verlagern der BE-Fläche ist angepasst an den Baufortschritt erforderlich. Die Baustelleneinrichtung ist unter Beachtung der Forderung der Arbeitsstättenverordnung zu errichten und zu betreiben. Erforderliche Lagerflächen sind ebenfalls innerhalb des Baufeldes einzurichten. Lager- und Arbeitsflächen sind nach Räumung der Baustelle entsprechend dem ursprünglichen Zustand wiederherzurichten. Die Lagerung von Baumaterial, Boden, Erdaushub und Bauhilfsstoffen (Schotter, Frostschutz, etc.)außerhalb des Baufeldes bzw. des zugewiesenen Lagerplatzes ist nicht gestattet.

1.6 Umweltrechtliche Vorschriften
Es dürfen nur Baumaschinen- und -geräte eingesetzt werden, die mit biologisch abbaubaren Schmierstoffen und Hydraulikölen der Wassergefährdungsklasse 1 betrieben werden. Das Betanken der Baumaschinen im Landschaftsschutzgebiet ist nicht erlaubt. Grundsätzlich ist das Betanken von Baumaschinen so vorzunehmen, dass ein eventuelles Auslaufen der Flüssigkeit verhindert wird. Hierdurch eingetretene Boden- und Grundwasserverunreinigungen sind sofort durch geeignete Mittel zu beseitigen und zwischenzulagern. Hierfür erforderliche Geräte sind auf der Baustelle vorzuhalten.

1.7 Art und Umfang des Baumschutzes
Zum Schutz von Bäumen und Sträuchern im Bereich der Baustelle sind die RAS LG4 und die DIN 18 920 zu beachten. Beeinträchtigungen der Umwelt im Zuge der Baumaßnahmen sind zu vermeiden. Durch den Auftragnehmer entstandene Schäden gehen zu seinen Lasten. Grundsätzlich ist aufgrund des dichten Baumbestandes im gesamten Gebiet mit besonderer Sorgfalt vorzugehen. Baumschäden müssen unbedingt vermieden werden. Verdichtungen durch schwere Geräte im Bereich der Bäume sind zu vermeiden. Im Wurzelbereich muss mit dem Spaten von Hand gearbeitet werden, auf Maschineneinsatz ist zu verzichten. Wurzeln ab 8 cm Durchmesser sind freizulegen und nicht zu kappen.

1.8 Vorhandene Anlagen
Im Bereich des Potsdamer Lustgarten wurden Ver- und Entsorgungsleitungen errichtet. Vor Beginn der Arbeiten erhält der AN einen Koordinierten Leitungsplan und eine örtliche Einweisung durch die Bauüberwachung. Transporte innerhalb der Baustelle haben mit geeigneter Technik (Kleintransporter 7,5to) zu erfolgen. Die Freigabe der Fahrtrassen erfolgt durch die örtliche Bauüberwachung. Die Beseitigung von Beschädigungen an den vorhandenen Wegen ist durch den Verursacher zu tragen.

1.9 Baustellenordnung
Der Auftragnehmer hat ohne besondere Vergütung für Ordnung und Sauberkeit auf der Baustelle und den Transportwegen innerhalb und außerhalb der Baustelle zu sorgen, anfallenden Bauschutt, Abfälle und dergl. ist in Containern zu fassen und vorschriftsmäßig zu entsorgen. Nicht mehr erforderliche Geräte und Baustoffe sind unverzüglich von der Baustelle zu entfernen. Einrichtungen des Auftragnehmers für die Betankung von Baugeräten müssen den Sicherheitsvorschriften entsprechen und sind mit ausreichend großen Auffangwannen und vollständigem Wetterschutz zu versehen. Bei der Bedienung ist mit größter Sorgfalt vorzugehen. Das Herrichten, Vorhalten und Beseitigen von Transportwegen im unerschlossenen Gelände gehört zu den nicht besonders zu vergütenden Nebenleistungen.
Alle in Anspruch genommenen Flächen hat der Auftragnehmer nach Beendigung der Arbeiten in den ursprünglichen Zustand zu versetzen. Durch Baufahrzeuge verunreinigte Verkehrswege im öffentlichen Bereich und im Bereich der Baustelle sind ständig unentgeltlich zu reinigen. Der AN ist in jedem Fall für die Aufrechterhaltung der Verkehrssicherheit verantwortlich. Der Auftragnehmer hat die Baustellensicherung hinsichtlich der Verkehrssicherheit und des Unfallschutzes zu gewährleisten. Die gesamten Arbeiten sind mit leistungsfähigen und umweltschonenden Geräten durchzuführen, so dass ein reibungsloser Terminablauf gewährleistet ist. Nach diesem Grundsatz ist die Einrichtung der Baustelle vorzunehmen. Die Bauüberwachung behält sich vor, den Einsatz von Geräten, die für die zu erbringenden Leistungen nicht geeignet sind oder nicht den Forderungen hinsichtlich des Umwelt- und Unfallschutzes entsprechen, zu unterbinden. Pflanzliche Abfälle, die bei der Baumaßnahme anfallen, dürfen nur in dafür zugelassene Anlagen verbracht werden.

1.10 Sicherheit auf der Baustelle
Der Auftragnehmer ist verpflichtet, Ordnung auf seiner Baustelle zu halten und ist hinsichtlich der gesetzlichen, behördlichen und berufsgenossenschaftlichen Verpflichtungen gegenüber seinen Arbeitnehmern allein verantwortlich. Auf folgende Forderungen wird besonders hingewiesen: Hinweistafel für Erste-Hilfe-Einrichtungen auf der Baustelle einschl. Erreichbarkeit der ärztlichen Hilfe und des Rettungsdienstes ist gut sichtbar anzubringen. Benennung des Ersthelfers auf der Baustelle. Bei allen Arbeiten, bei denen mit Verletzungen des Kopfes durch Anstoßen oder durch pendelnde, herabfallende, umfallende oder wegfließende Gegenstände zu rechnen ist, ist der Kopf zu schützen = Helmpflicht.
Bei allen Arbeiten, bei denen mit Verletzungen der Augen durch Schlag- oder Stoßverletzungen,
Staub, Späne, Splitter, Funken, Verblitzen, Infrarotstrahlen, Laserstrahlen, Säuren oder Laugen zu
rechnen ist, sind entsprechende Schutzbrillen zu tragen. Bei allen Arbeiten hat jeder Beschäftigte Sicherheitsschuhe zu tragen. Baumaschinen müssen den Sicherheitsbedingungen entsprechen und dürfen nur von Beschäftigten bedient werden, die:
- mind. 18 Jahre alt sind
- eine Ausbildung zum Führen der Geräte erhalten haben
- die Betriebsanleitung sowie die Sicherheitsvorschriften der Maschinen / des Gerätes und
- vom Unternehmer zum Führen der Maschine / des Gerätes bestimmt sind.
Der Nachweis über die erfolgte Sicherheitsbelehrung aller auf der Baustelle beschäftigten Personen
ist vor Baubeginn vorzulegen. Die Belehrung darf nicht länger als ein Jahr zurück liegen.
Auf der Baustelle herrscht striktes Alkohol- und Drogenverbot.
Es wird, unabhängig von der Forderung der Reichsversicherungsordnung (RVO) gefordert, dass auch für Betriebe mit weniger als 21 Versicherten ein Sicherheitsbeauftragter nach ï¿œ 9 der Unfallverhütungsvorschriften für die Baustelle benannt wird.
Die aus der Baustellenverordnung (BaustellV) resultierenden Forderungen, Auflagen und Hinweise sind zwingend zu beachten. Die Nichtbefolgung aller für die Baustelle relevanten Sicherheitsvorschriften hat, je nach Schwere der Verfehlung, einen sofortigen Verweis von der Baustelle oder eine Abmahnung mit Hinweis auf die Konsequenzen bei Wiederholung zur Folge.

1.11 Abfall- und Schuttentsorgung
Die Abfall- und Schuttentsorgung ist entsprechend den Vorgaben des Kreislaufwirtschaftsgesetzes (KrWG) durchzuführen. Die abgesammelten Materialien sind so einzusammeln, zu befördern und zu lagern, dass die Möglichkeit zur Abfallverwertung genutzt werden kann. Die ggf. zu entsorgenden Stoffe sind auf eine zugelassene Deponie zu verbringen. Die Deponiekosten trägt der AN. Der Auftragnehmer hat den Nachweis der geordneten Entsorgung entsprechend der Nachweisverordnung (NachwV) zu führen. Die Nachweise müssen Informationen über Menge und Art der entsorgten Materialien enthalten. Der Bodenaushub ist auf der Baustelle zu aufheben, zu befördern und zu lagern, sowie entsprechend den Vorgaben der Ersatzbaustoffverordnung (ErsatzbaustoffV) zu beproben.

1.12 Kampfmittelfreigabe
Die Kampfmittelabfragen und Sondierungen wurden im Jahr 2001 im Rahmen der Planung und Bau des Lustgartens (Buga2001) von der Landeshauptstadt Potsdam veranlasst, sodass davon ausgegangen werden kann, dass die Fläche kampfmittelfrei ist. Die Kampfmittelfreiheit wird vor Beginn der baulichen Maßnahmen abgesichert. Die Stellungnahme zu Informationen über Kampfmittel liegt den Ausschreibungsunterlagen bei.

2. Angaben zur Ausführung
2.1 Kommunikation
Während der Arbeiten des AN auf der Baustelle muss ein deutsch sprechender Vertreter anwesend sein, der bevollmächtigt ist Anordnungen und Weisungen der Bauüberwachung entgegenzunehmen und weisungsberechtigt die erforderlichen Maßnahmen ergreifen kann. Er nimmt an den Baubesprechungen teil. Sofern ein Zusammenarbeiten mit dem Vertreter oder anderer Arbeitnehmer das AN nicht zumutbar ist, kann der Auftraggeber deren sofortige Ablösung ohne Angabe von Gründen verlangen.

2.2 Vom AN zu erstellende bzw. zu beschaffende Unterlagen
- Bauablaufplan
- Bautagebuch

2.3 Vermessungsleistungen
Eine Bestandsvermessung ist durch einen öffentlich bestellten Vermessungsingenieur bestellt von und auf Kosten des AN zu veranlassen (siehe Position). Ein Vertrag gem. VOB ist zwischen AN und dem ?Öffentlich bestellten Vermessungsingenieur" abzuschließen.

2.4 Ausführungstermine
In Absprache mit dem Auftraggeber und der Bauüberwachung ist ein Bauzeitenplan/Bauablaufplan vom Auftragnehmer aufzustellen und nach Erfordernis fortzuschreiben. Der abgestimmte Bauablaufplan wird Vertragsbestandteil und ist für den AN bindend. Spätestens 15 Arbeitstage nach Leistungsabruf hat der Auftragnehmer einen Bauablaufplan dem AG und der Bauüberwachung vorzulegen. Der AN hat sich rechtzeitig vor dem geplanten Bau- beginn davon zu überzeugen, dass zum vorgesehenen Zeitpunkt Baufreiheit besteht. Die Bauüberwachung des AGs ist über zu erwartende Behinderungen bzw. Verzögerungen unverzüglich zu informieren.

Die Wartungsleistungen für die Kalenderjahre 2027 bis 2029 sind nicht förderfähig. Die Beauftragung erfolgt separat durch den Auftraggeber.

2.5 Beweissicherung / Bestandserfassung
Durch den AG wurde keine Beweissicherung durchgeführt. Der Auftragnehmer ist zur Erfassung
eventuell auftretender Schäden während der Bauausführung zur Beweissicherung nach ï¿œ 3 Nr. 4 VOB/B verpflichtet (z.B. Gehwegüberfahrten, Gebäude, private Grünflächen, Verkehrswege, Einbauten etc.).
Vor Beginn der Arbeiten ist eine gemeinsame Begehung mit der örtlichen Bauüberwachung und einem Vertreter des AG vorzunehmen. Über die Begehung und die darin ermittelten Feststellung ist ein Protokoll zu erstellen.

2.6 Bestandschutz
Abschließend soll nochmals auf die Wege und Pflanzflächen hingewiesen werden. Die für die Erbringung der Leistungen einzusetzende Technik ist an diese Randbedingungen anzupassen. Dies bedeutet Kleintransporter oder Muldenkipper max. 7,5 t für den internen Baustellentransport und Minibagger 2,0 bis 6,0 t Gesamtgewicht für den Bodenaushub.

2.7 Bauen im Denkmal
Als Bodendenkmal 2140 sind im Boden erhaltenen Zeugnisse der mittelalterlichen und frühneuzeitlichen Grundstücksnutzungen im Stadtkern Potsdam und der ur- und frühgeschichtlichen Vorbesiedlung in mehreren ur- und frühgeschichtlichen Zeitperioden geschützt. Im unmittelbaren Planungsgebiet sind Spuren der Landgewinnung, von historischen Lustgartengestaltungen und zum Lustgarten gehörigen Bauwerken, von vermutlich frühneuzeitlichen Befestigungsanlagen und Zeugnisse der Geländenutzungen im ufernahmen Bereich im Mittelalter und der Jungsteinzeit/ frühen Bronzezeit belegt. Bei Bodeneingriffen sind daher archäologische Funde/Befunde begründet zu erwarten.
Die Ansprechpartnerin in der Unteren Denkmalschutzbehörde ist Frau Christi, Tel: 0331 2893068, Funk: 0175 5709889, Mail: Gundula.Christl@rathaus.potsdam.de
Die für die Ausführung erforderliche Genehmigung der Unteren Denkmalschutzbehörde der Landeshauptstadt Potsdam liegt vor und wird dem AN zur Verfügung gestellt. Der Auftragnehmer hat sich mit den Inhalten und Auflagen der Genehmigung vertraut zu machen und deren Vorgaben während der gesamten Bauausführung einzuhalten.

2.8 Besondere Ereignisse / Gefahrenabwehr
Besondere Ereignisse, die eine Einschaltung von Feuerwehr, Polizei, Arzt, Berufsgenossenschaft etc. erforderlich machen, sind der Bauüberwachung sofort zu melden. Bei außergewöhnlichen Ereignissen (Unfälle, Schwertransporte, schlechte Sicht usw.) ist den Weisungen der Polizei umgehend zu folgen. Verunreinigungen sind umgehend zu beseitigen.

3. Baubeschreibung
3.1 Allgemein:
Die Lage des Lustgartens in der Potsdamer Innenstadt bringt besondere Herausforderungen mit sich, insbesondere im Hinblick auf die Bewässerung und Pflege der Grünflächen. Die Havel dient als primäre Wasserquelle, wobei das Wasser über das Neptunbecken entnommen und durch eine Schilfkläranlage gefiltert wird.
Intensiv genutzte Grünflächen des Lustgartens bedürfen in Zeiten anhaltender Trockenheit der zusätzlichen Bewässerung. Es handelt sich hier zum einen um durch den Freizeitsport intensiv genutzte Rasenflächen, zum anderen um Grünflächen, die aufgrund der zentralen Lage im Stadtgebiet direkt am Hafen der Weißen Flotte stark repräsentativen Charakter für Potsdam besitzen.
Im Rahmen der Maßnahme ist der Installation einer automatischen Bewässerungsanlage für wichtige Teilbereiche des Lustgartens vorgesehen um zielgenau die erforderlichen Wassermengen und parallel die zeitliche Beschränkung zur Wasserentnahme aus Oberflächengewässern auf die Abend- und Nachtstunden sicherzustellen.
Parallel zu der automatischen Bewässerung werden im Rahmen der Maßnahme das vorhandene Druckerhöhungspumpwerk modernisiert und die Pumpenvorlage erweitert. Im Rahmen der Modernisierung werden dabei der Energiebedarf reduziert, die hydraulische Auslastung der Pumpen optimiert und die Gesamtsteuerung vereinfacht. Nicht mehr benötigte Aggregate innerhalb der Anlage werden ausgemustert und entfernt.

3.2. Wasserversorgung
Die Wasserversorgung der Beregnungsanlage wird mit Havelwasser oder alternativ mit Wasser aus dem Neptunbecken sichergestellt. Die notwendige Wassermenge wird mittels Pumpen auf den Bodenfilter neben dem Neptunbecken gepumpt und durchsickert diesen. Das so gewonnene Wasser wird über diesen Weg gefiltert, gereinigt und gespeichert. Im Vergleich zwischen Beregnungsmenge und Wasserversorgung entstehen bei 2,0h Betrieb 14,0 m³ Differenz, die als zusätzlicher Speicher vorgehalten werden müssen. Im Rahmen der Maßnahme wird zwischen dem Bestandsbodenfilter und dem Vorlageschacht der DEA eine Rigole verbaut. Das Volumen der Rigole deckt den Differenzmenge vollständig und sichert den Betrieb der Druckerhöhung bei Ausfall der Havelwassernachspeisung für maximal 3,0h.

3.3 Modernisierung Pumpwerk
Im Rahmen der Maßnahme wird für die Versorgung der automatischen Beregnung ein neues Doppelpumpwerk mit drehzahlgesteuerten Unterwassermotorpumpen vorgesehen. Es kommen Rohwasserpumpen zum Einsatz, die mindestens eine Förderhöhe von 7,20 bar und einen Förderstrom von 15m³/h zum Einsatz. Die Modernisierung der Druckerhöhungspumpen macht es erforderlich innerhalb der bestehenden Pumpstation die trocken aufgestellte Druckerhöhungspumpe, die Bypasspumpe, die Neptunpumpe, den Ausgleichbehälter sowie die Stromversorgung und Steuerung zu demontieren. In der bereinigten Anlage bleiben die Havelwasserpumpe, die Notentwässerungspumpen und die Elektroinstallation innerhalb der Schächte bestehen.
Die Installation der neuen Pumpen erfolgt im Vorlageschacht DN 1500. Zur Sicherung der ausreichenden Kühlung wird ein Saugschutzmantel angeordnet. Im Anschluss an die Pumpen werden Rückschlagventile und Absperrschieber installiert. Die Druckleitungen der Pumpen werden außerhalb des Schachtes zusammengeführt und als Druckleitung zum bestehenden Technikschacht geführt. Im Technikschacht wird ein neuer Druckbehälter, Nenngröße 600l installiert, um geringe Leitungsverluste zu kompensieren und die Pumpen zu schonen. Im Anschluss wird die Anlage an das bestehende Leitungsnetz angeschlossen. Parallel zur neuen Druckerhöhung wird im Vorlageschacht Bodenfilter eine neue selbstansaugende Blockpumpe mit 30m³/h Förderleistung installiert um die alte Neptunpumpe zu ersetzen.
Die Lage der Schachtbauwerke und die weitere Ausstattung des Pumpwerkes können den beiliegenden Zeichnungen ?Anlagen am Neptunbecken" und ?Bewässerung Schema" entnommen werden.

3.4 Steuerung
Grundlegend werden die Bestandspumpen sowie die neu errichtete Druckerhöhungsstation durch eine neu aufgestellte Steuerung betrieben. Alle Anlagenteile werden über eine Zeitschaltung, Drucksensoren und eine Wasserspiegelerfassung in mehreren Ebenen geregelt. In der obersten Ebene regelt eine Zeitschaltung die Freigabe der Havelwasserpumpe bzw. der Neptunpumpe zur Grundversorgung der Anlage. Nachgeschaltet werden die beiden Pumpen vom Wasserstand im Neptunbecken und im Bodenfilter geschaltet. Bei maximalem Wasserstand im Neptunbecken erfolgt die Umschaltung auf die Umwälzpumpe. Bei maximalem Wasserstand im Neptunbecken erfolgt die Abschaltung.
Das Druckerhöhungspumpwerk wird über die Drucksensoren gesteuert. Hierbei werden der Startpunkt, die Drehzahl und die Abschaltung der Druckerhöhungsanlage geregelt. Beide Pumpen laufen im Wechselbetrieb an, die zweite Pumpe schaltet erst bei wachsendem Bedarf zu.
Die Havelwasserpumpe oder Umwälzpumpe werden über die Wasserspiegelerfassung im Vorlageschacht angesteuert. Innerhalb der Steuerung wird das Signal der Radarmessung erfasst und die Schaltpegel zum Start der Pumpe, zur Abschaltung und zum Trockenlaufschutz überwacht. Die Schaltpunkte wurden so festgelegt, dass zwischen dem oberen Einschaltpunkt der zweiten Pumpe und dem Trockenlauf ein ausreichendes Reservevolumen vorhanden ist. Die Abschaltung der Nachspeisung erfolgt erst nach Erreichen des maximalen Wasserstandes im Vorlageschacht oder bei Erreichen des Niedrigwasserstandes im Neptunbecken. In diesem Fall erfolgt die Umschaltung auf die Havelwasserpumpe.
Neben der Grundsteuerung der Druckerhöhungsanlage erfolgt die Überwachung der Havelwasserpumpe und der Umwälzpumpe über die oben genannte Zeitschaltung zum Verdunstungsausgleich und zur Stützung des Neptunbecken.
Die Steuerung der Beregnungsanlage erfolgt gesondert und greift nicht bzw. nur über die Drucksensoren in die Pumpensteuerung ein. Dies wird in einem gesonderten Kapitel beschrieben.

3.5 Wasserverteilung
Im Lustgarten liegt ein Druckleitungsnetz mit Hydranten zur manuellen Bewässerung der Rasenflächen. Die Versorgungsleitungen sind als Stich- und Ringleitung um die Rasenflächen verlegt und sichern die Grundversorgung in allen Teilen der Parkanlage ab. Die Versorgung der automatischen Beregnungsanlage erfolgt über dieses Leitungsnetz mittels Anbohrschellen und Steigleitungen auf das Niveau der Sommerleitungen. In die Steigleitung wird ein Privathauptventil installiert, dass eine Absperrung des Anschlusses ermöglicht und die Leitung zwischen Anschluss und Ventilanschluss selbsttätig entleert. Grundlage der Netzdimensionierung ist eine Parallelschaltung von Beregnungskreisen bis zu einer maximalen Entnahme von 27 m³/h.

3.6 Automatische Bewässerung
Für die Rasenflächen ist eine automatische Bewässerung vorgesehen. Aufbauend auf der vorhandenen Wasserversorgung wird Sommerleitungssystem errichtet. Der Anschluss des automatischen Bewässerungssystems an das Grundleitungsnetz erfolgt über Anbohrarmaturen direkt auf den Grundleitungen. Im Anschluss werden Privathauptventile mit Standrohr sowie Verteiler-/Magnetventilboxen zur Ansteuerung der einzelnen Beregnungskreise installiert. Die notwendigen Steuerleitungen werden parallel zu den Sommer- oder zu den Grundleitungen vom zentralen Steuerschrank/Verteilerkasten am Neptunbecken zu den Verteilerstationen und zu den Großregnern verlegt. Zur Steuerung der Magnetventile und Überwachung der verschiedenen Sensoren wird eine ausreichende Menge an Steuerkabeln mit Leistungsreserven vorgesehen.
Grundlegend richtet sich die Größe der Beregnungssektoren nach der Leistungsfähigkeit der Wasserversorgung und den Verbrauchswerten der Regner. Für den gewählten Regnertyp (Hydra-M, Düse 9mm) ergibt sich bei 5bar ein Verbrauch von 8,9m³/h. Mit der Leitungsfähigkeit der Druckerhöhung können drei Großregner gleichzeitig betrieben werden. Bei den Multistrahlregnern ergeben sich aus der Hydraulik keine Begrenzungen. Hier können alle geplanten Regner parallel betrieben werden. Ausschließlich die räumliche Trennung der Flächen erfordert zwei Regnerkreise, die jedoch zusammen betrieben werden. Die Festlegung der Regnerstandorte und Sommerleitungen erfolgte unter Berücksichtigung der Beeinflussungen der Regner durch Wind, Vegetation und Mensch, die während der Betriebszeit (Nachtbetrieb) nicht korrigiert werden können. Zur Sicherung einer ausreichenden Bewässerung auf allen Flächen wird mit einer Überschneidung der Wurfkreise von bis zu 90% gerechnet. Die Überschneidung ist notwendig, da die Getrieberegner wie auch die Multistahlregner eine in der Beregnungsmenge sich nach außen reduzierender Verteilung aufweisen. Zum Ausgleich dieser Toleranzen und zum Ausgleich von Witterungseinflüssen wurden die Regner in einem Verband mit sich überschneidenden Wurfkreisen angeordnet. Die Abstände der Regner richten sich dabei nach den Wurfweiten der Regner, der Überdeckung und den Außenmaßen der zu bewässernden Flächen. Zur Planung der Innenflächen werden dann die gewählten Regner im gleichmäßigen Abstand angeordnet.

3.7 Überwachung und Steuerung
Grundsatz jeder Bewässerung ist der schonende Umgang mit Wasser und die Vermeidung von Pflanzenschäden durch Staunässe und Überwässerung. Im Rahmen der Planung wurde eine Grundüberwachung, bestehend aus Wind- und Regensensoren, vorgesehen. Die entsprechenden Sensoren werden im Bereich des Hopfenspaliers, an den Holzsäulen installiert. Eine Installation im Bereich der Steuerungsanlage ist nicht zu empfehlen, da hier die Bestandsgehölze die Sensoren abschirmen.
Die Beregnungssteuerung überwacht die Funktion der automatischen Beregnungsanlage für die Teilflächen und die Signale der Wetterüberwachung. Installiert wird eine zentrale Zweileiter-Decodersteuerung für bis zu 60 Stationen mit zentraler Wind- und Regenüberwachung.
Über die Steuerung werden die Magnetventile nach einem vorab festgelegten Programm in ihrer Abfolge und der Betriebszeit gesteuert. Die festgelegten Beregnungszeiten können vorab in mindestens vier Beregnungsprogrammen vorgespeichert werden, so dass je nach Bedarf die Beregnungsleistung von 50% auf bis zu 200% angepasst werden kann. Die feste Programmierung der Betriebszeiten und der Mengen ist wichtig, da jede Mengenanpassung die Beregnungszeiten verändert und Auswirkungen auf die Wasserversorgung hat.

## Zusätzlicher Text
Zusätzliche technische Vorbemerkung
 Grundlage der Ausschreibung, des Angebotes, der Ausführung und Lieferung der Materialien sind:

 - Allgemein anerkannte Regel der Technik, DIN-Normen, ZTV-Ing, FLL, VDE-Vorschriften neuester Fassung, VOB, Landesbauordnung Brandenburg

 Ferner gelten die örtlichen Bestimmungen der Gewerbeaufsicht, der Bauaufsicht, der Feuerwehr, der
 technischen Überwachung und sonstigen maßgebenden behördlichen Stellen.

 Für die Einhaltung der Vorschriften und Bestimmungen ist der Auftragnehmer voll verantwortlich.

 Soweit es im Angebot nicht eindeutig anders festgelegt ist, gelten alle Leistungen (inkl. Anlieferung von
 Material bis zur Verwendungsstelle) in fertiger Arbeit, einschließlich aller sorgfältig zu erfassenden Neben-
 und Zusatzleistungen, sowie Nebenkosten und Prüfgebühren.

 Schlitz-, Stemm- und Bohrarbeiten sind in den Einheitspreisen einzuarbeiten.

 Der Bieter erhält für die Bearbeitung des Angebotes, einschließlich eventuell erforderlichen Berechnungen, Zeichnungen usw. keine Entschädigung.

 Zur Bearbeitung des Angebotes erhält der Biter vom AG ein Satz Ausführungsplanung. Die Unterlagen werden als PDF-Dateien übermittelt. Der Lageplan wird im Format DWG dem AN durch den AG zur Verfügung gestellt. Leistungsverzeichnis und Ausführungsplanung, Pläne in digitaler Form, inkl. Formblätter und Anlagen.

 Nur vollständig ausgefüllte Original-LV werden anerkannt. Änderungen im Wortlaut des Leistungsverzeichnisses sind nicht statthaft und somit ungültig. Wenn in einzelnen Positionen Fabrikate oder Materialien zur Festlegung der Qualitätsmerkmale vorgegeben sind, so ist es dem Anbieter freigestellt, absolut gleichwertige Materialien anzubieten und das gewählte Fabrikat in dem dafür vorgesehenen Freiraum anzugeben.

 Der Auftragnehmer versichert, dass die ihm zur Verfügung stehenden Unterlagen grundsätzlich geeignet
 sind, die Baumaßnahme durchzuführen. Der Auftragnehmer hat beim Auftraggeber, soweit erforderlich, ergänzende Unterlagen anzufordern.

 Herbeiführung der erforderlichen Abnahmen und Übernahmeführungen durch Behörden, Versorgungsbetriebe, Verbände, Sachverständige und den TÜV, einschließlich aller notwendigen Materialprüfungen, sowie Tragung der hierfür entstehenden Kosten und Gebühren ist Sache des
 AN.

 Auch nach Freigabe der Pläne und sonstigen Unterlagen durch den Auftraggeber oder von diesem beauftragte Personen, bleibt die Verantwortung für die vertragsgemäße Leistung beim Auftragnehmer.

 Spätestens 5 Werktage vor der Abnahme werden dem Auftraggeber folgende Unterlagen ausgehändigt:

 a) Bestandsunterlagen: Nach Fertigstellung der Baumaßnahme ist eine Bestandsdokumentation anzufertigen. Bestandteil der Dokumentation ist die Zusammenstellung der Entsorgungsnachweise,
 Eignungsprüfzeugnisse für Schüttgüter, Liefernachweise, Eigenüberwachungszeugnisse für Ortbeton,
 Verdichtungsnachweise, Bautagebuch, Entsorgungs- und sonstige Nachweise. Die Zusammenstellung erfolgt gemäß HVA-B. Die Unterlagen sind in 2-facher Ausfertigung zu liefern.

 b) Nachweise der behördlichen Abnahmen bei Anlagen, die durch staatliche oder besonders hierfür bestimmte Dienststellen abgenommen werden müssen und die entsprechenden Bescheinigungen, Atteste usw.

 Rechtzeitig vor der Abnahme sind dem Auftraggeber die Betriebsbescheinigungen und -anleitungen der
 elektrotechnischen Anlagen zu übergeben.

 Der Auftraggeber hat das ausschließende, uneingeschränkte und übertragbare Recht, alle Planungen
 und sonstige Leistungen des Auftragnehmers für das vertragsgegenständliche Projekt umfassend zu benutzen und zu ändern, auch falls das Vertragsverhältnis, gleich aus welchem Grund, vorzeitig enden sollte.

 Liefer-, Vertrags- und Zahlungsbedingungen des Auftragnehmers sind nicht Bestandteil der zusätzlichen technischen Vorbemerkungen.

## 02 KVA: KVA - Los 2 Beregnungsanlage
Datum: 18.02.2026

### Gewerk 1 Allgemein, Baubegleitende Kosten

**1.10 Zulage für erweiterte Baustelleneinrichtung und -räumung**
*** Pauschalposition
Zulage zur erweiterten Baustelleneinrichtung Tief- und
 Rohrleitungsbau für Geräte, Werkzeuge und sonstige
 Betriebsmittel, die zur vertragsgemäßen Durchführung
 der Bauleistungen erforderlich sind, auf die Baustelle
 bringen, bereitstellen und soweit der Geräteeinsatz
 nicht gesondert berechnet wird, betriebsfertig
 aufstellen einschl. der dafür notwendigen Arbeiten.

 Die erforderlichen festen Anlagen herstellen. Baubüros,
 Unterkünfte, Werkstätten, Lagerschuppen sind nicht
 Bestandteil der Zulage. Sie werden über die
 Grundposition Baustelleneinrichtung erfasst.

 Zufahrtswege zur Baustelle sowie Lagerplätze, sonstige
 Platzbefestigungen und Wege im Baustellenbereich
 anlegen. Flächen beschaffen, sofern die vom AG zur
 Verfügung gestellten nicht ausreichen.
 Kosten für Vorhalten, Unterhalten und Betreiben der
 Geräte, Anlagen und Einrichtungen einschl. Mieten,
 Pacht, Gebühren und dgl. werden nicht mit dieser
 Pauschale, sondern mit den Einheitspreisen der
 betreffenden Teilleistungen vergütet. Soweit nicht für
 bestimmte Leistungen (z.B. Bedarfsleistungen) für das
 Einrichten der Baustelle gesonderte Positionen im
 Leistungsverzeichnis enthalten sind, gilt die Pauschale
 für alle Leistungen sämtlicher Abschnitte des
 Leistungsverzeichnisses.

 Baustelleneinrichtung vorhalten. Eingeschlossen sind
 die für die Durchführung der vertraglichen Leistungen
 erforderlichen Baustraßen, Lager- und Arbeitsplätze.
 Vom AN ist innerhalb von 2 Wochen nach
 Auftragserteilung ein Baustelleneinrichtungsplan
 vorzulegen. In die Kalkulation des Einheitspreises ist
 das mehrmalige Umsetzen der Baustelleneinrichtung
 einzubeziehen, sowie jahreszeitlich und bauablauf
 bedingte Bauunterbrechungen.

 Baustelle von allen Geräten, Anlagen, Einrichtungen und
 dgl. räumen. Benutzte Flächen und Wege entsprechend dem
 ursprünglichen Zustand unter Wahrung der
 landschaftspflegerischen Belange ordnungsgemäß
 herrichten. Verunreinigungen beseitigen. Soweit nicht
 für bestimmte Leistungen (z.B. Bedarfsleistungen) für
 das Räumen der Baustelle gesonderte Positionen im
 Leistungsverzeichnis enthalten sind, gilt die Pauschale
 für alle Leistungen sämtlicher Abschnitte des
 Leistungsverzeichnisses.

 Maßgeblich sind die Forderungen des Amtes für
 öffentliche Ordnung, der Bauberufsgenossenschaften und
 sonst mitwirkender Behörden, Amtsstellen und
 Körperschaften.
Menge: 1,000 psch

**1.20 Abnahme, Revision und Dokumentation**
*** Pauschalposition
Vorbereitung der Abnahme. Prüfung und Revision der neuen Anlagenteile inklusive Dichtheitsprüfung der Wasserleitung. Anfertigen und Liefern von Bestandsplänen und Bestandsunterlagen der Schachtbauwerke, Armaturen und der Leitungen.

 Die Bestandsunterlagen sind min. 5 Werktage vor der Abnahme dem Auftraggeber (AG) zur Prüfung vollständig zu übergeben.

 Vom AG werden die Grundrisspläne und Schnittpläne oder sonstige Baupläne der Baumaßnahme für die Anfertigung der Bestandspläne nach Rücksprache zur Verfügung gestellt.

 Für die neu errichteten Anlagenteile sind zu liefern:
 - Revisions- und Bestandspläne, M 1:200
 - Schlussaufmaß
 - Spülnachweis und Protokolle Dichtheitsprüfung
 - Betriebsschema DIN A 4, laminiert (Aufbewahrung im
  Schaltschrank)
 - Wartungsanweisungen, Betriebsanweisung inkl. In- und
  Außerbetriebnahme und Handlungsanweisung für Störfälle,
  Notfallplan
 - Ersatzteillisten mit Bezugsquellennachweisen und
  Prospekten über Anlagen-Komponenten
 - Prüfbescheinigungen

 jeweils in 3-facher Ausfertigung (2x AG, 1x Planungsbüro) sowie 1x digital, Übergabeformat dxf, auf vermessener Kartengrundlage.

 Die Einweisung ersetzt nicht die Abnahme der Bauleistungen gemäß VOB. Einschließlich aller erforderlichen Materialien und Nebenleistungen.
Menge: 1,000 psch

**1.30 Bestandsvermessung liefern**
*** Pauschalposition
Für die Erstellung der Bestandspläne sowie der sonstigen Unterlagen sind folgende Ausführungen zu beachten.
 Übergabe von Bestandsunterlagen durch ein unabhängiges Vermessungsbüro gefordert. Neubestandsunterlagen der Baumaßnahme sind nach DIN 2425/DIN 18702 in analoger, kopierfähiger Form (2-fach) und digital (CD) anzufertigen und an den AG im Rahmen der Abschlussdokumentation zu übergeben.
 Die Zeichnungen sind im DXF-Format auf CD-ROM zu liefern, sofern vom AG nichts anderes festgelegt wurde.
 DXF-Dateien der Ausführungszeichnungen können dem AN auf Anforderung zur Verfügung gestellt werden.

 Vorgaben:
 Lagepläne nach Vermessung RAS-Verm. 2, Lagesystem ETRS 89, Höhensystem DHHN 92.
 Einzutragen sind die Rohrleitungen und Armaturen mit allen Abmessungen, lagegerecht mit Höhen wie Rohrsohlhöhen und Geländehöhen sowie die Berücksichtigung evtl. rückgebauter Leitungen. Erfassung sämtlicher  Rohrleitungstrassen und Dokumentation der  Baustoffe, Dimensionen, Formteile, Schilder, Schächte, Abläufe und Einbauten mit Deckel- und Sohlhöhen und dergleichen.
Menge: 1,000 psch

**1.40 Inbetriebnahme**
*** Pauschalposition
Inbetriebnahme von allen Anlagen des LV-Bereiches.
 Die Inbetriebnahme umfaßt:
 - Niederspannungsinstallation, Prüfung der elektrischen
 Verdrahtung und Messwerterfassung
 - vollständiger Funktionsnachweis der angebotenen
 und montierten Anlagenteile
 - Sicht- und Funktionskontrolle aller installierten
 Anlagenteile
 - Spülung und Säuberung der gesamten
  Versorgungsleitungen und Armaturen. Standrohre und
  Schlüssel sind vom AN bereitzustellen.
 - Einstellung Ventile, Regner und Steuerung
 - Einweisungsveranstaltung für das technische Personal
  des Betreibers
 - Durchführung Probebetrieb: Befüllung, Regelbetrieb
 und Entleerung
 - Für die Inbetriebnahme ist ein Inbetriebnahmeablaufplan
 zu erstellen. Dieser ist mindestens 4 Wochen vor
 der Inbetriebnahme der Bauleitung zu übergeben.
 - Die Inbetriebnahme ist zu protokollieren, ggf. mit
 Erläuterungen zu ergänzen. Die Protokolle sind
 mindestens 3-fach in DIN A4-Ordnern zu übergeben.

 Die Inbetriebnahme ersetzt nicht die Abnahme der
 Bauleistungen gemäß VOB, einschließlich aller erforderlichen
 Materialien und Nebenleistungen.
Menge: 1,000 psch

### Gewerk 2 techn. Bearbeitung

**2.10 Technische Projektbearbeitung EMSR / ELKTROTECHNIK**
*** Pauschalposition
Projektabwicklung EMSR mit sämtlichen
 vom Auftragnehmer zu erbringende Leistungen für Montage-
 und Werkstattplanung, zur Gesamtabwicklung und Erstellung
 einer betriebsfertigen Anlage.

 Im Wesentlichen:
 komplette anlagenseitige Klärungen und Koordinierung -
 Erstellung des Ausführungspflichtenheftes nach VDI/VDE 3694
 Erstellung und Abstimmung der Schnittstellenpläne von
 der Niederspannungsschaltanlage zur den E/A-Einheiten
 des SPS-Systems - Detail- und Montageplanung von den
 Klemmenleiste bis zu dem SPSSystem einschl.
 Detailausführungszeichnungen, Klemmenplänen und
 Stromlaufplänen. In ev. vorhandenen Dokumentationen
 sind neue Anschlussbezeichnungen durchgängig einzutragen.
 Erstellung sämtlicher Detailausführungszeichnungen,
 Stromlaufpläne, Bestandspläne etc. gemäß den technischen
 Beschreibungen dem vom AG genehmigten Ausführungspflichtenheft
 Erstellen von Datenlisten und Klemmenplänen für die
 schaltanlageninterne und übergreifende Koppelebene
 zwischen SPS und Prozess

 Sämtliche Details sind mit dem Auftraggeber bzw. dem
 Ing.-Büro abzustimmen.

 Des Weiteren: Projektbegleitende Dokumentation bis zur
 endgültigen umfassenden Dokumentation der Anlage
Menge: 1,000 psch

**2.20 Technische Bearbeitung Anlagentechnik**
*** Pauschalposition
Technische Bearbeitung und Dokumentation der Anlagen
 zur Vorlage 3 Wochen nach Auftragsvergabe.

 Erstellen der technischen Bearbeitung zum Projektbeginn
 bestehend aus:
 - Teilnahme Bauanlaufbesprechung,
 - Erstellung Fließbild mit Stückliste zur Abstimmung
 - Erstellen Werkzeichnung auf Basis der Ausführungsplanung
 zur Abstimmung
 - Überarbeitung Fließbild, Stückliste und Werkzeichnung für
 endgültige Ausführung
 - Beschreibung der Schnittstellen zu anderen Gewerken

 Sämtliche Details sind mit dem Auftraggeber bzw. dem
 Ing.-Büro abzustimmen.

 Des Weiteren: Projektbegleitende Dokumentation bis zur
 endgültigen umfassenden Dokumentation der Anlage
Menge: 1,000 psch

**2.30 Kennzeichnung und Beschilderung**
*** Pauschalposition
Beschilderung der kompletten Anlage.

 Im Wesentlichen: - Schaltschränke, Verteilungen,
 Abgänge usw. sind im Klartext nach Angaben des
 Auftraggebers zweizeilig (1.Zeile MSR-Kennzeichnung, 2.
 Zeile Klartext) mit gravierten Resopalschildern (Schild
 weiß, Schrift schwarz), Größe ca. 35 x 80 mm, zu
 kennzeichnen.

 Messgeräte, Vor-Ort-Steuerstellen (VOST), Maschinen
 usw. sind im Klartext nach Angaben des Auftraggebers
 zweizeilig (1.Zeile MSR-Kennzeichnung, 2. Zeile
 Klartext). mit gravierten Resopalschildern Schildgröße
 ca. 20 x 40 mm, zu kennzeichnen.

 Innerhalb der Schaltfelder ist sowohl die
 Platzkennzeichnung auf der Montageplatte, als auch die
 Bauteilekennzeichnung auf dem Schaltgerät mit dauerhaft
 beschrifteten, selbstklebenden Schildern auszuführen.
 Die verwechselsicheren Bezeichnungen  sind in den
 Stromlauf- und Schaltplänen einzutragen.

 Kabel sind mit dauerhaft UV-beständige
 Kabelkennzeichnungen an beiden Enden deutlich sichtbar
 mit dem System: Lapp, FLEXIMARK o. glw. zu kennzeichnen.

 Kennzeichnung der Stromkreise auf
 Steckdosen und Lichtschaltern sowie der Kreise und
 Linien der Überwachungstechnik auf Gebern und
 Auswertegeräten.

 Allgemeine Gerätebeschriftung (Messumformer,
 Steckdosenkombinationen, Vor-Ort-Steuerstellen etc.)
 Die Beschilderung außerhalb der Schaltanlagen ist in
 Abstimmung mit der Bauleitung gut sichtbar anzubringen.
 Verbindungen und Befestigungen ausschließlich mit
 korrosionsfestem Material ausgeführt.
Menge: 1,000 psch

### Gewerk 3 Demontage Anlagentechnik

**3.10 Demontage Steuerung 800/1200/300, inkl. Freischaltung**
*** Pauschalposition
Anlagensteuerung/Schaltschrank im Außenbereich und im Technikschacht,
 bestehend aus zwei Oberflurverteilerschränken 800/600/300mm
 und einem Unterverteiler im Armaturenschacht demontieren, Anschlüsse trennen,
 Strom- und Steuerkabel unterbrechen und über den vorhandenen Zugang
 bergen und fachgerecht entsorgen. Einschließlich aller Nebenarbeiten,
 Kleinteile, Verbindungsmittel und Nebenkosten. Der Elektroanschluss ist im
 Hauptverteilerschrank des Lustgarten abzuschalten und zu sichern. Die
 Zuleitung ist vor Ort zu sichern, so dass keine Verbindung hergestellt
 werden kann.
Menge: 1,000 psch

**3.20 Freiklemmen der Aggregate**
Aggregatanschlüsse trennen, Strom-/Steuerkabel freiklemmen und über wenn
 nicht mehr erforderlich über den vorhandenen Zugang bergen und fachgerecht
 entsorgen. Einschließlich aller Nebenarbeiten, Kleinteile, Verbindungsmittel
 und Nebenkosten. Die wieder zu verwendenden Zuleitung sind vor Ort zu sichern,
 so dass keine Verbindung hergestellt werden kann.
Menge: 10,000 Stck

**3.30 Demontage Druckleitung Stahl bis DN 32, inkl. Armaturen**
Rohrleitungen bis DN 32 im Brunnenhaus aus Stahl rückbauen
 und fachgerecht entsorgen. Einschließlich aller Nebenarbeiten,
 Armaturen, Kleinteile, Verbindungsmittel und
 Nebenkosten.
Menge: 2,500 lfdm

**3.40 Demontage Druckleitung PVC bis DN 50**
Rohwasserleitung bis DN 50 im Brunnenhaus aus PVC, einschl.
 Formstücke rückbauen und fachgerecht entsorgen. Einschließlich
 aller Nebenarbeiten, Kleinteile, Verbindungsmittel und Nebenkosten.
Menge: 1,000 lfdm

**3.50 Druckrohrleitung trennen bis DN 80**
Vorhandene Brauchwasserdruckleitung trennen,  entgraten und
 verschließen.

 Dimension: bis DN 80
Menge: 2,000 St

**3.60 Demontage Schieber/Kugelhahn/ Absperrklappe bis DN 80**
Schieber/Kugelhahn/Absperrklappe bis DN 80 im Armaturenschacht
 aus Stahl, einschl. Flanschverbindung rückbauen und fachgerecht
 entsorgen. Einschließlich aller Nebenarbeiten, Kleinteile, Verbindungsmittel
 und Nebenkosten
Menge: 1,000 St

**3.70 Demontage Absperrklappe bis DN 150**
Absperrklappe bis DN 150 im Armaturenschacht aus Stahl, einschl.
 Flanschverbindung rückbauen und fachgerecht entsorgen. Einschließlich
 aller Nebenarbeiten, Kleinteile, Verbindungsmittel und Nebenkosten
Menge: 3,000 St

**3.80 Demontage Stellantrieb**
Demontage Stellantrieb auf der Bypassklappe DN 150
 (alle Materialien) im Zuge der Umbau und Neuverlegung demontieren,
 Lösen der Verbindungen, ohne Schnitte, Material zur freien Verwendung.
 Nicht wiederverwendbare Bauteile laden und entsorgen.
Menge: 1,000 St

**3.90 Demontage Form - und Verbindungsstück**
Demontage Form - und Verbindungsstück bis DN 80
 (alle Materialien) im Zuge der Umbau und Neuverlegung
 inkl. Lösen der Verbindungen, ohne Schnitte, Material
 zur freien Verwendung. Nicht wiederverwendbare Bauteile l
 aden und entsorgen.
Menge: 2,000 St

**3.100 Demontage Druckleitung PVC bis DN 80**
Rohwasserleitung bis DN 80 im Brunnenhaus aus PVC, einschl.
 Formstücke rückbauen und fachgerecht entsorgen. Einschließlich
 aller Nebenarbeiten, Kleinteile, Verbindungsmittel und Nebenkosten
Menge: 1,000 lfdm

**3.110 Demontage Bypasspumpe**
Tauchmotorpumpe 2", einschließlich Steigleitung DN 32 im
 Vorlageschacht, demontieren, bergen und entsorgen.
 Einschließlich aller Nebenarbeiten, Trennung vom Leitungs-
 und Stromnetz, einschließlich aller Kleinteile, Verbindungsmittel
 und Nebenkosten.

 Schachttiefe: bis 3,25m
 Schachtdurchmesser: DN 1500
Menge: 1,000 St

**3.120 Demontage Druckerhöhungspumpe**
Kreiselpumpe als Blockaggregat im Armaturenschacht demontieren,
 über den vorhandenen Zugang bergen und entsorgen.
 Blockaggregat bestehend aus Grundplatte, Laufradgehäuse
 und Motor, einschließlich aller Nebenarbeiten,
 Kleinteile, Verbindungsmittel und Nebenkosten.

 Durchfluss: 25 m³/h
 Druck: 6 bar
 Schachttiefe: bis 2,05m
 Schachtdurchmesser: DN 2000
Menge: 1,000 St

**3.130 Demontage Neptunpumpe**
Selbstansaugende Kreiselpumpe als Blockaggregat im Bodenfiltervorlageschacht demontieren, über den vorhandenen Zugang
 bergen und entsorgen. Blockaggregat bestehend aus Grundplatte,
 Laufradgehäuse und Motor, einschließlich aller Nebenarbeiten,
 Kleinteile, Verbindungsmittel und Nebenkosten.

 Durchfluss: 70 m³/h
 Druck: 1,5 bar
 Schachttiefe: bis 2,05m
 Schachtdurchmesser DN 2000
Menge: 1,000 St

**3.140 Demontage Druckausdehnungsbehälter**
Druckausdehnungsbehälter stehend, Entleeren des Behälters,
 eingebundene Leitungen DN 32 trennen, Behälter über den vorhandenen
 Zugang d = 600mm bergen und fachgerecht entsorgen.
 Material des Behälters geht in Eigentum des AN über.

 Behälterinhalt: 200 l
 Durchmesser: 0,6 m
 Schachttiefe: bis 2,05m
 Schachtdurchmesser: DN 2000
Menge: 1,000 St

**3.150 Demontage Füllstandssensor / Konduktive Messonde**
Füllstandssensoren im Vorlageschacht und im Neptunbecken
 demontieren, bergen und entsorgen. Einschließlich aller Nebenarbeiten,
 Trennung vom Leitungs- und Stromnetz, einschließlich aller Kleinteile,
 Verbindungsmittel und Nebenkosten.
Menge: 2,000 St

**3.160 Demontage Drucksensor**
Drucksensoren in der Hauptdruckleitung im Armaturenschacht
 demontieren, bergen und entsorgen. Einschließlich aller Nebenarbeiten,
 Trennung vom Leitungs- und Stromnetz, einschließlich aller Kleinteile,
 Verbindungsmittel und Nebenkosten.

 Schachttiefe: bis 2,05m
 Schachtdurchmesser: DN 2000
Menge: 1,000 St

**3.170 Rückbau Kabel aus Leerrohr und Kabeltrasse**
Ziehen / Aufnehmen, Schneiden und Entsorgung der alten Versorgungskabel
 der Pumpstation nach Anweisung der BL, einschließlich fachgerechter Entsorgung
 der nicht mehr zu verwenden Leitungsenden, überschüssiges Material wird
 Eigentum des AN.
Menge: 75,000 m

**3.180 Kanalrohr trennen bis DN 200**
Vorhandenes Kanalrohr (PVC/PP)  trennen,  entgraten und
 zum Anschluss von Steckmuffen vorbereiten.

 Dimension: bis DN 200
Menge: 2,000 St

**3.190 Kanal aufnehmen bis DN200 (PVC/PP)**
Kanal komplett aufnehmen, in Abschnitten gemäß
 Baufortschritt, Material als Eigentum des AN der
 Weiterverwendung zuführen, DN 150-200, aus PVC,
 Kanal war in Betrieb,
 gesamtes Material der stofflichen Verwertung bzw.
 Deponierung zuführen.
 Die Gebühren der Verwertung bzw. Entsorgung sind
 einzurechnen.
Menge: 10,000 m

### Gewerk 4 Speicherrigole

**4.10 PEHD Rückhaltesystemfolie**
PEHD Rückhaltesystemfolie zur Ummantelung des Speichers liefern, auf Rigolenvlies verlegen und nach Einbau des Speichers den Speicher umhüllen.

 Einschließlich Schnittarbeiten, herstellen der Überlappungen und druckdichter Schweißarbeiten.

 Eigenschaften des Dichtungsbahn:
 Material: PEHD
 Dicke 2,0 mm
 Alterungs- und witterungsbeständig
 mikroorganismenbeständig
 durchwurzelungsfeste Verarbeitung

 Druckdichte Verschweißung vor Ort (Baugrube) durch eine Fachfirma (Prüfbescheinigung gemäß DVS 2212-3). Als Schweißaufsichtspersonal muss Fachpersonal mit den Kenntnissen für das Kunststoffschweißen nach der Richtlinie DVS2213 des Verbandes für Schweißen und verwandte Verfahren e.V. (oder einer gleichwertigen Zulassung) eingesetzt werden. Der Einsatz vom qualifizierten Fachpersonals ist nachzuweisen.

 Umgebungstemperatur beim Verschweißen mindestens 5°C.

 Abrechnung:
 Die hier angegebene Fläche ist die fertige Fläche des Speichers (Fläche Unten, Fläche Oben und Fläche des Umfangs unter Berücksichtigung der Aussparung). Materialüberlappungen sind durch den Einheitspreis zu
 berücksichtigen.
Menge: 77,000 m2

**4.20 Rigolenvlies - 1. Lage**
Rigolenvlies zur Ummantelung des Speichers liefern und Speicher nach Herstellerangaben umhüllen.

 1. Lage: Lage zwischen Erdreich und PEHD Folie

 Einschließlich Schnittarbeiten, Erschwernisse aufgrund Systemschächten und Herstellen der Überlappungen (min. 30 cm).

 Eigenschaften des Vlieses:
 mechanisch verfestigt und thermisch behandelt.
 Material: Polypropylen (PP)
 Flächengewicht 200 g/m², Dicke >= 2 mm
 Geotextilrobustheitsklasse 3
 Stempeldurchdrückkraft 2,0 KN

 Abrechnung:
 Die hier angegebene Fläche ist die fertige Fläche des Speichers (Fläche unten, Fläche oOben und Fläche des Umfangs unter Berücksichtigung der Aussparung). Materialüberlappungen sind durch den Einheitspreis zu berücksichtigen.
Menge: 77,000 m2

**4.30 Rigolenvlies - 2. Lage**
wie zuvor, jedoch:

 2. Lage: Lage zwischen PEHD Folie und Rigolenfüllkörper
 (einschl. Systemschächten)
Menge: 77,000 m2

**4.40 Rigolenfüllkörper**
Rigolenfüllkörper liefern, nach Herstellerangaben auf dem Rigolenvlies verlegen und untereinander verbinden.

 Eigenschaften:
 Abmessungen:  80 x 80 x 66 cm
 Material: Polypropylen (PP)
 allgemeiner bauaufsichtliche Zulassung des DIBt
 Speicherkoeffizient mind 95% (mind. 400 Liter)
 Inspektionstunnel zur späteren Inspektion des Speichers

 Einschließlich:
 Verbindungselementen zwischen Rigolenfüllkörpern
 Stirnwandgitter für den Endblock einer Reihe
 Nebenarbeiten
 Materialen
Menge: 48,000 St

**4.50 Systemschacht**
Systemschacht passend zu dem System der Rigolenfüllkörper liefern, nach Herstellerangaben auf dem Rigolenvlies verlegen, Montieren und mit den Rigolenfüllkörpern verbinden.

 Systemschacht mit allgemeiner bauaufsichtlicher Zulassung des DIBt im Zusammenhang mit dem Rigolensystem

 Abmessungen:
 Grundfläche: 0,8 x 0,8 m
 Höhe: bis 2,10 m.

 Schacht bestehend aus:
 Unterteil/Schachtgrundkörper (Höhe entsprechend Rigolenfüllkörper) aus PE mit Öffnungen für die Herstellung des Inspektionstunnels).
 Konus aus PE
 Schachtaufsetzrohr mit glatter Innenfläche und profilierter Außenfläche aus PE (DA = 600 mm)
 Dichtring zum Dichten zwischen Schachtaufsetzrohr und Betonauflagering (DOM-Dichtring)
 Feststoffsammler für DA 600 mm

 Einschließlich Arbeiten zum Öffnen der  entsprechenden Tunnelöffnungen des Systemschachtes (Inspektionstunnel) wie schneiden, entgraten und Materialreste entsorgen.

 Einschließlich Arbeiten zum evtl. Kürzen des Schachtaufsetzrohres.

 Die Herstellung von Rohranschlüssen werden gesondert vergütet.
Menge: 3,000 St

**4.60 Zulage Schachtabdeck. Kl B 125**
Schachtabdeckung gem. DIN EN 124-2 / DIN 1229 liefern und einbauen.

 Eigenschaften:
 Klasse B 125
 Lichte Weite ca. 610 mm
 Deckel: Beton-Guss
 Rahmen: Beton-Guss
 Rahmen und Deckel mit dämpfender Einlage
 Deckel mit Lüftungsöffnungen
 Einschl. Schmutzfänger
 RAL-GZ 692 zugelassen.
Menge: 3,000 St

**4.70 Rohranschluss - an Speicher**
Fachgerechte Herstellung eines Rohranschlusses an den Speicher unter Beachtung der Herstellerangaben.

 Einschließlich Liefern und Montieren evtl. erforderlicher Anschlusselemente (Adapter) und Verbindungsmaterialen sowie Schnittarbeiten zum Öffnen der vorgesehenen Öffnung am Schacht (inkl. entgraten).

 Einschließlich Arbeiten inkl. Erschwernissen, die sich aufgrund des Rigolenvlies und PEHD Rückhaltesystemfolie ergeben.
Menge: 2,000 St

### Gewerk 5 Tiefbau

*Hinweis: Vorbemerkung zur grabenlosen Rohrverlegung:*
Die Preise gelten, sofern nicht anders beschrieben, jeweils pro Meter (Rohr-)Vortrieb für ein Einzelrohr inkl. Rohreinzug. Sofern mehrere (Schutz-)Rohre in gleicher Trasse eingebracht werden, sind die Preise, wenn nicht anders vereinbart, je Rohr aufzusummieren. Vergütung nur nach vorheriger Zustimmung des AG.

**5.10 Erdrakete, max. 10m, Rohreinzug DN 25 bis DN 50**
Grabenlose Rohrverlegung im Verdrängungsverfahren
 mittels Erdrakete max. 10m und anschließender
 Einzug des Medienrohres aus PE, PP, PVC.
 Herstellung der Start- und Zielgrube sowie
 Lieferung von Medienrohr wird separat vergütet.

 Bodenverdrängung mittels Erdrakete DN25 bis DN50
Menge: 10,000 m

**5.20 Erdaushub Rigolen, geböscht t<2,00m**
Baugrube für die Herstellung eines Speichers einschl. angrenzender
Schächte in einem Abstand kleiner als 2 (Außenkante Speicher zu
Außenkante Schacht) herstellen; Aushub ist im Baustellenbereich in Mieten
zu lagern. Einbaufähiges Material gemäß Baugrundgutachten ist zu
separieren. Die Baugrubenverfüllung sowie ggf. notwendiges
Füllmaterial werden gesondert vergütet. In den Einheitspreis sind
alle Nebenarbeiten wie zusätzliche Vertiefungen, Planie der Grabensohle,
die Umlagerung des überschüssigen Materials im Baustellenbereich
sowie der Mehraushub im Bereich der Schächte und der Arbeitsraum
für Rohrverbindungen einzurechnen.

Breite auf der Sohle: Baukörper b + 1,0 m
Böschungswinkel: 60°für bindigen Boden/45° für sandigen Boden
Aushubtiefe: bis 2,00 m
Transportweg: max. 500 m
Homogenbereich 2 (Sande)
Menge: 115,000 m³

**5.30 Füllboden, gelagert, schadstofffrei, Wiedereinbau**
Füllboden, auf der Baustelle gelagert, zum Wiedereinbau
 geeignet, aufnehmen, innerhalb der Baustelle
 transportieren und  schichtweise verfüllen und
 verdichten, unter Beachtung des Merkblatts zur
 Hinterfüllung von Bauwerken; die Abrechnung erfolgt
 analog senkrechter Baugrubenwände

 Homogenbereich: 1
 Transportweg: max 500 m
 Einbauhöhe : Lagenweise i.M.: 0,20 m

 Abrechnung nach Auftragsprofilen im eingebauten Zustand
 Dokumentation der Wiedereinbauflächen
Menge: 85,000 m³

**5.40 Füllboden liefern und einbauen**
Verdichtungsfähigen Füllboden liefern und in
Auftragsbereichen profilgerecht unter Beachtung des
Merkblatts zur Hinterfüllung von Bauwerken einbauen;
die Abrechnung erfolgt analog senkrechter
Baugrubenwände.

Material: grobkörniger Boden
Einbau: lagenweise, in 20 cm Dicke
Verdichtungsgrad: DPr 98 %
Verformungsmodul: Ev2 45 MN/m²
Geeigneter Boden: BM-F0, Zuordnungskategorie
Menge: 5,000 m³

**5.50 Rohrgrabenaushub Beregnungsleitung u. wiederverf, t=0,3 m**
Boden der Gräben für Beregnungsleitungen profilgerecht ausheben,
 Aushub seitlich lagern, verfüllen und verdichten nach dem Merkblatt für
 das Verfüllen von Leitungsgräben, Bodenverdrängung über 5 bis 10 %,
 überschüssigen Boden laden, abfahren und entsorgen.

 Aushubtiefe bis 0,3 m,
 Sohlenbreite der Gräben 0,2 m.

 Homogenbereich 2 (Sande)
Menge: 28,000 m³

**5.60 Handschachtung als Zulage**
Baugrube in Handschachtung zur Montage der Regner nach
 Abstimmung mit der BL  ausheben, Aushub seitlich
 lagern, lagenweise verfüllen und verdichten (DPr 95%).
 Die Abrechnung erfolgt analog senkrechter
 Baugrubenwände. In den Einheitspreis sind alle
 Nebenarbeiten wie zusätzliche Vertiefungen, Planierung
 der Grabensohle einzurechnen.

 Homogenbereich 2 (Sande)
 Rohrgrabentiefe: bis 0,5 m
 Rohrgrabenlänge: bis 0,5 m
 Abrechnungsbreite: 0,5 m
Menge: 2,000 m³

**5.70 Kopfloch ausheben, verfüllen**
Boden für Kopflöcher in Gräben, ausheben, verfüllen und verdichten,
Homogenklasse 2 (Sande), zur Herstellung der Knotenpunkte und
Einbindungen im Leitungssystem Brauchwasser, Tiefe bis 1,50m.
Absanden der Leitungen und Einbauten bis 30 cm über Rohr mit Kies-Sand 0/2
Lieferung, überschüssiger Bodenaushub geht ins Eigentum des AN über.
Menge: 6,000 St

**5.80 Rohrgrabenaushub, Trassenkreuz**
Rohrgrabenaushub bei Kreuzen von Gas-, Fernwärme-
 und sonstigen Trassen. Die einzelnen Spartenträger
 sorgfältig sichern und im Zuge der Rohrgrabenverfüllung mit
 steinfreiem Material wieder umhüllen.

 Homogenbereich 2 (Sande); vorwiegend Handaushub
 zul. Abweichung von Sollhöhe: +/- 3cm
 Tiefe: bis 1,25m
Menge: 2,000 St

**5.90 Schottertragschicht / Wegeaufbau ausheben und einbauen**
vorhandene Schottertragschicht im Bereich der Wege sowie
 im nördlichen Rasenfeld ausheben, seitlich lagern und nach
 Fertigstellung lagenweise einbauen und verdichten, einschließlich
 Abfuhr des überschüssigen Materials zu einer zugelassenen Deponie.

 Grabenbreite: bis 30 cm
 Schichtdicke: bis 50 cm
 Material: Naturschotter/ Betonrecycling
Menge: 28,000 m³

**5.100 Kabelgrabenaushub, u. wiederverf., t=0,3 m**
Kabelgraben 0,3 m tief x 0,2 m breit profilgerecht ausheben, Aushub
 seitlich lagern, Trennung der Materialien, Sandbett auf Sauberkeitsschicht
 herstellen, max. Körnung 0/2 mm, nach der Kabelverlegung lagenweise
 verfüllen und verdichten (DPr 95%), D = 10 cm rundum nach Verdichtung,
 Handschachtung nach Abstimmung mit der BL.

 Homogenbereich 2 (Sande)
 Grabenbreite: bis 0,20 m
 Aushubtiefe: bis 0,30 m
Menge: 12,500 m³

**5.110 Füllsand Leitungszone liefern und einbauen**
Füllboden für Umhüllungen von Medienrohren aus rundkörnigem
 Sand mit max. 4mm Korndurchmesser und Feinkornanteil von ca. 8%
 liefern und abladen. Rohrbettung für Sauberkeitsschicht und für Teil-
 oder Vollummantelung einbauen, verdichten.

 Auflagerdicke: bis 10cm
 Ummantelungsdicke: bis 10cm
 Körnung: bis 4mm
Menge: 18,000 m³

**5.120 Probenahme & Deklarationsanalyse Boden und Einstufung**
Durchführung Probenahme, Deklarationsanalyse und Einstufung
 von Boden und Bauschutt. Die Dokumentation und Bewertung der
 Untersuchungsergebnisse hat durch die Vorlage eines Untersuchungsberichtes zu erfolgen. Im Untersuchungsbericht müssen mindestens:
 - die Probenahme Richtlinie PN 98, PN 2/78 K, DIN 51750 Teil 1 bis 3,
 - das zugehörige qualifizierte Probenahmeprotokoll gemäß LAGA Anhang C,
 - der Prüfbericht Deklarationsanalyse/Analysenergebnisse,
 - Informationen (z. B. Ausgangsstoffe und deren Zusammensetzung)
 auf die vorgesehene Entsorgung (Verwertung/ Beseitigung),
 Entsorgungsanlage bzw. Wiederverwendung nach den Anforderungen
 an die Folgenutzung (Landschaftsbau/Land- und Forstwirtschaft den dazu einzuhaltenden Gesetzen, Verordnungen, Verwaltungsvorschriften (BBodSchG, BBodSchV, DepV, EBV, LAGA Merkblätter usw.), dargelegt werden. Die Deklarationsanalyse dient zur eindeutigen Identifikation der Inhaltsstoffe der Abfälle zur anschließenden ordnungsgerechten und
 schadlosen Entsorgung von gefährlichen und nicht Abfällen.
 Die chemische Analytik der relevanten Parameter erfolgt nach dem jeweils gültigen Stand der EN/ DIN/ ISO-Normen der Feststoffanalytik
 oder der deutschen Einheitsverfahren DEV unter Beachtung der dort
 angegebenen Anwendungsbereiche durch Feststellung des:
 - Gesamtgehaltes (im Regelfall Feststoffanalyse)
 - verfügbaren (mobilen) Anteiles der Schadstoffe
 (im Regefall Eluatanalyse) sowie sonstiger erforderlicher Parameter

 Der Umfang der Analytik basiert grundsätzlich auf den Untersuchungsumfang zur Einstufung nach EBV. Weitere erforderliche Parameter bzw. der zusätzliche Untersuchungsumfang nach LAGA ist mit dem Entsorger / Aufbereiter abzustimmen, richtet sich nach den Regelungen der Genehmigung bzw. des Zulassungsbescheides, insbesondere der Annahmeparameter der Entsorgungsanlage. Die Deklarationsanalyse ist u.a. Bestandteil des Entsorgungsnachweisverfahrens.

 Für Probenahme, Analytik und gutachterlichen Bericht hat der AN ein für diese Tätigkeiten nach DIN EN ISO / IEC 17025 akkreditiertes Institut zu binden, dass durch eine zugelassene Akkreditierungsstelle zertifiziert wurde. Die Probenahme hat gemeinsam mit einem Vertreter des AGs zu erfolgen. Der AN gibt die jeweiligen Termine für die Probenahmen mit mind. 5 Arbeitstagen Vorlaufzeit beim AG bekannt.
Menge: 1,000 St

**5.130 Boden und Steine bis BM-F2/BG-F2 verwerten**
Boden und Steine (ASN 170504) mit der Zuordnung bis
 BM-F2/BG-F2 nach EBV laden, befördern und verwerten.

 Benennung des Ablagerungsortes:

FORMTEXT ....................................................

 (Bei Angebotsabgabe im Bieterangabenverzeichnis
 einzutragen)
Menge: 40,000 t

**5.140 Boden und Steine bis BM-F1/BG-F1 verwerten**
Boden und Steine (ASN 170504) mit der Zuordnung bis
 BM-F1/BG-F1 nach EBV laden, befördern und verwerten.

 Benennung des Ablagerungsortes:

....................................................

 (Bei Angebotsabgabe im Bieterangabenverzeichnis
 einzutragen)
Menge: 40,000 t

### Gewerk 6 Schachtbauwerke

**6.10 Kernbohrung d=100mm**
Kernbohrung in Schachtbauwerken, zur Einführung von PE HD-
 Leitungen mit Bauwerkseinführungen herstellen.

 Bohrlochdurchmesser: 100 mm
 Wandstärke:  120-200 mm
 Material:  Beton bis C35/45
Menge: 2,000 St

**6.20 Kernbohrung d=150mm**
Kernbohrung in Schachtbauwerken, zur Einführung von PE HD-
 Leitungen mit Bauwerkseinführungen herstellen.

 Bohrlochdurchmesser: 150 mm
 Wandstärke:  120-200 mm
 Material:  Beton bis C35/45
Menge: 1,000 St

**6.30 Kernbohrung d = 800mm**
Kernbohrung in Schachtabdeckplatte, zur Vergrößerung des Zugangs
 Auf min. 800mm herstellen.

 Bohrlochdurchmesser: 800 mm
 Wandstärke:  120-200 mm
 Material:  Beton bis C35/45
Menge: 1,000 St

**6.40 Schachtabdeckung LW 800, B125, tagwasserdicht**
Schachtabdeckung Belastungsklasse B125, entsprechend
 DIN EN 124-2 KIWA geprüft und gemäß den Anforderungen der
 Gütesicherung nach RAL-GZ 692
 Lichte Weite 800mm, tagwasserdicht, mit 4 Verschraubungen

 Voll-Guss-Rahmen, lichte Weite 800mm, rund,
 hochziehbar, Rahmenhöhe 100mm
 Voll-Guss-Deckel, rund, tagwasserdicht, mit öl- und
 benzinbeständiger NBR-Dichtung, mit 4 Verschraubungen,
 Vierkant-Edelstahlschraube M16 x 51mm

 Schachtabdeckung liefern und gemäß den
 Herstellervorschriften einbauen.

.
Menge: 1,000 St

**6.50 Bauwerkseinführung für Kabel**
Dichtungseinsatz zum Einbau in Kernbohrung, dicht gegen drückendes
 Wasser; Dichtung einseitig für 3 Kabel bis 15 mm Außendurchmesser,
 Innendurchmesser Kernbohrung 70 mm.

 - asymmetrisch profilierte Stahlringe: ggv (galvanisch verzinkt,
 gelbchromdatiert und versiegelt)
 - 2 x 27 mm Dichtung: EPDM, temperaturbeständig von -40°C
  bis +140°C
 - 3 mm Mittelring aus EPDM

 Die Kernbohrungswandung ist vor dem Einsetzen des Dichtungseinsatzes
 zu konservieren, einschl. Konservierungsmittel liefern, nach Herstellerangabe
 einbauen.
Menge: 2,000 St

**6.60 Bauwerkseinführung für 3 Kabel**
Ringraumdichtung für Kabel für den Einsatz in Kernbohrung
 Aufbau: Gummieinlage aus EPDM 60 mm, für drückendes
 Wasser

 Metallpressplatten: 5 mm Edelstahlscheiben, V2A
 Bolzen:  V2A
 Kernbohrung:  D= 100 mm (Leerrohr)
 Kabelanzahl:  max. 3 St. bis 15 mm²

 Die Kabeldurchführung ist vor dem Einsetzen des Dichtungseinsatzes
 zu konservieren, einschl. Konservierungsmittel liefern, nach Herstellerangabe
 einbauen.
Menge: 2,000 St

**6.70 Bauwerkseinführung für Medienrohr DN 50**
Dichtungseinsatz zum Einbau in Kernbohrung, dicht gegen
 drückendes Wasser; Dichtung einseitig für 1 Medienrohr mit 63 mm
 Außendurchmesser, Innendurchmesser Kernbohrung 100 mm.

 - asymmetrisch profilierte Stahlringe: ggv (galvanisch verzinkt,
 gelbchromdatiert und versiegelt)
 - 2 x 27 mm Dichtung: EPDM, temperaturbeständig von -40°C
  bis +140°C
 - 3 mm Mittelring aus EPDM

 Die Kernbohrungswandung ist vor dem Einsetzen des Dichtungseinsatzes
 zu konservieren, einschl. Konservierungsmittel liefern, nach Herstellerangabe
 einbauen.
Menge: 2,000 St

### Gewerk 7 technische Ausstattung Pumpwerk

#### Titel 7.1 Vorlage Druckerhöhung

**7.1.10 Unterwasserpumpe 10 m³/h, geeignet für Drehzahlsteuerung**
Vollüberflutbare, mehrstufige Unterwassermotor-Pumpe für die
 Förderung von Brauch- und Trinkwasser (ACS-Zulassung) mit
 radialen- oder halb-axialen Laufrädern in Gliederbauweise für den
 vertikalen und horizontalen Einbau, mit integriertem
 Rückflussverhinderer. Korrosionsfreier Drehstrommotor für
 Direkt- oder Stern-Dreieckanlauf mit Wasser-Glykol-Füllung,
 alternativ mit Trinkwasserfüllung. Hermetisch vergossener Motor mit
 lackisolierter Wicklung, Harz getränkt oder wiederwickelbar
 mit PVC-isolierter Wicklung, und selbstschmierenden Lagern.
 Die Kühlung des Motors erfolgt durch das Fördermedium. Daher muss
 das Aggregat immer eingetaucht betrieben werden. Die
 Grenzwerte zur max. Medientemperatur und
 Mindestfließgeschwindigkeit müssen eingehalten werden.
 Inkl. Kühlmantel zur horizontalen Installation im Schacht.
 Einschließlich Druckrohranschluss 1/1/2", 20 lfdm Stromanschluss, Verdrahtung und
 Nebenleistungen gemäß folgenden Randbedingungen:

 1. Pumpe
 - Fördermenge 10 m³/h
 - Förderhöhe 72 m
 - kaltes, chemisch nicht aggressives Wasser mit
 geringem Sandanteil, Partikelgröße unter 3 mm
 - Drehstrommotor für Direkt- und Stern-Dreieck-Anlauf
 - Frequenzumrichterbetrieb zulässig
 - Kühlung des Motors durch das Fördermedium über
 mit zu liefernden Kühlmantel

 - Motorspannung 400 V
 - Bemessungsleistung max. 3,7 kW
 - Stromaufnahme max. 9,25A

 2. Armaturen und Ausstattung:
 - Kühlmantel zur Wand- oder Bodenmontage
 - Rohr- und Halterungsmaterial aus Edelstahl oder GGG
 - Rückschlagklappe: DN 50

 3. Frequenzumrichter/Drehzahlregelung
 - Die frei programmierbare Drehzalregelung wird
 über die Steuerung extern errichtet. Die Verdrahtung zwischen MI-
 Verteilung und Frequenzumrichter und den Drucksensoren erfolgt
 gesondert.

 liefern, einbauen und anschließen, einschließlich
 Verbindungsstücke, Aufweitungen, Bögen
 Elektroinstallation an der Pumpe, inkl 40 lfdm Kabel
 (wasserdicht), Verdrahtung, Kleinteile und Nebenkosten.

 Bezug Pumpe:  Fa. Wilo,  Typ. TWI 6.18-7 oder glw.

 (Bieterangabe bitte im Bieterverzeichnis angeben)
..........
Menge: 2,000 Stck

**7.1.20 Rohrleitungen, Formstücke Amaturen**
*** Pauschalposition
Rohrleitungen im und vor dem Vorlage- und Pumpwerksschacht
 incl. aller Erforderlichen Verbindungsmittel (Schrauben aus Edelstahl)
 mit folgenden Randbedingungen liefern und einbauen.

 - 5 lfdm Druckrohrleitung DA 63 PN 10, Druckrohr aus PE-HD;
 - 2 Kugelrückflussverhinderer DN 50 mit Hebel, Kette
 und Gewicht;
 - 2x Kugelhahn
 - 1 x Hosenrohr DN 50 mit Druckleitungsanschlussflansch
 DN 50 PN 10 innerhalb des Schachtes im Erdeinbau montiert;
 - 2 x Flanschmuffenstück DN 50 PP
 - 1 x Keilovalschieber DN 50, weichdichtend nach DIN 3352,
 mit Spindel aus Edelstahl, und Gehäuse aus GGG mit starren
 Einbaugarnituren und Straßenkappen DIN 4056 sowie Tragplatten
 DIN 19720, im Erdeinbau
Menge: 1,000 psch

**7.1.30 Tauchsonde Füllstandsmessung mit Schutzrohr**
Tauchsonde zur hydrostatischen Füllstandsmessung
 für Abwasser als Kompaktsonde mit keramischer Messzelle
 im Vorlageraum des Pumpwerkes
 liefern und im PE/PP Schutzrohr mit Sieb einschl.
 Wandbefestigung (inkl. Materiallieferung) montieren.
 Genauigkeit: 0,2%
 Prozesstemperatur: -10°C...70°C
 Durchmesser 42 mm: 0°C...50°C
 Druck Messbereich: 100 mbar...20 bar
 Max. Messdistanz: 200 m H2O
 Prozessseitige Hauptmaterialien
 Durchmesser 22 mm und 42 mm: Dichtung, 316L, Keramik
 Tragkabel: PE, PUR, FEP
 sowie Feldanzeiger mit Steuereinheit
 einer Kabellänge von ca. 10 m zw. Sonde u. Feldanzeiger und
 Verkabelung zur SPS

 Gew. Fabrikat: Waterpilot FMX21-1D791/0
 inkl. Feldanzeiger mit Steuereinheit RIA46-1270/0
 Hersteller: Fa. Endress+Hauser oder gleichwertig

 Angebotenes Fabrikat/Typ:
 ..........................

 vom Bieter einzutragen
Menge: 1,000 Stck

**7.1.40 Schachtleiter mit Einstiegshilfe**
Schachtleiter mit Einstiegshilfe am Leiterholm aus V2A, lichte
 Breite 300 mm, Länge entsprechend der Schachttiefe bis 3,0m,
 entsprechend DIN 18799, EN 14396, einschl. Wandhalterung und
 Zubehör in der notwendigen Baulänge herstellen, liefern und einbauen.
 Einschließlich Werkszeichnungen, Typenstatik, Transport, Dichtungs-
 und Verschraubungsmaterial.
Menge: 1,000 St

#### Titel 7.2 Technikschacht

**7.2.10 Druckausgleichsbehälter, 400l**
Durchströmtes Membrandruckausdehnungsgefäß für
 Wasserversorgungsanlagen. Gebaut und geprüft nach DIN
 4807 Teil 5 bzw. DIN-DVGW, Zulassung gemäß Richtlinie
 für Druckgeräte 97/23/EG.

 - inkl. kombinierter Durchströmungs-, Absperr- u.
 Entleerarmatur
 - Membrane nach DIN 4807 T3 u. 5, KTW-C und DVGW-W  270
 gebaut und geprüft und tauschbar angeordnet
 - Außen-/Innenbeschichtung, innen nach KTW-A.
 - Fußkonstruktion zur Aufstellung
 - Manometer im Gasraum
 - einschl. Membranbruchmelder
 - Druckmeßeinrichtung, Manometer 1/2" Innengewinde

 Nennvolumen: 400 Liter
 Nutzvolumen max.: 320 Liter
 zul. Betriebstemperatur: 70 °C
 zul. Betriebsüberdruck: 10 bar
 werksseitiger Vordruck: 4 bar
 Durchmesser: max. 740 mm
 Höhe: max. 1245 mm
 Systemanschluss: 1 ï¿œ"

 liefern und gemäß Zeichnungen und Baubeschreibung
 montieren.

 Bezug: Reflex, Refix DE 400 oder glw.

 (Bieterangabe bitte im Bieterverzeichnis angeben)
..........
Menge: 1,000 St

**7.2.20 Raumluftentfeuchter**
Raumluftentfeuchter zur Feuchtigkeitsüberwachung für Räume bis
 15m² über eine hygrostat gesteuerte Entfeuchtungsautomatik, Leistungsaufnahme bis 500 Watt,
 stufenlos einstellbar Einstellbereich von 40% bis 60%, Wasserableitung über
 Schlauchanschluss in den Pumpensumpf

 Anschluss: 2 m langes Kabel auf Steckdose
 Integrierter Schutz gegen Überhitzen

 liefern und einbauen, einschließlich Wandmontage
Menge: 1,000 Stck

**7.2.30 Absperrklappe DN 150 mit elekt. Stellantrieb**
Wartungsfreie Absperrklappeklappe zentrischer Bauart für
 Anschlussflansche nach DIN 2501 und DIN 2642 Aufbauflansche
 nach ISO 5211, Teil 1, Leckrate 1 nach EN 12266, dichtschließend,
 obere und untere Wellenlagerung

 Ausführung
 Nennwerte DN: DN150
 Flansch PN: 10
 Scheibe:  Edelstahl 1.4408
 Wellen:  Edelstahl 1.4104

 gew. Fabrikat:
..........

 vom Bieter einzutragen

 Automatisiert mit elektrischem Antrieb
 Einschließlich kompaktem Elektroantrieb mit Schneckenrad, Opt.
 Stellungsanzeige und Schaltraumheizung zur Automatisierung von
 Absperrklappen DN 150, einschließlich Verdrahtung, liefern und einbauen.

 Ausführung:
 Standard Handnotbetätigung
 Abtriebsmoment  max. 100 Nm
 Stellzeit  6 sec. / 90° Drehwinkel
 Nennspannung  24V
 Nennstrom  5,5 A
 Aufnahmeleistung  0,077 kW
 Schutzart  IP67
 Aufbauflansch  F 04/F05/F07 EN/ISO 5211
 Endlagenschalter 2 Stück

 Fabrikat: EBRO ARMATUREN Typ E65 GS oder gleichwertig

 gew. Fabrikat:
..........

 vom Bieter einzutragen

 passend zu den bauseits vorhandenen Flanschen, einschl.
 Verbindungsmittel, Verdrahtung, Kleinteile, Verbrauchmaterialien,
 Nebenarbeiten und Verbindungsbolzen, liefern und einbauen.
Menge: 1,000 St

**7.2.40 Absperrklappe DN 150**
Wartungsfreie Absperrklappeklappe zentrischer Bauart für
 Anschlussflansche nach DIN 2501 und DIN 2642 Aufbauflansche
 nach ISO 5211, Teil 1, Leckrate 1 nach EN 12266, dichtschließend,
 obere und untere Wellenlagerung

 Ausführung
 Nennwerte DN: DN150
 Flansch PN: 10
 Scheibe:  Edelstahl 1.4408
 Wellen:  Edelstahl 1.4104

 gew. Fabrikat:
..........

 vom Bieter einzutragen

 Passend zu den bauseits vorhandenen Flanschen, einschl.
 Verbindungsmittel, Verdrahtung, Kleinteile, Verbrauchmaterialien,
 Nebenarbeiten und Verbindungsbolzen, liefern und einbauen.
Menge: 2,000 St

**7.2.50 Paddelschalter - Strömungswächter**
Paddel-Strömungswächter für Rohrleitungen DN 80 als
 Trockenlaufüberwachung einzelner Pumpen der Pumpstation
 mit folgenden Kennwerten:

 max. Druck:  10bar
 max Temperatur:  60°C
 Reedkontakt:  Öffner
 Schaltleistung:  48 VDC/26VA
 Schutzart:  IP 65
 Schaltdurchfluss:  5-8m³/h

 liefern, montieren und  verdrahten, einschließlich aller Kleinteile,
 Dichtungen und Nebenleistungen.

 Bezug: Fa. Profimess, Typ SP 01.45 oder glw.
Menge: 1,000 St

**7.2.60 Drucksensor/Druckschalter**
Drucksensor/Druckschalter (0-16bar absolut) zur
 Pumpensteuerung, Messwertumformer auf 0-20 mA, inkl.
 Anschlussverschraubung 1/2", Anbohrschelle, 10,0 lfdm
 Anschlusskabel, Verdrahtung zwischen den Komponenten
 liefern und gemäß Zeichnungen montieren.
Menge: 1,000 St

#### Titel 7.3 Neptunschacht / Vorlage Bodenfilter

**7.3.10 Selbstansaugende Kreiselpumpe 30m³/h, Blockagregat**
Horizontale, selbstansaugende Spiralgehäusepumpe, einstufig,
 mit offenem Mehrschaufelrad, in Blockbauweise auf Grundplatte,
 Pumpenwelle und Motorwelle starr verbunden, Niederdruckkreiselpumpe
 nach EN 733 Pumpe + Kupplung + Kupplungsschutz + Grundplatte
 + Motor 2,16 kW,

 Leistung Pumpe:  32,50 m³/h
 Förderhöhe Pumpe:  14,40 m

 liefern und fachgerecht im Vorlageschacht Bodenfilter montieren.
 Befestigung der Pumpe mittels Fundamentschrauben einschl. Bohrung und
 fachgerechtem Verguss.

 Bezug: KSB, ETPB050-050-130  GG | 10D200302 B oder glw.

 (Bieterangabe bitte im Bieterverzeichnis angeben)
..........
Menge: 1,000 St

**7.3.20 Paddelschalter - Strömungswächter**
Paddel-Strömungswächter für Rohrleitungen DN 80 als
 Trockenlaufüberwachung einzelner Pumpen der Pumpstation
 mit folgenden Kennwerten:

 max. Druck:  10bar
 max Temperatur:  60°C
 Reedkontakt:  Öffner
 Schaltleistung:  48 VDC/26VA
 Schutzart:  IP 65
 Schaltdurchfluss:  5-8m³/h

 liefern, montieren und  verdrahten, einschließlich aller Kleinteile,
 Dichtungen und Nebenleistungen.

 Bezug: Fa. Profimess, Typ SP 01.45 oder glw.
Menge: 2,000 St

**7.3.30 Niveauerfassung Vorlageschacht**
Niveauerfassung innerhalb einer Schachtanlage über
 konduktive Niveauschalter (max 5 Stück
 Elelektroden a 0,50m) im Pegelschacht DN 400,
 einschl. Schaltrelais und Messwerterfassung im
 Steuerschrankt:

 -  max. Wasserspiegel
  Mittelwasser
  min, min Wasserspiegel, Trockenlaufschutz
  einschl. Messwertumformer, Kleinteile, Verbindungsmittel,
  Verdrahtung und Nebenleistungen.
  Liefern und montieren.
  Bezug: Fa Hiquel, Typ:  TLC 3 oder glw.
Menge: 1,000 St

### Gewerk 8 Druckrohrleitungsbau BW

*Hinweis*
Rohrleitungen und Formteile

 Material:  PE 100
 Druckstufe:  PN 6
 SDR-Stufe:  17
 Verlegetiefe:  bis 0,75 m
 Farbe:  schwarz

 Sämtliche Formteile, soweit vom Hersteller lieferbar, in gespritzter
 Ausführung oder als spiegelgeschweißte Formteile für Sonderformstücke.

 Es sind nur handelsübliche Formteile zulässig.

 Schweißungen sind nur mit einem Spiegelschweißgerät zulässig.

 Rohrleitungen sind nach den einschlägigen DIN-Vorschriften als
 Wandmontage und zwischen den Schachtbauwerken zu verlegen.

 Bei statischen Belastungen soll die Belastbarkeit der Halterung der
 6-fachen tatsächlichen Belastung betragen.

 Dehnungsmuffen sind grundsätzlich als Fixpunkt zu betrachten.

 Dimensionsangaben:

 d = Außendurchmesser
 s = Wandstärke

 fertig verlegt einschl. den erforderlichen Schweißnähten, Kleinmaterial usw.

**8.10 Druckprüfung Brauchwasserleitung**
Hauptdruckprüfung in Höhe des 1,50-fachen des
 Nenndruckes für Rohrleitung bis PN 10 nach
 Fertigstellung des gesamten Bauabschnittes mit
 Dokumentation digital und in Papierformat. Für die
 Druckleitungen sind zu liefern:

 - Spülnachweis
 - Prüfbescheinigungen, Prüfprotokoll Druckprobe für 10
 bar Betriebsdruck

 jeweils in 3-facher Ausfertigung sowie 1x digital (2 x
 AG, 1 x Planungsbüro)

 Durchmesser: bis DN 65
Menge: 7,000 lfdm

**8.20 Druckleitung BW PE 100, DN 50 (63x3,8)**
PE-Druckrohr PE100 nach DIN 8074/75, PN 16 hart, DN 50
 (63x3,8mm) als Versorgungsleitung einschließlich sämtlicher
 Verschraubungen/Schweißarbeiten in Kunststoff liefern und in
 Rohrgraben verlegen.
Menge: 5,000 m

**8.30 Druckleitung BW PE100, DN 25 (32x3)**
PE-Druckrohr PE100 nach DIN 8074/75, PN 16 hart, DN 25
 (32x3mm) als Versorgungsleitung einschließlich sämtlicher
 Verschraubungen/Schweißarbeiten in Kunststoff liefern und in
 Rohrgraben verlegen.
Menge: 2,000 m

**8.40 Reduzierstück PN 10/PE 100, DN 50 (63x3,8)**
Reduktion aus PE 100 DN 50/25, passend zu den PE Rohren,
 liefern und einbauen.

 Material: PE 100, nach DIN EN 1519
 Druckstufe: PN 10
 Rohrdurchmesser 1: DN 50 (d=63mm)
 Rohrdurchmesser 2: DN 25 (d=32mm)
Menge: 1,000 St

**8.50 Reduzierstück PN 10/PE 100, DN 65 (76x3,6)**
Reduktion aus PE 100 DN 65/50, passend zu den PE Rohren,
 liefern und einbauen.

 Material: PE 100, nach DIN EN 1519
 Druckstufe: PN 10
 Rohrdurchmesser 1: DN 65 (d=75mm)
 Rohrdurchmesser 2: DN 50 (d=63mm)
Menge: 2,000 St

**8.60 T-Stück PN 10/PE 100, DN 50 (63x3,8)**
T-Stück, allseitig gleich aus PE 100 DN 50 (d=63 mm) passend
 zu den PE Rohren, liefern und einbauen.

 Material: PE100, nach DIN EN 1519.
 Druckstufe: PN 10
 Rohrdurchmesser: DN 50
Menge: 1,000 St

**8.70 Winkel PN 10/PE 100, DN 50 (63x3,8)**
Winkel 90° aus PE-100 DN 50 (d=63 mm), passend zu den
 bauseits vorhandenen PE Rohren, liefern und einbauen.

 Material: PE-100, nach DIN EN 1519
 Druckstufe: PN 10
 Rohrdurchmesser: DN 50 (d=63mm)

 gespritzt fertig verlegt einschl. den erforderlichen Kleinteilen in den
 Gradzahlen von 15 bis 90 Grad.
Menge: 4,000 St

**8.80 Winkel PN 10/PE 100, DN 25 (32x3,0)**
Winkel 90° aus PE 100 DN 25 (d=32 mm), passend zu den
 bauseits vorhandenen PE Rohren, liefern und einbauen.

 Material: PE100, nach DIN EN 1519
 Druckstufe: PN 10
 Rohrdurchmesser: DN 25 (d=32 mm)

 gespritzt fertig verlegt einschl. den erforderlichen Kleinteilen in den
 Gradzahlen von 15 bis 90 Grad.
Menge: 2,000 St

**8.90 Doppelnippel 1"**
Doppelnippel, mit Mehrkant,
 Rotgussgewindefitting R1xR1
Menge: 1,000 St

**8.100 Doppelnippel 1 1/2"**
Doppelnippel, mit Mehrkant,
 Rotgussgewindefitting R1 1/2xR1 1/2
Menge: 2,000 St

**8.110 Verschraubung 1"**
Rohrverschraubung, flachdichtend,
 Rotgussfitting R1xRp1
Menge: 1,000 St

**8.120 Verschraubung 1 1/2"**
Rohrverschraubung, flachdichtend,
 Rotgussfitting R1 1/2xRp1 1/2
Menge: 2,000 St

**8.130 Vorschweißbund PN 10/PE 100, DN 65 (75x4,5)**
PE-Vorschweißbund PN 10, passend zu den PE Rohren,
 liefern und einbauen.

 Material:  PE100
 Druckstufe:  PN 10
 SDR-Stufe:  17
 Anschluss:  nach EN ISO 15494-1, DIN 16963-11
 Dichtung:  Flachflanschdichtung EPDM
Menge: 2,000 St

**8.140 Losflansch PN 10/PE-Stahl, DN 65 (75x4,5)**
Alu-Losflansch PN 10, beschichtet oder gummiert, passend zu
 den Vorbeschriebenem Vorschweißbund liefern und einbauen.

 Anschluss Dimensionen: ISO 7005, EN 1092, DIN 2501
 Lochkreis: PN 10

 Schrauben, Muttern in Edelstahl V2A und
 Dichtung
Menge: 2,000 St

### Gewerk 9 Kanalbau BW

**9.10 Anschlussleitung KG 2000, DN200**
Vollwandabwasserrohre aus Polypropylen (PP-MD) gemäß
 DIN EN 14758 -1 Mit werksseitig eingelegter
 patentierter Lippendichtung. Ringsteifigkeit SN 8
 (gemäß MPA-Gutachten: > 8kN/m² nach DIN EN ISO 9969).
 Die Rohrleitungen sind unter Beachtung der DIN EN 1610
 und der Herstellerverlegeanleitung zu verlegen. Dicke
 der unteren Bettungsschicht mind. 10cm, aus Ein-Korn-
 Kies, obere Bettungsschicht aus Ein-Korn-Kies, Dicke
 der oberen Bettungsschicht 20cm.

 Material: PP
 Druckstufe: PN 2,4
 Rohrdurchmesser: DN200 (da 200)
Menge: 2,000 m

**9.20 Passstück KG 2000, DN 200, Zulage**
Passstück aus Polypropylen (PP-MD) gemäß DIN EN 14758-
 1. Mit beidseitig angeformter Muffe und eingelegter
 patentierter Lippendichtung. Ringsteifigkeit SN 8
 (gemäß MPA-Gutachten: > 8kN/m² nach DIN EN ISO 9969).
 Die Rohrleitungen sind unter Beachtung der DIN EN 1610
 und der Herstellerverlegeanleitung zu verlegen.

 Material: PP
 Druckstufe: PN 2,4
 Rohrdurchmesser: DN200 (da 200)
Menge: 2,000 St

**9.30 Formstücke KG 2000, DN 200**
Formstücke aus Polypropylen (PP-MD) gemäß DIN EN 14758-1,
 Bögen, Reduzierungen, Doppelmuffen, Kniestücke usw. Mit
 werksseitig eingelegter patentierter Lippendichtung.
 Ringsteifigkeit SN 8 (gemäß MPA-Gutachten: > 8kN/m²
 nach DIN EN ISO 9969).
 Die Rohrleitungen sind unter Beachtung der DIN EN 1610
 und der Herstellerverlegeanleitung zu verlegen.

 Material: PP
 Druckstufe: PN 2,4
 Rohrdurchmesser: DN200 (da200)
Menge: 2,000 St

**9.40 Flanschmuffenstück für PP-Rohr DN 200**
E-KG Flanschmuffenstück für PVC-Kanalrohr, DN 200

 Material: duktiles Gusseisen, EWS Beschichtet
Menge: 2,000 St

**9.50 Unterflurschieber DN200**
Weichdichtender Schieber DN 200 für KG Rohre, Gehäuse und
 Haube aus GGG 50 -EPDM vulkanisiert, Spindel aus Niro-Stahl 1.4021;
 Oberflächen Epoxy beschichtet nach DIN 30677 und GSK-Richtlinie
 ähnlich RAL 5017, liefern und einbauen.

 Rohrmaterial: KG2000
 Rohrdurchmesser: DN 200
 Überdeckung: bis 1,50 m
Menge: 1,000 St

**9.60 Teleskop Einbaugarnitur für Schieber**
Teleskop Einbaugarnitur für Rohrdeckungen von 850-1600mm und Rohrdurchmesser bis DN 150.
 Oberes Schutzrohr/unteres Schutzrohr, untere Abdeckung, Deckeladapter aus Kunststoff, Hülsrohrkappe zwischen den Schutzrohren gegen Eindringen von Schmutz, oberes und unteres Innenrohr aus Vierkantstahl verzinkt, gegen Auszug gesichert.

 Schlüsseladapter aus GG 25 - konisch 23-32mm Aufnahme, Deckeladapter m. Auflageösen für Trageplatte der Straßenkappen, Stift zum versplinten von Spindel und Spindeladapter.
Menge: 1,000 St

**9.70 Straßenkappe für Absperrarmaturen**
Straßenkappen starr aus PA + Material für Absperrarmaturen Wasser nach DIN 3580 und DVGW VP 310-2.
 Gehäuse aus Polyamid mit Zusatzstoffen (PA+), Deckel aus GJL-200 (GG 20), Deckelbolzen und Öffnungssteg aus Niro -Stahl A2, thermisch belastbar bis 250°C, statisch belastbar nach VP 310-2.

 Standardbeschriftung Deckel: AW
 Tragplatte: Größe 1
 Deckel verschließbar: nein
 Rollring sichert Sitz vom Oberteil beim Einbau.
Menge: 1,000 St

### Gewerk 10 Sommerleitungen

*Hinweis: Rohrleitungen und Formteile*
Rohrleitungen und Formteile

 Material:  PE 100 HD
 Druckstufe:  PN 10
 SDR-Stufe:  11
 Verlegetiefe:  bis 0,3 m
 Farbe:  schwarz, rot gestreift

 Sämtliche Formteile, soweit vom Hersteller lieferbar,
 in gespritzter Ausführung oder als spiegelgeschweißte
 Formteile für Sonderformstücke.

 Es sind nur handelsübliche Formteile zulässig.

 Schweißungen sind nur mit einem Spiegelschweißgerät
 zulässig.

 Rohrleitungen sind nach den einschlägigen DIN-
 Vorschriften zu verlegen.

 Bei statischen Belastungen soll die Belastbarkeit der
 Halterung der 6fachen tatsächlichen Belastung betragen.

 Dehnungsmuffen sind grundsätzlich als Fixpunkt zu
 betrachten.

 Dimensionsangaben:

 d = Außendurchmesser
 s = Wandstärke

 fertig im Rohrgraben verlegt einschl. der
 erforderlichen Schweißnähte, Kleinmaterial usw.

**10.10 Druckrohrleitung BW PE HD 50 (63x3,8**
Material: ...........................
 Lohn: ..........................
Menge: 130,000 m

**10.20 Druckleitung BW PE-HD, DN 40 (50x3)**
Material: ...........................
 Lohn: ..........................
Menge: 425,000 m

*Hinweis: PEH-T-Stück PN 10, Plassonverschraubung*
PEH-T-Stück PN 10, Plassonverschraubung, Reduktion im seitlichen Abgang

 Material:  PE 100 HD
 Druckstufe:  PN 10
 SDR-Stufe:  11
 Verlegetiefe:  bis 0,3 m
 Farbe:  schwarz

 zum Teil mit reduziertem Abgang einschl. der erforderlichen Kleinteile oder Schweißverbindung

**10.30 T-Stück PN 10/PE 100, DN 50 (63x3,8)**
T-Stück DN 50
Menge: 19,000 St

**10.40 T-Stück PN 10/PE HD, DN 40 (50x3)**
Material: ...........................
 Lohn: ..........................
Menge: 5,000 St

*Hinweis: PE-Reduktion PN 10*
PE-Reduktion PN 10
 Material:  PE 100 HD
 Druckstufe:  PN 10
 SDR-Stufe:  11
 Verlegetiefe:  bis 0,3 m
 Farbe:  schwarz

 auf kleinere Nennweiten einschl. der erforderlichen Schweißnähte.

**10.50 Reduzierstück PN 10/PE HD, DN 50 (63x3,8)**
Menge: 19,000 St

**10.60 Reduzierstück PN 10/PE HD, DN 40 (50x3)**
Material: ...........................
 Lohn: ..........................
Menge: 2,000 St

*Hinweis: PEH-Bögen PN 10, Plassonverschraubung*
PEH-Bögen PN 10, Plassonverschraubung
 Material:  PE 100 HD
 Druckstufe:  PN 10
 SDR-Stufe:  11
 Verlegetiefe:  bis 0,3 m
 Farbe:  schwarz, rot gestreift

 einschl. den erforderlichen Kleinteilen in den Gradzahlen von 15 bis 90 Grad.

**10.70 Bogen PN 10/PE HD, DN 50 (63x3,8)**
Material: ...........................
 Lohn: ..........................
Menge: 12,000 St

**10.80 Bogen PN 10/PE HD, DN 40 (50x3)**
Menge: 8,000 St

*Hinweis: PE-Anschlussfitting PN 10,*
PE-Anschlussfitting PN 10,
 Plassonanschlussverschraubung mit Außengewinde
 Material:  PE 100 HD
 Druckstufe:  PN 10
 SDR-Stufe:  11
 Verlegetiefe:  bis 0,3 m
 Farbe:  schwarz, rot gestreift

 gespritzt fertig verlegt einschl. den erforderlichen Kleinteilen in den Anschlussgrößen 1 1/2" und 2" zur Montage der Magnetventile.

**10.90 Anschlussverschraubung PN 10/PE HD, DN 40 (50x3)**
Material: ...........................
 Lohn: ..........................
Menge: 8,000 St

**10.100 Druckprüfung Brauchwasserleitung**
Hauptdruckprüfung in Höhe des 1,50 fachen des
 Nenndruckes für Rohrleitung bis PN 10 nach
 Fertigstellung des gesammten Bauabschnittes mit
 Dokumentation digital und in Papierformat. Für die
 Druckleitungen sind zu liefern:

 - Spülnachweis
 - Prüfbescheinigungen, Prüfprotokoll Druckprobe für 10
 bar
  Betriebsdruck

 jeweils in 3-facher Ausfertigung sowie 1x digital (2 x
 AG, 1 x Planungsbüro)

 Durchmesser: bis DN 150
Menge: 550,000 lfdm

**10.110 Warn- oder Ortungsband verlegen**
Warn- oder Ortungsband aus kunststoffüberzogenem Metall
 (Metalltrassenband) ca. 20 cm über der Rohrleitung
 verlegen.
 Farbe: gelb
Menge: 500,000 m

**10.120 Schutzrohr Wegekreuzungen DN 50**
Biegsames Kabelschutzrohr aus PE-HD gemäß DIN 4033
 zum verlegen in Leitungsgräben unterhalb von Wegen und
 Bahntrassen liefern und verlegen.
 Halogenfrei, in Verbundbauweise, außen gewellt mit
 Innenhaut, schwarz, hohe Druck- und Schlagfestigkeit,
 mit einseitig aufgesteckter Doppelsteckmuffe
 (sanddicht) und Einzugsschnur, Temperaturbeständigkeit
 -20°C bis +80°C.
 Einschließlich Bögen 45°/90° für kleine Biegeradien bei
 beengten Verhältnissen, Verschlusskappen für
 überschüttete Rohrenden, Doppelsteckmuffen,
 Dichtungen, Kleinteile, Schmiermittel, Abstandhalter,
 Nebenarbeiten und Warnband.
 Rohrdurchmesser: 50 mm
Menge: 25,000 lfdm

### Gewerk 11 Ventilstation

**11.10 Anbohrschelle DN 50, Abgang 11/2"**
Anbohrschelle drucklos, passend zu den bauseits vorhandenen PE-HD Rohren mit mechanischem Sattel, Abgang 1 1/4" Innengewinde, Schrauben aus Edelstahl, liefern und montieren.

 Material: PP
 Druckstufe: PN 10
 Rohrdurchmesser: DN 50 (d=63mm)
 Abgang: 1 1/2" IG
Menge: 2,000 Stck

**11.20 Privathauptventil DN 50**
Privathauptventil (Hausanschluss-Entleerungsventil) für Erdeinbau, DN 50, PN 10 bestehend aus: Ventilgehäuse und Oberteil aus korrosionsresistem CR (DZR) Pressmessing, mit eingangs Innengewinde nach DIN EN 10226-1 (DIN 2999), mit selbsttätiger Entleerung, Ventildichtung aus PTFE, Rückdichtung aus POM, Rohrverbinder aus korrosionsresistentem CR (DZR) Pressmessing, mit extra langer Rohrführung, rundum gegen Versandung geschützt, Reflektierende Markierungsfahne, Steckverbinder als Anschlussverschraubung mit Außengewinde nach DIN ISO 228, mit O-Ring- Abdichtung, ohne zusätzliche Dichtmittel, mit Steckverbinder, für Trinkwasser nach 8076-1, ohne Stützrohr, für Rohre aus Polyethylen, PE 100 nach GW 335-A2, komplett montiert mit Einbaugarnitur. Einbaugarnitur bestehend aus feuerverzinkter Schlüsselstange, PE-Hülsrohr mit PE-Glocke und Verschlussscheibe, Betriebsdruck: PE-Rohre 16 bar Temperaturbeständigkeit: PE 100=40° Nennweite DN 50 Rohrdeckung: 1,25 m Sickerpackung aus Polystyrol, zweiteilig, 330/330/200mm, einschließlich Anschlussstücke und Schweißverbindungen, Privathauptventil, Straßenkappe für Hausanschlussschieber aus Gusseisen. liefern und einbauen.
Menge: 2,000 St

**11.30 Verteilerkasten/Ventilbox 6 Ventile**
Verteilerkasten zur Aufnahme von bis zu 6 Stück
 Magnetventilen, Druckregulierventilen und Sensoren aus
 glasfaserverstärktem Kunststoff liefern und einbauen
 einschließlich Kiesfüllung d = 20 cm und Nebenleistungen.
 Abmessungen min: 50 x 40 x 30 cm
 Farbe: schwarz mit grünem Deckel
Menge: 2,000 St

**11.40 Winterentleerung, Drucklufteinspeisung**
Entleerungsgarnitur mit Kugelhahn 1" und
 Schnellkupplung kompl. mit Einbaugarnitur, für
 Druckluftentleerung und/ oder Be- und Entlüftung
 liefern und einbauen einschl. aller erforderlichen
 Fittings.
Menge: 2,000 St

**11.50 Fitting/Schweißmuffe mit einseitigem 1 1/2" AG**
Schweißmuffe mit einseitigem Außengewinde 1 1/2" für Rohrleitung
 DN 50 (d=63mm), passend zu den PE-HD Rohren, liefern und einbauen.

 Material: PE HD/Messing
 Druckstufe: PN 10
 Rohrdurchmesser: DN 50
Menge: 2,000 St

**11.60 Schweißwinkel 90° PN 10, PE-HD DN 50**
Schweißwinkel 90° aus PE-HD DN 40 (d=50mm),  passend zu den bauseits
 vorhandenen PE Rohren, liefern und einbauen.

 Material: PE-HD, nach DIN EN 1519
 Druckstufe: PN 10
 Rohrdurchmesser: DN 50
Menge: 4,000 St

**11.70 Doppelnippel 1 1/2"**
Doppelnippel, mit Mehrkant, Rotgussgewindefitting R1 1/2xR1 1/2
Menge: 2,000 St

**11.80 Elektro-Magnetventil, DN 40 (50 x 3,0)**
Elektromagnetventil DN 40 (50 x 3,0), 1 ï¿œ", aus Kunststoff mit Durchfluß- und Druckregulierung, Schmutzwasser geeignet, manuelle Bedienung ohne austretendes Steuerwasser, keine außenliegenden Leitungen, Liefern und Einbauen einschl. aller erforderl. Fittings und Nebenarbeiten.

 z.B. Typ: Toro Serie 220-Bürstenventil

 (Bieterangabe bitte im Bieterverzeichnis angeben)
..........
Menge: 4,000 St

### Gewerk 12 Flächenausstattung

**12.10 Getrieberegner, Großregner), vollkreis, inkl. Elektroventil und Decoder, versenkbar**
Getrieberegner mit 9 cm Kunststoffaufsteiger als Vollkreisregner zur
 Bewässerung großer Rasenflächen, Freispültechnik für Aufstiegs- und
 Abstiegsphase Zentrale Wasserführung für hohe Energieeffizienz und
 überlegene Strahlweite, Linker und rechter Sektoranschlag Einstellbar,
 Sektoreinstellung auch bei Stillstand des Regners möglich, Sektoranzeige
 mittels Sichtfenster (M + L), Antrieb, Führung und Wendeeinrichtung
 gekapselt, Rotationszeit variabel einstellbar (60-130 Sek/360°),
 Kugelgelagerter Regnerkopf, Rutschkupplung gegen Vandalismus (M + L),
 Alle Teile inkl. Magnetspule von oben ohne Grabarbeiten demontierbar,
 Handsteuerung und Druckregulierung bei Regner mit Ventil von oben,
 mit Stellung ON-OFF-AUTO, Deckel mit Entfernungsmarke, wie folgt

 Randbedingungen & Produktbeschreibung
 - 10er-Düse vorinstalliert, inkl. Düsen 7 - 11 mm
 - Sektor: Vollkreis (360°)
 - Wurfweite: min. 24 - 26 m
 - Anschluss: 1" IG BSP
 - Durchflussrate: 6,5-7,8 m³/h
 - Druckbereich: 6 bar
 - Strahlanstieg: 25°
 - mit Stoppventil
 - mit Elektroventil und Decoder

 liefern und einbauen, einschließlich Düsensatz, Montageteile und
 Nebenleistungen.

 z.B. Typ: Perrot, Hydra -2- M (CID), Düse 8mm, oder glw.

 (Bieterangabe bitte im Bieterverzeichnis angeben)
..........
Menge: 3,000 St

**12.20 Getrieberegner, Großregner, teilkreis, inkl. Elektroventil und Decoder, versenkbar**
Getrieberegner mit 9 cm Kunststoffaufsteiger als Teilkreisregner zur
 Bewässerung großer Rasenflächen, Freispültechnik für Aufstiegs- und
 Abstiegsphase Zentrale Wasserführung für hohe Energieeffizienz und
 überlegene Strahlweite, Linker und rechter Sektoranschlag einstellbar,
 Sektoreinstellung auch bei Stillstand des Regners möglich, Sektoranzeige
 mittels Sichtfenster (M + L), Antrieb, Führung und Wendeeinrichtung
 gekapselt, Rotationszeit variabel einstellbar (60-130 Sek/360°),
 Kugelgelagerter Regnerkopf, Rutschkupplung gegen Vandalismus (M + L),
 Alle Teile inkl. Magnetspule von oben ohne Grabarbeiten demontierbar,
 Handsteuerung und Druckregulierung bei Regner mit Ventil von oben,
 mit Stellung ON-OFF-AUTO, Deckel mit Entfernungsmarke, wie folgt

 Randbedingungen & Produktbeschreibung
 - 10er-Düse vorinstalliert, inkl. Düsen 7 - 11 mm
 - Sektor: Teilkreis (30 - 320°)
 - Wurfweite: min. 24 - 26 m
 - Anschluss: 1" IG BSP
 - Durchflussrate: 6,5-7,8 m³/h
 - Druckbereich: 6 bar
 - Strahlanstieg: 25°
 - mit Stoppventil
 - mit Elektroventil und Decoder

 liefern und einbauen, einschließlich Düsensatz, Montageteile und
 Nebenleistungen.

 z.B. Typ: Perrot, Hydra -2- M (CID), Teilkreis, Düse 8mm, oder glw.

 (Bieterangabe bitte im Bieterverzeichnis angeben)
 ..........
Menge: 10,000 St

**12.30 Multistrahlregner, versenkbar**
Versenkregner mit kleiner Oberfläche als Teilkreis oder
 Vollkreisregner mit frei einstellbarem Sektor, freier
 Düsenauswahl je nach Bewässerungsbedarf,
 Wurfwinkeleinstellung, Vandalismusschutz und
 Abschaltventil liefern und einbauen, einschließlich
 Düsenaufsatz, Montageteile und Nebenleistungen.

 Wurfweite: 4,00 m  6,4 m
 Durchflußmenge: 1,18 - 6,40 l/min
 Druckbereich: 1,75 -3,75 bar
 Anschlußgewinde: 3/4" Innengewinde

 z.B. Typ: Hunter Sprühgehäuse mit Düsenaufsatz MP 2000

 (Bieterangabe bitte im Bieterverzeichnis angeben)
..........
Menge: 23,000 St

**12.40 Multistrahlregner, versenkbar**
wie vor, jedoch mit Düsenaufsatz MP 3000

 Wurfweite: 7,6 m  9,1 m
 Durchflußmenge: 11 - 16 l/min
 Druckbereich: 1,75 -3,75 bar
 Anschlußgewinde: 3/4" Innengewinde
Menge: 26,000 St

**12.50 Gelenkanschlüsse Multistrahlregner**
Gelenkanschlüsse, Länge 50 cm für vorbeschriebenen Versenkregner,  liefern und installieren, inkl. Anbohrschelle drucklos d40/d50,oder PE Anschlussverschraubung d32/d40, Form- und Verbindungsstücke, 50 cm Funnypipe inkl. Anschlussstücke und Nebenleistungen, Installation erfolgt so, dass kein Auflastdruck auf die Rohrleitung  entsteht.
Menge: 49,000 St

**12.60 Geleknkanschlüsse Großregner 1 " AG**
Gelenkanschlüsse 1", Länge 30,5 cm für Getriebesenkregner, liefern und installieren, inkl. Plassonverschraubung / Übergang d40/1" IG, inkl. Dichtung und Nebenleistungen mit folgenden Randbedingungen:
 - Max Betriebsdruck: 21,7 bar bei 22,8° C
 - Durchmesser: 1" (26 / 34)
 - Länge: 12" (30,5 cm)
 - Eingangsgewinde: BSP
 - Ausgangsgewinde: BSP

 Die Installation erfolgt so, dass kein Auflastdruck auf die Rohrleitung und den Regner entsteht.
Menge: 13,000 St

**12.70 Sickerpackungen für Regner**
Lieferung und Einbau von Grobkies für die Einbettung,
 Stabilisierung und Drainage der Regner.
 Material: Grobkies 4 -8 mm
 Schichtdicke: ca. 20  cm
 Durchmesser: 0,3 m
Menge: 62,000 St

### Gewerk 13 Stahlbau

**13.10 Versorgungs- und Steuerungsschrank Modena SC (1300 |1200|300)**
Versorgungsschrank System Modena SC, bestehend aus einem Stahlgehäuse mit glattwandigem Korpus, sowie eingerückter Vorder- und Rückwand, Gesamtabmaße (BxHxT) 1300 x 1200 x 300 mm, Tür 2-flügelig. Kopf schräg nach hinten laufend, Schranktüren mit innenliegenden Scharnieren, mittlerer Verriegelung  sowie mit eingebautem Schloss vorgerichtet für bauseitigen Profilzylinder,

 Technische Ausstattung:
 Quer eingeschweißte Montageeisen mit Alu-Montageplatte HxB: 1200x1000mm, für bauseitige Ausstattung, einschl. zwei Stück gelaserte Lüftungsauschnitten (kreisförmig angeordnete Schlitze t=6/8mm, Da=125mm) in den Seitenwänden für Schaltschrankbelüftung (bei Ansicht von vorne: links unten und rechts oben) gem. Absprache. Alle Stahlteile feuerverzinkt und auf 2 K-Epoxydbasis farbbeschichtet, Farbton: Nach Wahl des AG

 inkl. feuerverzinktem Bodenanker (einfach,Stahlanker) zum Einbetonieren, liefern und aufstellen.

 Lieferbezug:: Fa. Thieme, System Modena SC oder glw.
Menge: 1,000 St

**13.20 Versorgungs- und Steuerungsschrank Modena SC (700|1200|300)**
Versorgungsschrank System Modena SC, bestehend aus einem Stahlgehäuse mit glattwandigem Korpus, sowie eingerückter Vorder- und Rückwand, Gesamtabmaße (BxHxT): 700 x 1200 x 300 mm, Tür 1-flügelig. Kopf schräg nach hinten laufend, Schranktüren mit innenliegenden Scharnieren, sowie mit eingebautem Schloss vorgerichtet für bauseitigen Profilzylinder,

 Technische Ausstattung:
 Quer eingeschweißte Montageeisen mit Alu-Montageplatte HxB: 600x1000mm, für bauseitige Ausstattung, einschl. zwei Stück gelaserte Lüftungsauschnitten (kreisförmig angeordnete Schlitze t=6/8mm, Da=125mm) in den Seitenwänden für Schaltschrankbelüftung (bei Ansicht von vorne: links unten und rechts oben) gem. Absprache. Alle Stahlteile feuerverzinkt und auf 2 K-Epoxydbasis farbbeschichtet, Farbton: Nach Wahl des AG

 inkl. feuerverzinktem Bodenanker (einfach,Stahlanker) zum Einbetonieren, liefern und aufstellen.

 Lieferbezug:: Fa. Thieme, System Modena SC oder glw.
Menge: 1,000 St

### Gewerk 14 Elektrotechnik und Steuerung

#### Titel 14.1 MI verteilung & Kleinsteuerung

**14.1.10 MI Verteilung**
*** Pauschalposition
Isolierstoffgekapselte Niederspannungs-Schaltanlage in
 Kastenbauform als "Typgeprüfte Schaltgeräte-
 Kombination" TSK nach DIN EN 60 439 Teil 1 für
 Schrankeinbau.

 Geeignet für geschützte Installation im Freien nach DIN
 VDE 0100, Teil 737. Kastenunterteile und -deckel aus
 schlagfestem Polycarbonat, halogen- und silikonfrei,
 Farbe RAL 7032, Deckel transparent mit
 Schnellverschlüssen für Werkzeugbetätigung.
 Brennverhalten gem. DIN VDE 0471 Teil 2
 Glühdrahtprüfung 750°C.
 Maximale Wasseraufnahme von 10mg nach DIN 53473.
 Der N-Leiter ist in gleicher Stromtragfähigkeit wie die
 Außenleiter als EMV konformes TN-S System nach DIN VDE
 0100 Teil 540 auszuführen. Der N-Leiter ist im Bereich
 der Außenleiter zu führen und im gesamten Verlauf
 gegenüber allen leitfähigen Teilen isoliert zu
 verlegen. Die zugehörigen N-Leiterklemmen müssen im
 Anschlussbereich der Außenleiterkabel angeordnet sein.

 Eine Einspeisung: TN-C - Abgänge: TN-S
 Zur Verhinderung vagabundierender Ströme über
 leitfähige Konstruktionsteile im Schrank ist das
 Sammelschienensystem als EMV konformes TN-S System nach
 DIN VDE 0100 Teil 540 aufzubauen. Die Leiter des
 Schienensystems sind mit L1 - L2 -L3 -PE N - PE zu
 kennzeichnen. Im Einspeisefeld ist eine lösbare grüngelbe Brücke, mit ausreichender Stromtragfähigkeit,
 zwischen N und PE einzubauen.

 Einspeisung von: unten
 Abgänge nach: unten

 Schutzart: IP 65 nach DIN EN 60 529
 Schutzmaßnahme: Schutzisoliert (Schutzklasse II)
 Bemessungsisolationsspannung: AC 690 V
 Überspannungskategorie:  III
 Verschmutzungsgrad: 3
 Bemessungsbetriebsspannung:  230/400 V
 Frequenz:  50 Hz
 Steuerspannung AC/DC:  230 V
 Sammelschienenbemessungsstrom: 250 A
 Maximaler unbeeinflusster Kurzschlusswechselstrom
 an der Einbaustelle der Schaltanlage Ik  eff: 30 kA
 Sammelschienen:  5polig

 Größte mögliche Abmessungen insgesamt:
  H 1000 x B 1200 x T 250 mm

 Hergestellt aus werksmäßig vormontierten, typgeprüften
 Komplettgehäusen, mit entsprechenden Zubehörteilen.
 Bestückung mit nachfolgend beschriebenen, fest
 eingebauten Betriebsmitteln:

 Aufstellung der MI- Gehäuse:

 1 St. Lasttrennschalter 100 A
  MI 7213 (30x30)

 1 St. Sicherungsgehäuse mit 4x DII, E27
  auf Sammenschienen 250 A, 3- polig
  MI 3225

 3 St. Leergehäuse mit nichtdurchsichtigem Deckel
  mit Montageplatte; Tiefe 214 mm
  für Einbau der Schütze
  MI 0211

 2 St. Automatenghäuse
  MI 1117

 1 St. Leergehäuse mit nichtdurchsichtigem Deckel
  mit Montageplatte; Tiefe 214 mm
  für Montage der Klemmen
  MI 4311

 12 St. Tragschienen
  MI TS 30

 eingebaute Betriebsmittel

 2 St. Stern- Dreieck- Kombination, bis 11 kW, 400 V
  3- polig, Steuerspannung 230 V
  komplett mit Netzschütz, Dreieckschütz,  Sternschütz und
 Zeitrelais  mit Motorschutzrelais Z1, 16-24 A, direktanbau  mit
 Hilfsschalter 2S/ 2Ö  Fabr: Moeller GmbH oder gleichwertig

 2 St. Leistungsschütz DIL, bis 5,5 kW, 4- polig
 mit Motorschutzrelais Z00, 10-16 A, direktanbau
 Fabr: Moeller GmbH oder gleichwertig

 1 St. Fehlerstrom- Schutzschalter  63 A/ 4- polig
 Fehlerstrom 30 mA (Pumpen)

 1 St  Fehlerstrom- Schutzschalter 32 A/ 4- polig
 Fehlerstrom 30 mA (Bestandselektrik)

 6 St. DII- Sicherungen, E27, 25 A

 6 St. DII- Sicherungen, E27, 10 A

 1 St.  Reihenklemme bis 10 qmm, 5-polig

 1 St.  Reihenklemme bis 6 qmm, 5-polig

 10 St.  Reihenklemme bis 4 qmm, 3-polig

 20 St. Reihenklemme bis 2,5 qmm, 1-polig
  für Steuerung
 10 St.  Sicherungsautomaten/Lasttrennschalter 10A

 4 St.  Sicherungsautomaten/Lasttrennschalter 16A

 1 St  Netzteil 24 V DC, 0,7A zur Spannungsversorgung
 der Drucksensoren und Messsonden

 Die Steuerung der Pumpen, Schaltschrankausstattung einschl.
 die dazugehörige Verdrahtung sind nicht in der Aufstellung enthalten.

 Vorbeschriebene Schaltanlage komplett zusammengebaut
 und anschlussfertig auf Reihenklemmen, N-Trennklemmen
 und Schutzleiterklemmen verdrahtet, einschl. Flansche
 und Leitungseinführungsstutzen. Das Prüfprotokoll ist
 Bestandteil der Dokumentation.

 Typ: Mi-Verteiler, Gustav Hensel GmbH & Co. KG

 oder gleichwertiger Art

 gew. Fabrikat:
Menge: 1,000 psch

**14.1.20 Steuerung Pumpstation**
*** Pauschalposition
Steuerung und Überwachung von vier Unterwassertauchmotorpumpen
 komplett liefern und im Schaltschrank in der MI-Verteilung montieren, einschl. Verdrahtung, Kleinteile, Programmierung und aller Nebenleistungen. Alle  Schalter, Tasten, Kontroll- und Überwachungsleuchten sind in die Tür/Abdeckung einzubauen. Innerhalb des Gehäuses sind alle erforderlichen Bauelemente auf einer nachrüstbaren Grundplatte zu montieren. Die Verkabelung erfolgt in Kabelkanälen. Der Anschluss erfolgt über kriechstromfeste Reihenklemmen. Bezeichnungsschilder in Resopal weiß.

 In der Steuerung sind folgende Komponenten einzubinden/ vorzusehen:
 - programmierbare Kleinsteuerung (SPS) mit Display zur Steuerung und Überwachung der Druckerhöhungspumpen, der Havelwasserpumpe und der Neptunpumpe, inkl. Hauptschalter (Hand, Aus,  Automatik). (z.B.  Siemens Logo, oder Möller  easy).
 -  Betriebsstundenzähler, Anzeige Stromaufnahme, Betriebs-  und Störungsanzeige für jede Pumpe.
 -  1 Stück Abgang Signalleuchte- / Signalhorn zur externen  Meldung von Betriebsstörungen.
 - 10 Stück Schaltsignaleingänge zur Betriebssteuerung der Pumpen für Einzelbetrieb, Doppelbetrieb und Abschaltung
 - 8 Stück Messwerterfassung/Schaltrelais 230 V zur Erfassung der Temperatur- und Dichtigkeitssensoren der  Pumpen
 - Anzeige und Messwerterfassung, einschl. Schaltrelais für Wasserspiegelerfassung im Vorlageschacht  zur Nachspeisung und als Trockenlaufschutz,  Hochwasserwarnung und Betriebsfreigabe der Pumpen.
 - Anzeige und Messwerterfassung der Wasserspiegelerfassung im Neptunbecken zur Steuerung der Nachspeisung und Umwälzung
 - Anzeige und Messwerterfassung des Drucksensors zur Regulierung der Druckerhöhungsanlage / Frequenzumrichter
 -Anzeige und Steuerung des Bypass als Trockenlaufschutz
 - Zeitschaltung der Havelwasser- und Neptunpumpe zur Sicherung der Wasserversorgung am Bodenfilter
 - Reserve zur Aufnahme weiterer Steuerungs- und
 Messgeräte sind vorzusehen. (1 Stück Klemmleiste).

 Die Lieferung und der Einbau der Steuerung erfolgt einschließlich aller erforderlichen Schaltrelais, Anzeigeleuchten /Dioden), Verdrahtung zwischen den Einzellbausteinen im und auf dem Steuerkasten.
 Steuerung komplett funktionstüchtig und programmiert.
Menge: 1,000 psch

**14.1.30 Umprogrammierung Steuerungsanlage**
Anpassung des Programmablaufes der Anlage, Start- und Stoppzeiten,
 an der einzelnen Wasserspielpumpen, Anpassung Laufzeiten, Drehzahlen
 und Pausenzeiten. Die Programmierung des Grundprogramm ist in der
 Pumpensteuerung enthalten.
Menge: 16,000 h

**14.1.40 Alarmmeldung/Blitzlicht**
Netzabhängige gelbe Blitzleuchte als optische Meldung von Anlagenstörungen, liefern und nach Absprache mit dem Auftraggeber in der Nähe der Filterstation montieren, inkl. Verdrahtung, Kleinteile und Nebenkosten.
Menge: 1,000 St

**14.1.50 Schutzkontaktsteckdose im Schaltschrank**
Schutzkontaktsteckdose DIN VDE 0620-1, 16 A, 250 V AC, Farbton blau in Aufputzausführung, Schutzart IP 66 DIN EN 60529, Einsatz mit Schrauben befestigen,

 komplett montieren, anschließen und fachgerecht beschriften
Menge: 1,000 Stck

**14.1.60 Universalschalter, Feuchtraum, Aufputz**
Installationsschalter nach VDE 0632 Wippschalter 10 A, 250 V AC, IP 44, Farbe grau mit Schrauben befestigen montieren und anschließen.

 Fabr: Busch- Jäger

 oder gleichwertiger Art
Menge: 1,000 St

**14.1.70 Schaltschrankbeleuchtung, 75 W**
Deckenleuchte mit Schutzgitter A 60/75 W, Halterung, Schutzgitter und Halbschale aus Aluminium-Druckguß, pulverbeschichtet

 Schutzart: IP 54
 Schutzklasse: I
 Farbe: Schwarz

 komplett mit Leuchtmittel montieren und anschließen.

 Bezug: RZB, oder gleichwertiger Art
Menge: 2,000 St

**14.1.80 Schranklüftung**
Schranklüftung für voran beschriebene Schaltschränke, mit folgenden Anforderungen:
 - Aufbauart: Dachlüfter
 - Kapazität: bis 200 m3/h

 mit folgendem Zubehör:
 - Rahmenblech
 - Anschlußkabel
 - Befestigungsmaterial
 - Filterhalter mit Filtermatte

 Passend zum angebotenen Schaltschrank.
Menge: 1,000 Stck

**14.1.90 Schaltschrankheizung**
Schaltschrankheizung u. Thermostat, 120 W Dauerheizleistung
 Passend zum angebotenen Schaltschrank.
Menge: 2,000 Stck

**14.1.100 Not-Aus-Schlag-Taster**
Not-Aus-Schlag-Taster nach VDE 0660 mit folgenden Anforderungen
 -Bauform: Frontplatteneinbau, D=22,5 mm
 -Betätigung Druck-Zug-Taster
 -Schutzart: IP 65

 mit folgendem Zubehör:
 -Bis zu 3 Schaltgliedern je 1 S + 1 Ö
 -Funktionsbeschriftung (roter Not-Aus mit gelben Untergrundschild)
 -fest beschriftetem Bezeichnungsschild
Menge: 1,000 Stck

**14.1.110 Not-Aus-Schaltgerät**
Not-Aus-Schaltgerät nach VDE 0113 / IEC 204-1, für zwangsgeführte Kontaktvervielfältigung eines Not-Aus-Schlagtasters, mit folgenden Anforderungen:
 - Bauform: Schnappmontage
 - Betriebsspg.: 230 V, 50 Hz
 - Hilfskontakte: 3 S / 1 Ö 250 V, 2 A
Menge: 1,000 Stck

#### Titel 14.2 Kabel & Anschlüsse

**14.2.10 Erdkabel NYY-J 5x1,5mm²**
Kunststoffkabel NYY-J 5x1,5mm² nach VDE, in Teillängen liefern und im Leerrohr / Kabelgraben verlegen, inkl. Warnband. Verlegeart in vorhandene Kabelleerrohr / Erdreich
Menge: 30,000 m

**14.2.20 Erdkabel NYY-J 5x6mm²**
Kunststoffkabel NYY-J 5x6mm² nach VDE, in Teillängen liefern und im Leerrohr / Kabelgraben verlegen, inkl. Warnband. Verlegeart in vorhandene Kabelleerrohr / Erdreich
Menge: 15,000 m

**14.2.30 Erdskabel NYY-J, 5x2,5mm²**
Kunststoffkabel NYY-J 5x2,5mm² nach VDE, in Teillängen liefern und im Leerrohr / Kabelgraben verlegen, inkl. Warnband. Verlegeart in vorhandene Kabelleerrohr / Erdreich
Menge: 15,000 m

*Hinweis*
Vorbemerkungen Anschlußarbeiten

Der betriebsbereite Anschluß aller ankommenden und abgehenden Kabel bei den Schaltschränken, sowie die Querverbindungen zwischen den Schaltfeldern, und die dafür erforderlichen Hilfsmaterialien und Kabelbeschriftungsschilder, sind mit in die Position "Projektierung" einzurechnen.
Bei den im Leistungsverzeichnis aufgeführten Elektrokomponenten ist jeweils die Lieferung, die Montage und der beidseitige betriebsbereite Anschluß in die jeweiligen Positionen einzukalkulieren.

Für bauseits gestellte Komponenten, oder extem große Querschnitte bzw. Aderanzahl ( > 5x35 bzw. 12x1,5), werden nachfolgende Positionen ausgeschrieben. In diese Positionen sind die erforderlichen Hilfsmaterialien wie Verschraubungen, Gummitüllen, Aderendhülsen, ect., sowie die Kabelbeschriftungsschilder mit einzukalkulieren.

**14.2.40 Kabel-und Leitungsanschluß bis 5x2,5mm²**
Anschluß von Kabel und Leitungen bis 5x2,5 qmm einschl. Befestigung mit Kabelschellen und Kabelbeschriftung.
Menge: 10,000 Stck

**14.2.50 Kabel-und Leitungsanschluß bis 5x10mm²**
Anschluß von Kabel und Leitungen bis 5x10 qmm einschl. Befestigung mit Kabelschellen und Kabelbeschriftung.
Menge: 4,000 Stck

*Hinweis*
Anschluss- und Steuerleitung geschirmt YSLYCY, schwarz Geschirmte Energie- u. Steuerleitung für rauhe Einsatzbedingungen, mit folgenden Anforderungen:
 - geeignet für direkte Erdverlegung
 - Feindrähtige blanke Kupferlitze nach VDE 0295;
 - Adernisolation PVC, Schwarz; Adernnumeriert
 - Adern bündelverseilt
 - UV-beständiger Außenmantel auf PVC-Baisis
 - Kupferabschirmgeflecht zwischen Adern u. Außenmantel
 - Chemisch beständig, kältefest u. witterungsbeständig
 - Halogenfrei, flammwidrig nach IEC60332.1
 - Temperaturbereich -40..90°C
 - Nennspannung Uo/U 300/500V
 - Adernanzahl u. Querschnitt in mm² gemäß nachfolgenden Positionen

**14.2.60 FU-taugliche Leitung Aussenbereich 50 Amp.**
FU-taugliche Leitung für den Aussenbereich für Antrieb mit ca. 5 kW Nennleistung = ca. 7,6 Ampere Stromaufnahme mit einer Leitungslänge bis 25 m -vergleichbar vor genannter Beschreibung.

 Verrechnung nach laufendem Meter.
Menge: 30,000 m

#### Titel 14.3 Frequenzumformer

**14.3.10 Frequenzumformer / bis 11,0 kW - IP21**
Frequenzumrichter nach EN 50 178, für kontinuierliche Drehzahlstellung von Drehstrom-Asynchronmotoren, mit folgenden Anforderungen:

 Technische Merkmale:
 - Spannungszwischenkreis-Frequenzumrichter
 - Sinusbewertete Puls-Weite-Modulation
 - Regelelektronik galvanisch getrennt vom Leistungsteil
 - Eingebauter PID-Regler
 - Interne Netzdrossel zur Reduktion der Netzrückwirkungen
 - Thermistoreingang
 - Autoresetfunktion
 - Sollwertpotentiometer über Klemmleiste
 - Hand/Automatik-Umschaltung über Klemmleiste
 - 1 Interner Fixsollwert
 - Hohes Anfahrmoment bis 180 %
 - Volle Motorleistung bei 50 Hz
 - Netzausfallsicherer Ereignisspeicher
 - Netzschützsteuerung

 Technische Daten:
 - Eingangsspg.: L1/L2/L3/N, 400 V ac +- 15 %
 - Eingangsfrequ.: 50/60 Hz, +- 5 %
 - Nennleistung: Drehstrommotoren bis 11,0 kW
  Lineares / Quadratisches Lastmoment
 - Schutzart: IP21

 - Temperaturber.: 0..+45°C
 - Ausgangsspg.: 0..Netzspannung
 - Ausgangsfrequ.: 0..300 Hz
 - Sollwertvorgabe: 0/4..20 mA
 - Wirkungsgrad: >96% bei Nennlast u. 50 Hz
 - Leistungsfaktor: cos. phi ca. 1
 - Kühlung: Natürliche Luftcirkulation Alternativ Lüfter

 Eingänge / Potentialfrei:
 - Sollwertvorgabe: 4..20 mA
 - Digitaleingang: Start-Stop
 - Digitaleingang: Sollwert intern-extern
 - Sollwert-Poti: 1 kOhm / 10 kOhm

 Ausgänge / Potentialfrei:
 - Ist-Drehzahl: 4..20 mA
 - Ist-Stromaufn. 4..20 mA
 - Kontakt Störung
 - Kontakt Programmierbar

 Anzeigen und Bedienung
 Deuchtschsprachiges Bedienfeld mit LCD-Klartextanzeige u. Matrixoberfläche für folgende Funktionen:
 - Statusanzeige
 - Hand/Automatik-Umschaltung
 - Bedienung Handbetrieb
 - Störungsreset und Parametrierung
 - Kurzmenü mit selbsttägiger Erweiterung
 - Help-Funktion für Störabschaltung

 inkl. folgendem Zubehör:
 - Evtl. erforderlicher NH-Halbleitersicherungen
 - Funkentstördrossel für Funkentstörgrad "B" VDE 0878

 Abmessungen: HxBxT
....................
 Für das angebotene Fabrikat muß vom Hersteller ein 24-h Vor-Ort-Service garantiert werden, die entsprechende Bestätigung muß mit dem Angebot vorgelegt werden.

 Für die Dokumentation muß je Antrieb eine Parameterliste mit den aktuell eingestellten werden übergeben werden.

 Angeboten wird Hersteller/Typ: Danfoss.
 oder gleichwertig --> bitte Standardvorgaben beachten.

 Angeboten wird Hersteller/Typ:
....................
Menge: 2,000 Stck

#### Titel 14.4 Beregnungssteuerung

*Hinweis: Verteilungen und Schaltschränke*
Verteilungen und Schaltschränke

 Sämtliche Verteilungen und Schaltschränke sind als
 betriebsfertige, allseitig geschlossene Schaltgerätekombination nach VDE 0660, aus korrosionsbeständigen Materialien, über Einheitsschlösser
 verschließbare Fronttüren, als komplette Einheit mit
 mindestens 20% Platzreserve zu liefern, betriebsfertig
 zu montieren und anzuschließen.

 Alle Einbauteile sind dauerhaft mit Schildern in
 Übereinstimmung mit dem Schaltplan zu kennzeichnen.

 Sammelschienen und Verbindungsleitungen sind aus Kupfer
 zu fertigen und gemäß der Belastung nach VDE auszulegen
 und zu kennzeichnen.

 Die Verdrahtung erfolgt auf Abgangsklemmen Anordnung:
 Phasen/ N- Trennklemme/ PE

 Die verwendeten Einbauteile sollen nach Möglichkeit
 gleichen Fabrikates sein.

 Innerhalb der Verteilungen sind Schaltpläne in
 Klarsichthüllen anzuordnen.

 In den Einzelpreisen sind die Verdrahtung,
 Beschriftung, Klein- und Befestigungsmaterial
 zuzurechnen.

**14.4.10 Programmierung Beregnungssteuerung**
Programmierung der Beregnungssteuerung für die Anlage, Start- und Stopzeit, der Beregnungskreise, Festlegung Laufzeiten innerhalb der Gesamtbewässerungszeiten.
Menge: 8,000 h

**14.4.20 Decoder-Steuerungssystem bis 99 Stationen**
*** Pauschalposition
Decoder-Beregnungssteuerungsystem bestehend aus:

 Steuergerät:
 Modular aufgebautes Decodersteuergerät für bis zu 99 Stationen (decoder).
 Programme: bis zu 32 Programme,
 Ventilkabeloption: Decoder,
 Startzeiten pro Programm: bis 10
 Typ: Wechselstrom, modular
 Gehäusetype: Kunstoffgehäuse
 Kompatible Fernbedienung: Ja
 Display: farbiges LCD Display in hoher Auflösung (umdrehbar)
 Laufzeiten der Stationen: 15 Sekunden bis 12 Stunden
 SD-Karte Updates und Protokollspeicher
 Sensoreingänge bis drei Click-, ein Solar Sync und sechs Durchflusssensoren, Duchflussbudgetierung, Abnehmbare Bedienfront mit gut ablesbarem, Vorgerüstet zur externen  Kommunikation und Anbindung einer Zentralsteuerung.

 Fernbedienung:
 Auf das Steuergerät abgestimmte Fernbedienung zur  freien Ansteuerung und Programmierung der Steueranlage  mit einer Reichweite von bis zu 300m.  Fernbedienung fest programmierbar auf ein Steuergerät,  Fernsteuerung bestehend aus Handgerät, Empfänger und  Datenanschluss an das Steuergerät, einschließlich aller Kleinteile, Montage- und Verbindungsmittel.

 Komplett liefern, im Schaltschrank montieren, einschl.  Verdratung, Kleinteile, Nebenleistungen und  Programmierung nach Vorgabe des AG.

 Innerhalb des Schaltschrankes sind alle erforderlichen  Bauelemente auf einer nachrüstbaren Grundplatte zu montieren. Die Verkabelung erfolgt in Kabelkanälen. Der Anschluss erfolgt über kriechstromfeste Reihenklemmen. Bezeichnungsschilder in Resopal weiß.
Menge: 1,000 psch

**14.4.30 1-fach Decoder**
*** Pauschalposition
Decoder mit Überspannungsbegrenzung und Erdungsleiter, passend zur angebotenen Decodersteuerung, zur Ansteuerung von einem Magnetventil und Rückmeldung an das Steuergerät liefern und in der Ventilbox wasserdicht anschließen, einschließlich  Funktionsprobe, Kleinteile, Dichtungen, Klemmen und Nebenleistungen.

 Bezug: Hunter, ACC -ICD 400 oder glw.
Menge: 1,000 psch

**14.4.40 2-fach Decoder**
*** Pauschalposition
2 Station-Decoder mit Überspannungsbegrenzung und Erdungsleiter, passend zur angebotenen Decodersteuerung, zur Ansteuerung von zwei getrennten Magnetventilen und Rückmeldung an das Steuergerät liefern und in der Ventilbox wasserdicht anschließen, einschließlich Funktionsprobe,  Kleinteile, Dichtungen, Klemmen und Nebenleistungen.

 Bezug: Hunter, ACC -ICD 400 oder glw.
Menge: 1,000 psch

**14.4.50 Regensensor (schnellabschaltend) mit Sperrfunktion**
Sensor zur Abschaltung der Beregnungsanlage bei einsetzendem natürlichen Niederschlag, einschließlich integrierter Sperrfunktion der Beregnungsanlage in Abhängigkeit des Regenereignisses  liefern und einbauen einschließlich aller erforderlichen Montageteile und Nebenleistungen.

 z.B. Typ: Regensensor "Rain-Click, Fa. Hunter"
Menge: 1,000 St

**14.4.60 Windsensor (schnellabschaltend)**
Sensor zur Abschaltung der Beregnungsanlage bei einsetzendem starkem Wind, einschließlich integrierter Sperrfunktion der Beregnungsanlage in Abhängigkeit der Windstärke  liefern und einbauen einschließlich aller erforderlichen Montageteile und Nebenleistungen.

 z.B. Typ: Windsensor "Wind-Clik, Fa. Hunter
Menge: 1,000 St

**14.4.70 Steuerkabel 3 x1,5mm² vom Steuergerät zur Ventilstation**
Steuerkabel Querschnitt 3 x 1,5 mm², NYY-0 mit doppelter Isolation, Erdkabel nach den geltenden VDE-Vorschriften, einschl. Anschlüsse herstellen mit wasserdicht vergossenen Kabelmuffen, verlegt vom Steuergerät zu den Ventilboxen.
Menge: 30,000 m

**14.4.80 Steuerkabel 5 x 2,5mm² vom Steuergerät zur Ventilstation**
Steuerkabel Querschnitt 5 x 1,5 mm², NYY-0 mit doppelter Isolation, Erdkabel nach den geltenden VDE-Vorschriften, einschl. Anschlüsse herstellen mit wasserdicht vergossenen Kabelmuffen, verlegt vom Steuergerät zu den Ventilboxen.
Menge: 420,000 m

**14.4.90 Anschluss Kunststoffkabel NYY-O 3x1,5mm²**
Einführen, abisolieren und anschließen an Verteilungen oder Geräte, einschl. der erforderlichen Kabelschuhe und Kabelkennzeichnung.
Menge: 4,000 St

**14.4.100 Anschluss Kunststoffkabel NYY-O 5x2,5mm²**
Einführen, abisolieren und anschließen an Verteilungen oder Geräte, einschl. der erforderlichen Kabelschuhe und Kabelkennzeichnung.
Menge: 16,000 St

### Gewerk 15 Wartungsarbeiten Pumpwerk und Beregnung

#### Titel 15.1 Wartung 2026 Beregnungsanlage

**15.1.10 Wartung im laufenden Betrieb**
Wartung sämtlicher mechanischer und elektrischer Anlagenteile der Beregnungsanlage. Hierbei sind gemäß Wartungsanweisung des Errichters folgende Arbeiten durchzuführen:

 Grundlage:
 Voraussetzung für die Wartung der automatischen Beregnungsanlage ist die Betriebsbereitschaft des Beregnungspumpwerkes am Neptunbecken und eine gesicherte Rasenfläche.

 Reinigung und Sichtkontrolle:
 Spülung der Beregnungskreise über die jeweils letzten Regner im Beregnungskreis. Ziel ist die Entfernung von Verunreinigungen/ Ablagerungen, die sich sonst in den Filtersieben der Regner festsetzen. Achtung: Auf die Spülung der einzelnen Regnerkreise kann nicht verzichtet werden, da es sich bei der Wasserversorgung um Oberflächenwasser handelt. Bei Unterlassung der Spülung geht die Beseitigung von Störungen durch Verunreinigungen zu Lasten des Wartungsbetriebes. Ausgenommen sind regelmäßige Reinigungsintervalle an den Regnern.

 technische Wartung/mechanische Elemente:
 Funktionskontrolle, Reinigung und Überprüfung von 4 Stück Magnetventilen in den Ventilstationen und 10 Magnetventilen an den Großregnern. Nach Beendigung der Reinigung und Überprüfung erfolgt ein mehrmaliges Ein- und Ausschalten der Magnetventile sowie eine Überprüfung der Grundeinstellung. Probebetrieb für jeden Beregnungskreis von mehreren Minuten um eine eventuelle Fehleinstellung in Richtung und Wurfweite zu korrigieren. Die Korrektur erfolgt am Regner selbst. Düsen werden auf Grund der hydraulischen Abhängigkeiten zu Pumpe und anderen Regnern nur auf ausdrückliche Anweisung der Bauleitung/techn. Verantwortlichen gewechselt.

 Wartung Elektrotechnik:
 Elektroanschlüsse innerhalb der Steuerungsanlage auf Korrosion prüfen und ggfs. Kontakte  reinigen. Überprüfung der Sicherungen, Schalter, Systemuhren und Schutzeinrichtungen innerhalb der Steuerungsanlagen, einschließlich Dokumentation im Betriebstagebuch und auf dem Schaltschrankgehäuse. Prüfung der elektrischen Einspeisung vom Anlagenansc800hluss bis zur Schaltanlage gemäß VDE - Richtlinien, einschl. Wiederstandsmessung der Kabel.

 Nachbereitung:
 Nach Abschluss des Probebetriebes werden alle Ventilboxen und Schieberkappen geschlossen und die Beregnungssteuerung auf Automatik gestellt. Probebetrieb der einzelnen Anlage im Handbetrieb.
 Dokumentation des Anlagenzustandes in Bild und Schrift

 Für die Wartung der Beregnungsanlage  ist ein zeitlicher Aufwand  von min. 6 Stunden, einschließlich  An-  und Abfahrt, Nebenarbeiten, Kleinteile und Verbrauchsmaterialien einzukalkulieren.
Menge: 1,000 St

**15.1.20 Außerbetriebnahme Beregnungsanlage**
*** Pauschalposition
Außerbetriebnahme und Winterfestmachung der Beregnungsanlage
 Berücksichtigung der nachfolgenden Arbeitsschritte:

 Grundlage
 Zur Außerbetriebnahme des Sommerleitungsnetzes und der Regner der Beregnungsanlage ist es erforderlich, das Beregnungspumpwerk außer Betrieb zu nehmen sowie die Beregnungssteuerung abzuschalten und die Vorschieber vor den Anschlusspunkten/Ventilstationen abzusperren.
 Grundsätzlich sind alle Steuerungen auf AUS oder Handbetrieb, je nach Erfordernis, zu stellen. Die Pumpen sind immer auf AUS zu stellen. Die Pumpensteuerungen sind wie folgt angeordnet: (Gesamtlageplan, Versickerungsbecken)

 Außerbetriebnahme:
 Für die 10 Stck Großregner sowie die vier Beregnungskreise um die Gehölze und im Seitenbereich der Staudenfläche erfolgt die Außerbetriebnahme der Ventilkreise/ Rohrleitungen und Regner von den Druckluft-anschlusspunkten in Ventilboxen I und II aus. Hierzu werden vor den Ventilboxen/ Absperrarmaturen die dazugehörigen Absperrschieber geschlossen und der Kompressor an die Druckluftstutzen angeschlossen. Mit Druckluft wird anschließend das enthaltene Wasser aus den Leitungen und Regnern durch Öffnen der Magnetventile in der Box und an den Großregnern ausgeblasen. Ein Druckluftanschluss befindet sich in jeder Box

 Achtung: Die Luftmenge und der Luftdruck sind an die Eigenschaften der Regner anzupassen. Wichtig ist die Ausblasrichtung beizubehalten, da sonst Restwasser in der Anlage bestehen bleibt.
 Nach Abschluss der Entleerung müssen alle offenen Ventile, Schieber, Regner  und Druckluftanschlüsse innerhalb des Druckleitungssystems geschlossen werden. Weiterhin sind die Steuerungsanlagen und Pumpen auf AUS zu stellen und die Straßenkappen und Schachtdeckel zu schließen.

 Nachbereitung:
 Abschließend ist zu überprüfen ob die Steuerungsanlagen und Pumpen auf AUS gestellt und die Straßenkappen und Schachtdeckel geschlossen sind.
 Dokumentation des Anlagenzustandes in Bild und Schrift

 Für die Außerbetriebnahme der Beregnungsanlage ist ein zeitlicher Aufwand von min. 4 Stunden, einschließlich  An- und Abfahrt, Nebenarbeiten, Kleinteile und Verbrauchsmaterialien einzukalkulieren.
Menge: 1,000 psch

#### Titel 15.2 Wartung 2026 Pumpwerk

**15.2.10 Wartung der Anlagenteile / Pumpen für 1 Jahr**
Wartung sämtlicher mechanischer und elektrischer Anlagenteile des Beregnungspumpwerkes, der Havelwasserpumpe, Neptunpumpe und der Notentwässerungspumpe. Hierbei sind gemäß Wartungsanweisungen des Errichters folgende Arbeiten durchzuführen:

 Grundlage.
 Voraussezung für die Wartung des Pumpwerkes ist Betriebsbereitschaft der Pumpen sowie ausreichend Wasser im System

 Reinigung und Sichtkontrolle:
  Reinigung 3 Stck Saugkörke im Neptunbecken
 Entleerung und Reinigung der Vorlage Bodenfilter, einschließlich Reinigung des Edelstahlsternfilters DN 150
 Entleerung Vorlageschacht DEA und Grundreinigung des Schachtes

 technische Wartung/mechanische Elemente:
 Service und Wartung der 2 Stück Beregnungspumpen jeweils nach Herstellerangaben. Die Pumpen sind zum Zweck der Wartung zu Demontieren. Im Rahmen der Wartung sind die Laufruhe der Pumpenlager, die Dichtigkeit der Wellen- und Gleitringdichtung sowie die Reinigung des Vorfilters durchzuführen.
 Service und Wartung der Notentwässerungspumpe nach Herstellerangaben. Die Pumpe ist zum Zweck der Wartung zu Demontieren. Im Rahmen der Wartung sind die Laufruhe der Pumpenlager, die Dichtigkeit der Wellen- und Gleitringdichtung sowie die Reinigung des Vorfilters durchzuführen.
 Service und Wartung der Havelwasserpumpe (Tauchmotorpumpe) für die Nachspeisung, einschließlich Rückschlagklappe nach Herstellerangaben. Die Pumpe ist zum Zweck der Wartung zu demontieren. Im Rahmen der Wartung sind die Laufruhe der Pumpenlager, die Dichtigkeit der Wellen- und Gleitringdichtung sowie die Reinigung durchzuführen.
 Service und Wartung der Neptunpumpe (Blockpumpe) für die Umwälzung und Nachspeisung, einschließlich Rückschlagklappe nach Herstellerangaben. Die Pumpe ist zum Zweck der Wartung zu demontieren. Im Rahmen der Wartung sind die Laufruhe der Pumpenlager, die Dichtigkeit der Wellen- und Gleitringdichtung sowie die Reinigung durchzuführen.
 Reinigung und Dichtheitsprüfung aller Rohrleitungen einschließlich Überprüfung aller Armaturen auf Gängigkeit und Korrosion, ggf. Reinigen, nachfetten der Spindeln.
 Service und Wartung der Funktionsfähigkeit der Stellantriebe, Regelarmaturen, Schwimmer und Sensoren in den Schachtbauwerken
 Service und Wartung des Druckbehälters nach Herstellerangaben

 Wartung Elektrotechnik:
 Überprüfung der elektrischen Anschlüsse der Pumpen, einschl. Stromaufnahme der Motoren
 Elektroanschlüsse innerhalb der Steuerungsanlagen auf Korrosion prüfen und ggfs. Kontakte reinigen.
 Überprüfung und ggf. Justierung der konduktiven Messsonden, einschließlich Messwerteanzeiger
 Überprüfung der Betriebsstundenzähler, Funktionsleuchten, Sicherungen, Schalter, Systemuhren und Schutzeinrichtungen innerhalb der Steuerungsanlagen, einschließlich Dokumentation im Betriebstagebuch und auf dem Schaltschrankgehäuse.
 Prüfung der elektrischen Einspeisung vom Hauptverteiler bis zum Neptunbecken gemäß VDE - Richtlinien, einschl. Widerstandsmessung der Kabel
 Reinigung und Überprüfung der Anschlüsse an den Stellantrieben, Sensoren und Taster im Außenbereich, einschließlich Dichtheitsprüfung der Klemmverbindungen, ggf. Korrektur der Zeitschaltung.
 Prüfung der Wetterstation, einschließlich Messwertanzeige und Schaltrelais

 Produktbezeichnungen der einzelnen Anlagenteile sind den Betriebshinweisen zu entnehmen. Die Wartung kann im Rahmen der In- oder Außerbetriebnahme durchgeführt werden. Ein Wartungs- und Betriebsprotokoll ist zu fertigen und dem Betreiber zu übergeben. Die Wartung beginnt mit der Inbetriebnahme.

 Laufzeit des Wartungsvertrages: 1 Jahr
Menge: 1,000 St

**15.2.20 Außerbetriebnahme / Winterfestmachung**
*** Pauschalposition
Außerbetriebnahme des Pumpwerkes am Neptunbecken, Havelwasser-pumpwerk und Steuerungsanlage, einschließlich aller erforderlichen Materialien, Nebenleistungen und nachfolgendr Arbeitsschritte:

 Grundlage:
 Zur Außerbetriebnahme der Pumpwerke sind alle Steuerungen auf AUS oder Handbetrieb, je nach Erfordernis, zu stellen. Die Pumpen sind immer auf AUS zu stellen.

 Außerbetriebnahme:
 Öffnen aller Entleerungsventile an den Pumpen und Verteilern.
 Sicht- und Funktionskontrolle aller installierten Anlagenteile
 Entleerung der Hauptversorgungsleitung von der Havelwasserentnahme zum Vorlageschacht sowie der Saugleitung von Neptunbecken zum Vorlageschacht, Entleerung und Reinigung der Vorlage Bodenfilter
 Absperrung der Hauptversorgungsleitungen zum Lustgarten und Schleier
 Entleerung Rigole und Bodenfilter über Plattenschieber am BF
 Entleerung Vorlageschacht DEA und Grundreinigung des Schachtbauwerkes, Befüllung der Vorlage zur Frostsicherung der Tauchmotorpumpen
 Absperrung aller Schieber und Stellantriebe im Bereich des Pumpwerkes
 Abschaltung der Steuerung, inkl. Wetterstation, ausgenommen Schaltschrankheizung und Beleuchtung
 Abschaltung der Drehzahlsteuerung / FU des Beregnungspumpwerk

 Nachbereitung:
 Abschließend ist zu überprüfen ob die Steuerungsanlagen und Pumpen auf AUS gestellt  und die Straßenkappen und Schachtdeckel geschlossen sind.

 Dokumentation:
 Der vorgefundene Anlagenzustand ist in Bild und Schrift  festzuhalten  Die Außerbetriebnahme ist zu protokollieren, ggf. mit Erläuterungen zu ergänzen. Die Protokolle sind mindestens 1-fach in DIN A4-Ordnern zu übergeben, einschließlich aller erforderlichen Materialien und
 Nebenleistungen.

 Für die Außerbetriebnahme der Pumpstation ist ein zeitlicher Aufwand von min. 6 Stunden, einschließlich  An- und Abfahrt, Nebenarbeiten, Kleinteile und Verbrauchsmaterialien einzukalkulieren.
Menge: 1,000 psch

#### Titel 15.3 Wartung 2027 Beregnungsanlage

**15.3.10 Inbetriebnahme Beregnungsanlage**
*** Pauschalposition
Inbetriebnahme Beregnungsanlage unter Berücksichtigung
 der nachfolgenden Arbeitsschritte:

 Grundlage:
  Voraussetzung für die Inbetriebnahme der automatischen Beregnungsanlage sind die abgeschlossenen Wartungsarbeiten und die Inbetriebnahme der Beregnungspumpstation sowie der Havelwasser- und Neptunpumpe

 Inbetriebnahme:
  Zur Inbetriebnahme der automatischen Bewässerung werden alle Absperrschieber zum Druckleitungssystem vor den Ventilboxen geöffnet, das Pumpwerk überprüft und gestartet und die Ventilboxen mit den nachgeschalteten Beregnungskreisen befüllt. Hierzu werden die Magnetventile einzeln geöffnet und die Luft über die Regner verdrängt.
  Nach Abschluss der Befüllung erfolgt für jeden Beregnungskreis ein Probebetrieb von mehreren Minuten um die Leitung vollständig zu entlüften und eventuelle Fehleinstellung in Richtung und Wurfweite zu korrigieren. Die Korrektur erfolgt am Regner selbst. Düsen werden auf Grund der hydraulischen Abhängigkeiten zu Pumpe und anderen Regnern nur auf ausdrückliche Anweisung der Bauleitung/techn. Verantwortlichen gewechselt. Weiterhin erfolgt ein mehrmaliges Ein- und Ausschalten der zuvor gereinigten Magnetventile sowie eine Überprüfung der Grundeinstellung. Nach Abschluss des Probebetriebes werden alle Ventilboxen und Schieberkappen geschlossen und die Beregnungssteuerung auf Automatik gestellt.

 Nachbereitung
 Schließen aller Schachtabdeckungen
 Dokumentation des Anlagenzustandes in Bild und Schrift

 Für die Inbetriebnahme der Beregnungsanlage ist ein zeitlicher Aufwand  von min. 4 Stunden, einschließlich  An  und Abfahrt, Nebenarbeiten, Kleinteile und Verbrauchsmaterialien einzukalkulieren.
Menge: 1,000 psch

**15.3.20 Wartung im Laufenden Betrieb**
Wartung sämtlicher mechanischer und elektrischer Anlagenteile der Beregnungsanlage. Hierbei sind gemäß Wartungsanweisung des Errichters folgende Arbeiten durchzuführen:

 Grundlage:
 Voraussetzung für die Wartung der automatischen Beregnungsanlage ist die Betriebsbereitschaft des Beregnungspumpwerkes am Neptunbecken und eine gesicherte Rasenfläche.

 Reinigung und Sichtkontrolle:
 Spülung der Beregnungskreise über die jeweils letzten Regner im Beregnungskreis. Ziel ist die Entfernung von Verunreinigungen/ Ablagerungen, die sich sonst in den Filtersieben der Regner festsetzen. Achtung: Auf die Spülung der einzelnen Regnerkreise kann nicht verzichtet werden, da es sich bei der Wasserversorgung um Oberflächenwasser handelt. Bei Unterlassung der Spülung geht die Beseitigung von Störungen durch Verunreinigungen zu Lasten des Wartungsbetriebes. Ausgenommen sind regelmäßige Reinigungsintervalle an den Regnern.

 technische Wartung/mechanische Elemente:
 Funktionskontrolle, Reinigung und Überprüfung von 4 Stück Magnetventilen in den Ventilstationen und 10 Magnetventilen an den Großregnern. Nach Beendigung der Reinigung und Überprüfung erfolgt ein mehrmaliges Ein- und Ausschalten der Magnetventile sowie eine Überprüfung der Grundeinstellung. Probebetrieb für jeden Beregnungskreis von mehreren Minuten um eine eventuelle Fehleinstellung in Richtung und Wurfweite zu korrigieren. Die Korrektur erfolgt am Regner selbst. Düsen werden auf Grund der hydraulischen Abhängigkeiten zu Pumpe und anderen Regnern nur auf ausdrückliche Anweisung der Bauleitung/techn. Verantwortlichen gewechselt.

 Wartung Elektrotechnik:
 Elektroanschlüsse innerhalb der Steuerungsanlage auf Korrosion prüfen und ggfs. Kontakte  reinigen. Überprüfung der Sicherungen, Schalter, Systemuhren und Schutzeinrichtungen innerhalb der Steuerungsanlagen, einschließlich Dokumentation im Betriebstagebuch und auf dem Schaltschrankgehäuse. Prüfung der elektrischen Einspeisung vom Anlagenansc800hluss bis zur Schaltanlage gemäß VDE - Richtlinien, einschl. Wiederstandsmessung der Kabel.

 Nachbereitung:
 Nach Abschluss des Probebetriebes werden alle Ventilboxen und Schieberkappen geschlossen und die Beregnungssteuerung auf Automatik gestellt. Probebetrieb der einzelnen Anlage im Handbetrieb.
 Dokumentation des Anlagenzustandes in Bild und Schrift

 Für die Wartung der Beregnungsanlage  ist ein zeitlicher Aufwand  von min. 6 Stunden, einschließlich  An-  und Abfahrt, Nebenarbeiten, Kleinteile und Verbrauchsmaterialien einzukalkulieren.
Menge: 1,000 St

**15.3.30 Außerbetriebnahme Beregnungsanlage**
*** Pauschalposition
Außerbetriebnahme und Winterfestmachung der Beregnungsanlage
 Berücksichtigung der nachfolgenden Arbeitsschritte:

 Grundlage
 Zur Außerbetriebnahme des Sommerleitungsnetzes und der Regner der Beregnungsanlage ist es erforderlich, das Beregnungspumpwerk außer Betrieb zu nehmen sowie die Beregnungssteuerung abzuschalten und die Vorschieber vor den Anschlusspunkten/Ventilstationen abzusperren.
 Grundsätzlich sind alle Steuerungen auf AUS oder Handbetrieb, je nach Erfordernis, zu stellen. Die Pumpen sind immer auf AUS zu stellen. Die Pumpensteuerungen sind wie folgt angeordnet: (Gesamtlageplan, Versickerungsbecken)

 Außerbetriebnahme:
 Für die 10 Stck Großregner sowie die vier Beregnungskreise um die Gehölze und im Seitenbereich der Staudenfläche erfolgt die Außerbetriebnahme der Ventilkreise/ Rohrleitungen und Regner von den Druckluft-anschlusspunkten in Ventilboxen I und II aus. Hierzu werden vor den Ventilboxen/ Absperrarmaturen die dazugehörigen Absperrschieber geschlossen und der Kompressor an die Druckluftstutzen angeschlossen. Mit Druckluft wird anschließend das enthaltene Wasser aus den Leitungen und Regnern durch Öffnen der Magnetventile in der Box und an den Großregnern ausgeblasen. Ein Druckluftanschluss befindet sich in jeder Box

 Achtung: Die Luftmenge und der Luftdruck sind an die Eigenschaften der Regner anzupassen. Wichtig ist die Ausblasrichtung beizubehalten, da sonst Restwasser in der Anlage bestehen bleibt.
 Nach Abschluss der Entleerung müssen alle offenen Ventile, Schieber, Regner  und Druckluftanschlüsse innerhalb des Druckleitungssystems geschlossen werden. Weiterhin sind die Steuerungsanlagen und Pumpen auf AUS zu stellen und die Straßenkappen und Schachtdeckel zu schließen.

 Nachbereitung:
 Abschließend ist zu überprüfen ob die Steuerungsanlagen und Pumpen auf AUS gestellt und die Straßenkappen und Schachtdeckel geschlossen sind.
 Dokumentation des Anlagenzustandes in Bild und Schrift

 Für die Außerbetriebnahme der Beregnungsanlage ist ein zeitlicher Aufwand von min. 4 Stunden, einschließlich  An- und Abfahrt, Nebenarbeiten, Kleinteile und Verbrauchsmaterialien einzukalkulieren.
Menge: 1,000 psch

#### Titel 15.4 Warung 2027 Pumpwerk

**15.4.10 Inbetriebnahme nach Winterpause**
*** Pauschalposition
Inbetriebnahme des Pumpwerkes am Neptunbecken, Havelwasser-pumpwerk und Steuerungsanlage, einschließlich aller erforderlichen Materialien, Nebenleistungen und nachfolgender Arbeitsschritte

 Grundlage:
 Voraussetzung für die Inbetriebnahme der Pumpstation sind die abgeschlossenen Wartungsarbeiten und Freigabe der Wasserversorgung.

 Inbetriebnahme:
 Schließen aller Entleerungsventile und Befüllung der Anlagen und Leitungen.
 vollständiger Funktionsnachweis aller Armaturen
 und Anlagenteile aller Pumpwerke.
 Sicht- und Funktionskontrolle aller installierten Anlagenteile
 Spülung und Säuberung der gesamten  Versorgungsleitungen, Schächte und Armaturen. Standrohre und  Schlüssel sind vom AN bereitzustellen.
 Einstellung Ventile, Regelorgane und Steuerung
 Niederspannungsinstallation, Prüfung der elektrischen Verdrahtung und Messwerterfassung
 Durchführung Probebetrieb, Befüllung und Umstellung auf Regelbetrieb

 Nachbereitung:
 Abschließend ist zu überprüfen ob die Steuerungsanlagen und Pumpen auf AUTO gestellt  und die Straßenkappen und Schachtdeckel wieder geschlossen sind.

 Dokumentation:
 Der vorgefundene Anlagenzustand ist in Bild und Schrift  festzuhalten  Die Außerbetriebnahme ist zu protokollieren, ggf. mit Erläuterungen zu ergänzen. Die Protokolle sind mindestens 1-fach in DIN A4-Ordnern zu übergeben, einschließlich aller erforderlichen Materialien und
 Nebenleistungen.

 Für die Inbetriebnahme der Pumpstation ist ein zeitlicher Aufwand von min. 4 Stunden, einschließlich  An- und Abfahrt, Nebenarbeiten, Kleinteile und Verbrauchsmaterialien einzukalkulieren.
Menge: 1,000 psch

**15.4.20 Wartung Anlagenteile / Pumpen für 1 Jahr**
Wartung sämtlicher mechanischer und elektrischer
 Anlagenteile des Beregnungspumpwerkes, einschließlich der Havelwasserpumpe, Neptunpumpe und der Notentwässerungspumpe. Hierbei sind folgende Arbeiten durchzuführen:

 technische Wartung/mechanische Elemente:
 - Service und Wartung der 2 Stück Beregnungspumpen jeweils nach Herstellerangaben. Die Pumpen sind zum Zweck der Wartung zu Demontieren. Im Rahmen der Wartung sind die Laufruhe der Pumpenlager, die Dichtigkeit der Wellen- und Gleitringdichtung sowie die Reinigung des Vorfilters durchzuführen.
 - Service und Wartung der Notentwässerungspumpe nach Herstellerangaben. Die Pumpe ist zum Zweck der Wartung zu Demontieren. Im Rahmen der Wartung sind die Laufruhe der Pumpenlager, die Dichtigkeit der Wellen- und Gleitringdichtung sowie die Reinigung des Vorfilters durchzuführen.
 - Service und Wartung der Havelwasserpumpe (Tauchmotorpumpe) für die Nachspeisung, einschließlich Rückschlagklappe nach Herstellerangaben. Die Pumpe ist zum Zweck der Wartung zu demontieren. Im Rahmen der Wartung sind die Laufruhe der Pumpenlager, die Dichtigkeit der Wellen- und Gleitringdichtung sowie die Reinigung durchzuführen.
 - Service und Wartung der Neptunpumpe (Blockpumpe) für die Umwälzung und Nachspeisung, einschließlich Rückschlagklappe nach Herstellerangaben. Die Pumpe ist zum Zweck der Wartung zu demontieren. Im Rahmen der Wartung sind die Laufruhe der Pumpenlager, die Dichtigkeit der Wellen- und Gleitringdichtung sowie die Reinigung durchzuführen.
 - Reinigung und Dichtheitsprüfung aller Rohrleitungen einschließlich Überprüfung aller Ventile und Armaturen auf Gängigkeit und Korrosion, ggf. Reinigen, nachfetten der Spindeln.
 - Service und Wartung Technikschacht. Überprüfung der Funktionsfähigkeit der Stellantriebe, Regelarmaturen, Schwimmer und Sensoren.

 Wartung Elektrotechnik:
 - Überprüfung der elektrischen Anschlüsse der Pumpen, einschl. Stromaufnahme der Motoren
 - Elektroanschlüsse innerhalb der Steuerungsanlagen auf Korrosion prüfen und ggfs. Kontakte reinigen.
 - Überprüfung und ggf. Justierung der konduktiven Messsonde, einschließlich Messwerteanzeiger
 - Überprüfung der Betriebsstundenzähler, Funktionsleuchten, Sicherungen, Schalter, Systemuhren und Schutzeinrichtungen innerhalb der Steuerungsanlagen, einschließlich Dokumentation im Betriebstagebuch und auf dem Schaltschrankgehäuse.
 - Prüfung der elektrischen Einspeisung vom Hauptverteiler bis zum Neptunbecken gemäß VDE - Richtlinien, einschl. Widerstandsmessung der Kabel
 - Reinigung und Überprüfung der Anschlüsse an den Stellantrieben, Sensoren und Taster im Außenbereich, einschließlich Dichtheitsprüfung der Klemmverbindungen, ggf. Korrektur der
 Zeitschaltung.
 - Prüfung der Wetterstation, einschließlich Messwertanzeige
 und Schaltrelais

 Produktbezeichnungen der einzelnen Anlagenteile sind den Betriebshinweisen zu entnehmen. Die Wartung kann im Rahmen der In- oder Außerbetriebnahme durchgeführt werden. Ein Wartungs- und Betriebsprotokoll ist zu fertigen und dem Betreiber zu übergeben. Die Wartung beginnt mit der Inbetriebnahme.

 Laufzeit des Wartungsvertrages: 1 Jahr
 Wartung sämtlicher mechanischer und elektrischer Anlagenteile des Beregnungspumpwerkes, der Havelwasserpumpe, Neptunpumpe und der Notentwässerungspumpe. Hierbei sind gemäß Wartungsanweisungen des Errichters folgende Arbeiten durchzuführen:

 Grundlage.
 Voraussezung für die Wartung des Pumpwerkes ist Betriebsbereitschaft der Pumpen sowie ausreichend Wasser im System

 Reinigung und Sichtkontrolle:
  Reinigung 3 Stck Saugkörke im Neptunbecken
 Entleerung und Reinigung der Vorlage Bodenfilter, einschließlich Reinigung des Edelstahlsternfilters DN 150
 Entleerung Vorlageschacht DEA und Grundreinigung des Schachtes

 technische Wartung/mechanische Elemente:
 Service und Wartung der 2 Stück Beregnungspumpen jeweils nach Herstellerangaben. Die Pumpen sind zum Zweck der Wartung zu Demontieren. Im Rahmen der Wartung sind die Laufruhe der Pumpenlager, die Dichtigkeit der Wellen- und Gleitringdichtung sowie die Reinigung des Vorfilters durchzuführen.
 Service und Wartung der Notentwässerungspumpe nach Herstellerangaben. Die Pumpe ist zum Zweck der Wartung zu Demontieren. Im Rahmen der Wartung sind die Laufruhe der Pumpenlager, die Dichtigkeit der Wellen- und Gleitringdichtung sowie die Reinigung des Vorfilters durchzuführen.
 Service und Wartung der Havelwasserpumpe (Tauchmotorpumpe) für die Nachspeisung, einschließlich Rückschlagklappe nach Herstellerangaben. Die Pumpe ist zum Zweck der Wartung zu demontieren. Im Rahmen der Wartung sind die Laufruhe der Pumpenlager, die Dichtigkeit der Wellen- und Gleitringdichtung sowie die Reinigung durchzuführen.
 Service und Wartung der Neptunpumpe (Blockpumpe) für die Umwälzung und Nachspeisung, einschließlich Rückschlagklappe nach Herstellerangaben. Die Pumpe ist zum Zweck der Wartung zu demontieren. Im Rahmen der Wartung sind die Laufruhe der Pumpenlager, die Dichtigkeit der Wellen- und Gleitringdichtung sowie die Reinigung durchzuführen.
 Reinigung und Dichtheitsprüfung aller Rohrleitungen einschließlich Überprüfung aller Armaturen auf Gängigkeit und Korrosion, ggf. Reinigen, nachfetten der Spindeln.
 Service und Wartung der Funktionsfähigkeit der Stellantriebe, Regelarmaturen, Schwimmer und Sensoren in den Schachtbauwerken
 Service und Wartung des Druckbehälters nach Herstellerangaben

 Wartung Elektrotechnik:
 Überprüfung der elektrischen Anschlüsse der Pumpen, einschl. Stromaufnahme der Motoren
 Elektroanschlüsse innerhalb der Steuerungsanlagen auf Korrosion prüfen und ggfs. Kontakte reinigen.
 Überprüfung und ggf. Justierung der konduktiven Messsonden, einschließlich Messwerteanzeiger
 Überprüfung der Betriebsstundenzähler, Funktionsleuchten, Sicherungen, Schalter, Systemuhren und Schutzeinrichtungen innerhalb der Steuerungsanlagen, einschließlich Dokumentation im Betriebstagebuch und auf dem Schaltschrankgehäuse.
 Prüfung der elektrischen Einspeisung vom Hauptverteiler bis zum Neptunbecken gemäß VDE - Richtlinien, einschl. Widerstandsmessung der Kabel
 Reinigung und Überprüfung der Anschlüsse an den Stellantrieben, Sensoren und Taster im Außenbereich, einschließlich Dichtheitsprüfung der Klemmverbindungen, ggf. Korrektur der Zeitschaltung.
 Prüfung der Wetterstation, einschließlich Messwertanzeige und Schaltrelais

 Produktbezeichnungen der einzelnen Anlagenteile sind den Betriebshinweisen zu entnehmen. Die Wartung kann im Rahmen der In- oder Außerbetriebnahme durchgeführt werden. Ein Wartungs- und Betriebsprotokoll ist zu fertigen und dem Betreiber zu übergeben. Die Wartung beginnt mit der Inbetriebnahme.

 Laufzeit des Wartungsvertrages: 1 Jahr
Menge: 1,000 St

**15.4.30 Außerbetriebnahme / Winterfestmachung**
*** Pauschalposition
Außerbetriebnahme des Pumpwerkes am Neptunbecken, Havelwasser-pumpwerk und Steuerungsanlage, einschließlich aller erforderlichen Materialien, Nebenleistungen und nachfolgender Arbeitsschritte:

 Grundlage:
 Zur Außerbetriebnahme der Pumpwerke sind alle Steuerungen auf AUS oder Handbetrieb, je nach Erfordernis, zu stellen. Die Pumpen sind immer auf AUS zu stellen.

 Außerbetriebnahme:
 Öffnen aller Entleerungsventile an den Pumpen und Verteilern.
 Sicht- und Funktionskontrolle aller installierten Anlagenteile
 Entleerung der Hauptversorgungsleitung von der Havelwasserentnahme zum Vorlageschacht sowie der Saugleitung von Neptunbecken zum Vorlageschacht, Entleerung und Reinigung der Vorlage Bodenfilter
 Absperrung der Hauptversorgungsleitungen zum Lustgarten und Schleier
 Entleerung Rigole und Bodenfilter über Plattenschieber am BF
 Entleerung Vorlageschacht DEA und Grundreinigung des Schachtbauwerkes, Befüllung der Vorlage zur Frostsicherung der Tauchmotorpumpen
 Absperrung aller Schieber und Stellantriebe im Bereich des Pumpwerkes
 Abschaltung der Steuerung, inkl. Wetterstation, ausgenommen Schaltschrankheizung und Beleuchtung
 Abschaltung der Drehzahlsteuerung / FU des Beregnungspumpwerk

 Nachbereitung:
 Abschließend ist zu überprüfen ob die Steuerungsanlagen und Pumpen auf AUS gestellt  und die Straßenkappen und Schachtdeckel geschlossen sind.

 Dokumentation:
 Der vorgefundene Anlagenzustand ist in Bild und Schrift  festzuhalten  Die Außerbetriebnahme ist zu protokollieren, ggf. mit Erläuterungen zu ergänzen. Die Protokolle sind mindestens 1-fach in DIN A4-Ordnern zu übergeben, einschließlich aller erforderlichen Materialien und
 Nebenleistungen.

 Für die Außerbetriebnahme der Pumpstation ist ein zeitlicher Aufwand von min. 6 Stunden, einschließlich  An- und Abfahrt, Nebenarbeiten, Kleinteile und Verbrauchsmaterialien einzukalkulieren.
Menge: 1,000 psch

#### Titel 15.5 Wartung 2028 Beregnungsanlage

**15.5.10 Inbetriebnahme Beregnungsanlage**
*** Pauschalposition
Inbetriebnahme Beregnungsanlage unter Berücksichtigung
 der nachfolgenden Arbeitsschritte:

 Grundlage:
  Voraussetzung für die Inbetriebnahme der automatischen Beregnungsanlage sind die abgeschlossenen Wartungsarbeiten und die Inbetriebnahme der Beregnungspumpstation sowie der Havelwasser- und Neptunpumpe

 Inbetriebnahme:
  Zur Inbetriebnahme der automatischen Bewässerung werden alle Absperrschieber zum Druckleitungssystem vor den Ventilboxen geöffnet, das Pumpwerk überprüft und gestartet und die Ventilboxen mit den nachgeschalteten Beregnungskreisen befüllt. Hierzu werden die Magnetventile einzeln geöffnet und die Luft über die Regner verdrängt.
  Nach Abschluss der Befüllung erfolgt für jeden Beregnungskreis ein Probebetrieb von mehreren Minuten um die Leitung vollständig zu entlüften und eventuelle Fehleinstellung in Richtung und Wurfweite zu korrigieren. Die Korrektur erfolgt am Regner selbst. Düsen werden auf Grund der hydraulischen Abhängigkeiten zu Pumpe und anderen Regnern nur auf ausdrückliche Anweisung der Bauleitung/techn. Verantwortlichen gewechselt. Weiterhin erfolgt ein mehrmaliges Ein- und Ausschalten der zuvor gereinigten Magnetventile sowie eine Überprüfung der Grundeinstellung. Nach Abschluss des Probebetriebes werden alle Ventilboxen und Schieberkappen geschlossen und die Beregnungssteuerung auf Automatik gestellt.

 Nachbereitung
 Schließen aller Schachtabdeckungen
 Dokumentation des Anlagenzustandes in Bild und Schrift

 Für die Inbetriebnahme der Beregnungsanlage ist ein zeitlicher Aufwand  von min. 4 Stunden, einschließlich  An  und Abfahrt, Nebenarbeiten, Kleinteile und Verbrauchsmaterialien einzukalkulieren.
Menge: 1,000 psch

**15.5.20 Wartung im Laufenden Betrieb**
Wartung sämtlicher mechanischer und elektrischer Anlagenteile der Beregnungsanlage. Hierbei sind gemäß Wartungsanweisung des Errichters folgende Arbeiten durchzuführen:

 Grundlage:
 Voraussetzung für die Wartung der automatischen Beregnungsanlage ist die Betriebsbereitschaft des Beregnungspumpwerkes am Neptunbecken und eine gesicherte Rasenfläche.

 Reinigung und Sichtkontrolle:
 Spülung der Beregnungskreise über die jeweils letzten Regner im Beregnungskreis. Ziel ist die Entfernung von Verunreinigungen/ Ablagerungen, die sich sonst in den Filtersieben der Regner festsetzen. Achtung: Auf die Spülung der einzelnen Regnerkreise kann nicht verzichtet werden, da es sich bei der Wasserversorgung um Oberflächenwasser handelt. Bei Unterlassung der Spülung geht die Beseitigung von Störungen durch Verunreinigungen zu Lasten des Wartungsbetriebes. Ausgenommen sind regelmäßige Reinigungsintervalle an den Regnern.

 technische Wartung/mechanische Elemente:
 Funktionskontrolle, Reinigung und Überprüfung von 4 Stück Magnetventilen in den Ventilstationen und 10 Magnetventilen an den Großregnern. Nach Beendigung der Reinigung und Überprüfung erfolgt ein mehrmaliges Ein- und Ausschalten der Magnetventile sowie eine Überprüfung der Grundeinstellung. Probebetrieb für jeden Beregnungskreis von mehreren Minuten um eine eventuelle Fehleinstellung in Richtung und Wurfweite zu korrigieren. Die Korrektur erfolgt am Regner selbst. Düsen werden auf Grund der hydraulischen Abhängigkeiten zu Pumpe und anderen Regnern nur auf ausdrückliche Anweisung der Bauleitung/techn. Verantwortlichen gewechselt.

 Wartung Elektrotechnik:
 Elektroanschlüsse innerhalb der Steuerungsanlage auf Korrosion prüfen und ggfs. Kontakte  reinigen. Überprüfung der Sicherungen, Schalter, Systemuhren und Schutzeinrichtungen innerhalb der Steuerungsanlagen, einschließlich Dokumentation im Betriebstagebuch und auf dem Schaltschrankgehäuse. Prüfung der elektrischen Einspeisung vom Anlagenansc800hluss bis zur Schaltanlage gemäß VDE - Richtlinien, einschl. Wiederstandsmessung der Kabel.

 Nachbereitung:
 Nach Abschluss des Probebetriebes werden alle Ventilboxen und Schieberkappen geschlossen und die Beregnungssteuerung auf Automatik gestellt. Probebetrieb der einzelnen Anlage im Handbetrieb.
 Dokumentation des Anlagenzustandes in Bild und Schrift

 Für die Wartung der Beregnungsanlage  ist ein zeitlicher Aufwand  von min. 6 Stunden, einschließlich  An-  und Abfahrt, Nebenarbeiten, Kleinteile und Verbrauchsmaterialien einzukalkulieren.
Menge: 1,000 St

**15.5.30 Außerbetriebnahme Beregnungsanlage**
*** Pauschalposition
Außerbetriebnahme und Winterfestmachung der Beregnungsanlage
 Berücksichtigung der nachfolgenden Arbeitsschritte:

 Grundlage
 Zur Außerbetriebnahme des Sommerleitungsnetzes und der Regner der Beregnungsanlage ist es erforderlich, das Beregnungspumpwerk außer Betrieb zu nehmen sowie die Beregnungssteuerung abzuschalten und die Vorschieber vor den Anschlusspunkten/Ventilstationen abzusperren.
 Grundsätzlich sind alle Steuerungen auf AUS oder Handbetrieb, je nach Erfordernis, zu stellen. Die Pumpen sind immer auf AUS zu stellen. Die Pumpensteuerungen sind wie folgt angeordnet: (Gesamtlageplan, Versickerungsbecken)

 Außerbetriebnahme:
 Für die 10 Stck Großregner sowie die vier Beregnungskreise um die Gehölze und im Seitenbereich der Staudenfläche erfolgt die Außerbetriebnahme der Ventilkreise/ Rohrleitungen und Regner von den Druckluft-anschlusspunkten in Ventilboxen I und II aus. Hierzu werden vor den Ventilboxen/ Absperrarmaturen die dazugehörigen Absperrschieber geschlossen und der Kompressor an die Druckluftstutzen angeschlossen. Mit Druckluft wird anschließend das enthaltene Wasser aus den Leitungen und Regnern durch Öffnen der Magnetventile in der Box und an den Großregnern ausgeblasen. Ein Druckluftanschluss befindet sich in jeder Box

 Achtung: Die Luftmenge und der Luftdruck sind an die Eigenschaften der Regner anzupassen. Wichtig ist die Ausblasrichtung beizubehalten, da sonst Restwasser in der Anlage bestehen bleibt.
 Nach Abschluss der Entleerung müssen alle offenen Ventile, Schieber, Regner  und Druckluftanschlüsse innerhalb des Druckleitungssystems geschlossen werden. Weiterhin sind die Steuerungsanlagen und Pumpen auf AUS zu stellen und die Straßenkappen und Schachtdeckel zu schließen.

 Nachbereitung:
 Abschließend ist zu überprüfen ob die Steuerungsanlagen und Pumpen auf AUS gestellt und die Straßenkappen und Schachtdeckel geschlossen sind.
 Dokumentation des Anlagenzustandes in Bild und Schrift

 Für die Außerbetriebnahme der Beregnungsanlage ist ein zeitlicher Aufwand von min. 4 Stunden, einschließlich  An- und Abfahrt, Nebenarbeiten, Kleinteile und Verbrauchsmaterialien einzukalkulieren.
Menge: 1,000 psch

#### Titel 15.6 Wartung 2028 Pumpwerk

**15.6.10 Inbetriebnahme nach Winterpause**
*** Pauschalposition
Inbetriebnahme des Pumpwerkes am Neptunbecken, Havelwasser-pumpwerk und Steuerungsanlage, einschließlich aller erforderlichen Materialien, Nebenleistungen und nachfolgender Arbeitsschritte

 Grundlage:
 Voraussetzung für die Inbetriebnahme der Pumpstation sind die abgeschlossenen Wartungsarbeiten und Freigabe der Wasserversorgung.

 Inbetriebnahme:
 Schließen aller Entleerungsventile und Befüllung der Anlagen und Leitungen.
 vollständiger Funktionsnachweis aller Armaturen
 und Anlagenteile aller Pumpwerke.
 Sicht- und Funktionskontrolle aller installierten Anlagenteile
 Spülung und Säuberung der gesamten  Versorgungsleitungen, Schächte und Armaturen. Standrohre und  Schlüssel sind vom AN bereitzustellen.
 Einstellung Ventile, Regelorgane und Steuerung
 Niederspannungsinstallation, Prüfung der elektrischen Verdrahtung und Messwerterfassung
 Durchführung Probebetrieb, Befüllung und Umstellung auf Regelbetrieb

 Nachbereitung:
 Abschließend ist zu überprüfen ob die Steuerungsanlagen und Pumpen auf AUTO gestellt  und die Straßenkappen und Schachtdeckel wieder geschlossen sind.

 Dokumentation:
 Der vorgefundene Anlagenzustand ist in Bild und Schrift  festzuhalten  Die Außerbetriebnahme ist zu protokollieren, ggf. mit Erläuterungen zu ergänzen. Die Protokolle sind mindestens 1-fach in DIN A4-Ordnern zu übergeben, einschließlich aller erforderlichen Materialien und
 Nebenleistungen.

 Für die Inbetriebnahme der Pumpstation ist ein zeitlicher Aufwand von min. 4 Stunden, einschließlich  An- und Abfahrt, Nebenarbeiten, Kleinteile und Verbrauchsmaterialien einzukalkulieren.
Menge: 1,000 psch

**15.6.20 Wartung Anlagenteile / Pumpen für 1 Jahr**
Wartung sämtlicher mechanischer und elektrischer
 Anlagenteile des Beregnungspumpwerkes, einschließlich der Havelwasserpumpe, Neptunpumpe und der Notentwässerungspumpe. Hierbei sind folgende Arbeiten durchzuführen:

 technische Wartung/mechanische Elemente:
 - Service und Wartung der 2 Stück Beregnungspumpen jeweils nach Herstellerangaben. Die Pumpen sind zum Zweck der Wartung zu Demontieren. Im Rahmen der Wartung sind die Laufruhe der Pumpenlager, die Dichtigkeit der Wellen- und Gleitringdichtung sowie die Reinigung des Vorfilters durchzuführen.
 - Service und Wartung der Notentwässerungspumpe nach Herstellerangaben. Die Pumpe ist zum Zweck der Wartung zu Demontieren. Im Rahmen der Wartung sind die Laufruhe der Pumpenlager, die Dichtigkeit der Wellen- und Gleitringdichtung sowie die Reinigung des Vorfilters durchzuführen.
 - Service und Wartung der Havelwasserpumpe (Tauchmotorpumpe) für die Nachspeisung, einschließlich Rückschlagklappe nach Herstellerangaben. Die Pumpe ist zum Zweck der Wartung zu demontieren. Im Rahmen der Wartung sind die Laufruhe der Pumpenlager, die Dichtigkeit der Wellen- und Gleitringdichtung sowie die Reinigung durchzuführen.
 - Service und Wartung der Neptunpumpe (Blockpumpe) für die Umwälzung und Nachspeisung, einschließlich Rückschlagklappe nach Herstellerangaben. Die Pumpe ist zum Zweck der Wartung zu demontieren. Im Rahmen der Wartung sind die Laufruhe der Pumpenlager, die Dichtigkeit der Wellen- und Gleitringdichtung sowie die Reinigung durchzuführen.
 - Reinigung und Dichtheitsprüfung aller Rohrleitungen einschließlich Überprüfung aller Ventile und Armaturen auf Gängigkeit und Korrosion, ggf. Reinigen, nachfetten der Spindeln.
 - Service und Wartung Technikschacht. Überprüfung der Funktionsfähigkeit der Stellantriebe, Regelarmaturen, Schwimmer und Sensoren.

 Wartung Elektrotechnik:
 - Überprüfung der elektrischen Anschlüsse der Pumpen, einschl. Stromaufnahme der Motoren
 - Elektroanschlüsse innerhalb der Steuerungsanlagen auf Korrosion prüfen und ggfs. Kontakte reinigen.
 - Überprüfung und ggf. Justierung der konduktiven Messsonde, einschließlich Messwerteanzeiger
 - Überprüfung der Betriebsstundenzähler, Funktionsleuchten, Sicherungen, Schalter, Systemuhren und Schutzeinrichtungen innerhalb der Steuerungsanlagen, einschließlich Dokumentation im Betriebstagebuch und auf dem Schaltschrankgehäuse.
 - Prüfung der elektrischen Einspeisung vom Hauptverteiler bis zum Neptunbecken gemäß VDE - Richtlinien, einschl. Widerstandsmessung der Kabel
 - Reinigung und Überprüfung der Anschlüsse an den Stellantrieben, Sensoren und Taster im Außenbereich, einschließlich Dichtheitsprüfung der Klemmverbindungen, ggf. Korrektur der
 Zeitschaltung.
 - Prüfung der Wetterstation, einschließlich Messwertanzeige
 und Schaltrelais

 Produktbezeichnungen der einzelnen Anlagenteile sind den Betriebshinweisen zu entnehmen. Die Wartung kann im Rahmen der In- oder Außerbetriebnahme durchgeführt werden. Ein Wartungs- und Betriebsprotokoll ist zu fertigen und dem Betreiber zu übergeben. Die Wartung beginnt mit der Inbetriebnahme.

 Laufzeit des Wartungsvertrages: 1 Jahr
 Wartung sämtlicher mechanischer und elektrischer Anlagenteile des Beregnungspumpwerkes, der Havelwasserpumpe, Neptunpumpe und der Notentwässerungspumpe. Hierbei sind gemäß Wartungsanweisungen des Errichters folgende Arbeiten durchzuführen:

 Grundlage.
 Voraussezung für die Wartung des Pumpwerkes ist Betriebsbereitschaft der Pumpen sowie ausreichend Wasser im System

 Reinigung und Sichtkontrolle:
  Reinigung 3 Stck Saugkörke im Neptunbecken
 Entleerung und Reinigung der Vorlage Bodenfilter, einschließlich Reinigung des Edelstahlsternfilters DN 150
 Entleerung Vorlageschacht DEA und Grundreinigung des Schachtes

 technische Wartung/mechanische Elemente:
 Service und Wartung der 2 Stück Beregnungspumpen jeweils nach Herstellerangaben. Die Pumpen sind zum Zweck der Wartung zu Demontieren. Im Rahmen der Wartung sind die Laufruhe der Pumpenlager, die Dichtigkeit der Wellen- und Gleitringdichtung sowie die Reinigung des Vorfilters durchzuführen.
 Service und Wartung der Notentwässerungspumpe nach Herstellerangaben. Die Pumpe ist zum Zweck der Wartung zu Demontieren. Im Rahmen der Wartung sind die Laufruhe der Pumpenlager, die Dichtigkeit der Wellen- und Gleitringdichtung sowie die Reinigung des Vorfilters durchzuführen.
 Service und Wartung der Havelwasserpumpe (Tauchmotorpumpe) für die Nachspeisung, einschließlich Rückschlagklappe nach Herstellerangaben. Die Pumpe ist zum Zweck der Wartung zu demontieren. Im Rahmen der Wartung sind die Laufruhe der Pumpenlager, die Dichtigkeit der Wellen- und Gleitringdichtung sowie die Reinigung durchzuführen.
 Service und Wartung der Neptunpumpe (Blockpumpe) für die Umwälzung und Nachspeisung, einschließlich Rückschlagklappe nach Herstellerangaben. Die Pumpe ist zum Zweck der Wartung zu demontieren. Im Rahmen der Wartung sind die Laufruhe der Pumpenlager, die Dichtigkeit der Wellen- und Gleitringdichtung sowie die Reinigung durchzuführen.
 Reinigung und Dichtheitsprüfung aller Rohrleitungen einschließlich Überprüfung aller Armaturen auf Gängigkeit und Korrosion, ggf. Reinigen, nachfetten der Spindeln.
 Service und Wartung der Funktionsfähigkeit der Stellantriebe, Regelarmaturen, Schwimmer und Sensoren in den Schachtbauwerken
 Service und Wartung des Druckbehälters nach Herstellerangaben

 Wartung Elektrotechnik:
 Überprüfung der elektrischen Anschlüsse der Pumpen, einschl. Stromaufnahme der Motoren
 Elektroanschlüsse innerhalb der Steuerungsanlagen auf Korrosion prüfen und ggfs. Kontakte reinigen.
 Überprüfung und ggf. Justierung der konduktiven Messsonden, einschließlich Messwerteanzeiger
 Überprüfung der Betriebsstundenzähler, Funktionsleuchten, Sicherungen, Schalter, Systemuhren und Schutzeinrichtungen innerhalb der Steuerungsanlagen, einschließlich Dokumentation im Betriebstagebuch und auf dem Schaltschrankgehäuse.
 Prüfung der elektrischen Einspeisung vom Hauptverteiler bis zum Neptunbecken gemäß VDE - Richtlinien, einschl. Widerstandsmessung der Kabel
 Reinigung und Überprüfung der Anschlüsse an den Stellantrieben, Sensoren und Taster im Außenbereich, einschließlich Dichtheitsprüfung der Klemmverbindungen, ggf. Korrektur der Zeitschaltung.
 Prüfung der Wetterstation, einschließlich Messwertanzeige und Schaltrelais

 Produktbezeichnungen der einzelnen Anlagenteile sind den Betriebshinweisen zu entnehmen. Die Wartung kann im Rahmen der In- oder Außerbetriebnahme durchgeführt werden. Ein Wartungs- und Betriebsprotokoll ist zu fertigen und dem Betreiber zu übergeben. Die Wartung beginnt mit der Inbetriebnahme.

 Laufzeit des Wartungsvertrages: 1 Jahr
Menge: 1,000 St

**15.6.30 Außerbetriebnahme / Winterfestmachung**
*** Pauschalposition
Außerbetriebnahme des Pumpwerkes am Neptunbecken, Havelwasser-pumpwerk und Steuerungsanlage, einschließlich aller erforderlichen Materialien, Nebenleistungen und nachfolgender Arbeitsschritte:

 Grundlage:
 Zur Außerbetriebnahme der Pumpwerke sind alle Steuerungen auf AUS oder Handbetrieb, je nach Erfordernis, zu stellen. Die Pumpen sind immer auf AUS zu stellen.

 Außerbetriebnahme:
 Öffnen aller Entleerungsventile an den Pumpen und Verteilern.
 Sicht- und Funktionskontrolle aller installierten Anlagenteile
 Entleerung der Hauptversorgungsleitung von der Havelwasserentnahme zum Vorlageschacht sowie der Saugleitung von Neptunbecken zum Vorlageschacht, Entleerung und Reinigung der Vorlage Bodenfilter
 Absperrung der Hauptversorgungsleitungen zum Lustgarten und Schleier
 Entleerung Rigole und Bodenfilter über Plattenschieber am BF
 Entleerung Vorlageschacht DEA und Grundreinigung des Schachtbauwerkes, Befüllung der Vorlage zur Frostsicherung der Tauchmotorpumpen
 Absperrung aller Schieber und Stellantriebe im Bereich des Pumpwerkes
 Abschaltung der Steuerung, inkl. Wetterstation, ausgenommen Schaltschrankheizung und Beleuchtung
 Abschaltung der Drehzahlsteuerung / FU des Beregnungspumpwerk

 Nachbereitung:
 Abschließend ist zu überprüfen ob die Steuerungsanlagen und Pumpen auf AUS gestellt  und die Straßenkappen und Schachtdeckel geschlossen sind.

 Dokumentation:
 Der vorgefundene Anlagenzustand ist in Bild und Schrift  festzuhalten  Die Außerbetriebnahme ist zu protokollieren, ggf. mit Erläuterungen zu ergänzen. Die Protokolle sind mindestens 1-fach in DIN A4-Ordnern zu übergeben, einschließlich aller erforderlichen Materialien und
 Nebenleistungen.

 Für die Außerbetriebnahme der Pumpstation ist ein zeitlicher Aufwand von min. 6 Stunden, einschließlich  An- und Abfahrt, Nebenarbeiten, Kleinteile und Verbrauchsmaterialien einzukalkulieren.
Menge: 1,000 psch

#### Titel 15.7 Wartung2029 Beregnungsanlage

**15.7.10 Inbetriebnahme Beregnungsanlage**
*** Pauschalposition
Inbetriebnahme Beregnungsanlage unter Berücksichtigung
 der nachfolgenden Arbeitsschritte:

 Grundlage:
  Voraussetzung für die Inbetriebnahme der automatischen Beregnungsanlage sind die abgeschlossenen Wartungsarbeiten und die Inbetriebnahme der Beregnungspumpstation sowie der Havelwasser- und Neptunpumpe

 Inbetriebnahme:
  Zur Inbetriebnahme der automatischen Bewässerung werden alle Absperrschieber zum Druckleitungssystem vor den Ventilboxen geöffnet, das Pumpwerk überprüft und gestartet und die Ventilboxen mit den nachgeschalteten Beregnungskreisen befüllt. Hierzu werden die Magnetventile einzeln geöffnet und die Luft über die Regner verdrängt.
  Nach Abschluss der Befüllung erfolgt für jeden Beregnungskreis ein Probebetrieb von mehreren Minuten um die Leitung vollständig zu entlüften und eventuelle Fehleinstellung in Richtung und Wurfweite zu korrigieren. Die Korrektur erfolgt am Regner selbst. Düsen werden auf Grund der hydraulischen Abhängigkeiten zu Pumpe und anderen Regnern nur auf ausdrückliche Anweisung der Bauleitung/techn. Verantwortlichen gewechselt. Weiterhin erfolgt ein mehrmaliges Ein- und Ausschalten der zuvor gereinigten Magnetventile sowie eine Überprüfung der Grundeinstellung. Nach Abschluss des Probebetriebes werden alle Ventilboxen und Schieberkappen geschlossen und die Beregnungssteuerung auf Automatik gestellt.

 Nachbereitung
 Schließen aller Schachtabdeckungen
 Dokumentation des Anlagenzustandes in Bild und Schrift

 Für die Inbetriebnahme der Beregnungsanlage ist ein zeitlicher Aufwand  von min. 4 Stunden, einschließlich  An  und Abfahrt, Nebenarbeiten, Kleinteile und Verbrauchsmaterialien einzukalkulieren.
Menge: 1,000 psch

**15.7.20 Wartung im Laufenden Betrieb**
Wartung sämtlicher mechanischer und elektrischer Anlagenteile der Beregnungsanlage. Hierbei sind gemäß Wartungsanweisung des Errichters folgende Arbeiten durchzuführen:

 Grundlage:
 Voraussetzung für die Wartung der automatischen Beregnungsanlage ist die Betriebsbereitschaft des Beregnungspumpwerkes am Neptunbecken und eine gesicherte Rasenfläche.

 Reinigung und Sichtkontrolle:
 Spülung der Beregnungskreise über die jeweils letzten Regner im Beregnungskreis. Ziel ist die Entfernung von Verunreinigungen/ Ablagerungen, die sich sonst in den Filtersieben der Regner festsetzen. Achtung: Auf die Spülung der einzelnen Regnerkreise kann nicht verzichtet werden, da es sich bei der Wasserversorgung um Oberflächenwasser handelt. Bei Unterlassung der Spülung geht die Beseitigung von Störungen durch Verunreinigungen zu Lasten des Wartungsbetriebes. Ausgenommen sind regelmäßige Reinigungsintervalle an den Regnern.

 technische Wartung/mechanische Elemente:
 Funktionskontrolle, Reinigung und Überprüfung von 4 Stück Magnetventilen in den Ventilstationen und 10 Magnetventilen an den Großregnern. Nach Beendigung der Reinigung und Überprüfung erfolgt ein mehrmaliges Ein- und Ausschalten der Magnetventile sowie eine Überprüfung der Grundeinstellung. Probebetrieb für jeden Beregnungskreis von mehreren Minuten um eine eventuelle Fehleinstellung in Richtung und Wurfweite zu korrigieren. Die Korrektur erfolgt am Regner selbst. Düsen werden auf Grund der hydraulischen Abhängigkeiten zu Pumpe und anderen Regnern nur auf ausdrückliche Anweisung der Bauleitung/techn. Verantwortlichen gewechselt.

 Wartung Elektrotechnik:
 Elektroanschlüsse innerhalb der Steuerungsanlage auf Korrosion prüfen und ggfs. Kontakte  reinigen. Überprüfung der Sicherungen, Schalter, Systemuhren und Schutzeinrichtungen innerhalb der Steuerungsanlagen, einschließlich Dokumentation im Betriebstagebuch und auf dem Schaltschrankgehäuse. Prüfung der elektrischen Einspeisung vom Anlagenansc800hluss bis zur Schaltanlage gemäß VDE - Richtlinien, einschl. Wiederstandsmessung der Kabel.

 Nachbereitung:
 Nach Abschluss des Probebetriebes werden alle Ventilboxen und Schieberkappen geschlossen und die Beregnungssteuerung auf Automatik gestellt. Probebetrieb der einzelnen Anlage im Handbetrieb.
 Dokumentation des Anlagenzustandes in Bild und Schrift

 Für die Wartung der Beregnungsanlage  ist ein zeitlicher Aufwand  von min. 6 Stunden, einschließlich  An-  und Abfahrt, Nebenarbeiten, Kleinteile und Verbrauchsmaterialien einzukalkulieren.
Menge: 1,000 St

**15.7.30 Außerbetriebnahme Beregnungsanlage**
*** Pauschalposition
Außerbetriebnahme und Winterfestmachung der Beregnungsanlage
 Berücksichtigung der nachfolgenden Arbeitsschritte:

 Grundlage
 Zur Außerbetriebnahme des Sommerleitungsnetzes und der Regner der Beregnungsanlage ist es erforderlich, das Beregnungspumpwerk außer Betrieb zu nehmen sowie die Beregnungssteuerung abzuschalten und die Vorschieber vor den Anschlusspunkten/Ventilstationen abzusperren.
 Grundsätzlich sind alle Steuerungen auf AUS oder Handbetrieb, je nach Erfordernis, zu stellen. Die Pumpen sind immer auf AUS zu stellen. Die Pumpensteuerungen sind wie folgt angeordnet: (Gesamtlageplan, Versickerungsbecken)

 Außerbetriebnahme:
 Für die 10 Stck Großregner sowie die vier Beregnungskreise um die Gehölze und im Seitenbereich der Staudenfläche erfolgt die Außerbetriebnahme der Ventilkreise/ Rohrleitungen und Regner von den Druckluft-anschlusspunkten in Ventilboxen I und II aus. Hierzu werden vor den Ventilboxen/ Absperrarmaturen die dazugehörigen Absperrschieber geschlossen und der Kompressor an die Druckluftstutzen angeschlossen. Mit Druckluft wird anschließend das enthaltene Wasser aus den Leitungen und Regnern durch Öffnen der Magnetventile in der Box und an den Großregnern ausgeblasen. Ein Druckluftanschluss befindet sich in jeder Box

 Achtung: Die Luftmenge und der Luftdruck sind an die Eigenschaften der Regner anzupassen. Wichtig ist die Ausblasrichtung beizubehalten, da sonst Restwasser in der Anlage bestehen bleibt.
 Nach Abschluss der Entleerung müssen alle offenen Ventile, Schieber, Regner  und Druckluftanschlüsse innerhalb des Druckleitungssystems geschlossen werden. Weiterhin sind die Steuerungsanlagen und Pumpen auf AUS zu stellen und die Straßenkappen und Schachtdeckel zu schließen.

 Nachbereitung:
 Abschließend ist zu überprüfen ob die Steuerungsanlagen und Pumpen auf AUS gestellt und die Straßenkappen und Schachtdeckel geschlossen sind.
 Dokumentation des Anlagenzustandes in Bild und Schrift

 Für die Außerbetriebnahme der Beregnungsanlage ist ein zeitlicher Aufwand von min. 4 Stunden, einschließlich  An- und Abfahrt, Nebenarbeiten, Kleinteile und Verbrauchsmaterialien einzukalkulieren.
Menge: 1,000 psch

#### Titel 15.8 Wartung 2029 Pumpwerk

**15.8.10 Inbetriebnahme nach Winterpause**
*** Pauschalposition
Inbetriebnahme des Pumpwerkes am Neptunbecken, Havelwasser-pumpwerk und Steuerungsanlage, einschließlich aller erforderlichen Materialien, Nebenleistungen und nachfolgender Arbeitsschritte

 Grundlage:
 Voraussetzung für die Inbetriebnahme der Pumpstation sind die abgeschlossenen Wartungsarbeiten und Freigabe der Wasserversorgung.

 Inbetriebnahme:
 Schließen aller Entleerungsventile und Befüllung der Anlagen und Leitungen.
 vollständiger Funktionsnachweis aller Armaturen
 und Anlagenteile aller Pumpwerke.
 Sicht- und Funktionskontrolle aller installierten Anlagenteile
 Spülung und Säuberung der gesamten  Versorgungsleitungen, Schächte und Armaturen. Standrohre und  Schlüssel sind vom AN bereitzustellen.
 Einstellung Ventile, Regelorgane und Steuerung
 Niederspannungsinstallation, Prüfung der elektrischen Verdrahtung und Messwerterfassung
 Durchführung Probebetrieb, Befüllung und Umstellung auf Regelbetrieb

 Nachbereitung:
 Abschließend ist zu überprüfen ob die Steuerungsanlagen und Pumpen auf AUTO gestellt  und die Straßenkappen und Schachtdeckel wieder geschlossen sind.

 Dokumentation:
 Der vorgefundene Anlagenzustand ist in Bild und Schrift  festzuhalten  Die Außerbetriebnahme ist zu protokollieren, ggf. mit Erläuterungen zu ergänzen. Die Protokolle sind mindestens 1-fach in DIN A4-Ordnern zu übergeben, einschließlich aller erforderlichen Materialien und
 Nebenleistungen.

 Für die Inbetriebnahme der Pumpstation ist ein zeitlicher Aufwand von min. 4 Stunden, einschließlich  An- und Abfahrt, Nebenarbeiten, Kleinteile und Verbrauchsmaterialien einzukalkulieren.
Menge: 1,000 psch

**15.8.20 Wartung Anlagenteile / Pumpen für 1 Jahr**
Wartung sämtlicher mechanischer und elektrischer
 Anlagenteile des Beregnungspumpwerkes, einschließlich der Havelwasserpumpe, Neptunpumpe und der Notentwässerungspumpe. Hierbei sind folgende Arbeiten durchzuführen:

 technische Wartung/mechanische Elemente:
 - Service und Wartung der 2 Stück Beregnungspumpen jeweils nach Herstellerangaben. Die Pumpen sind zum Zweck der Wartung zu Demontieren. Im Rahmen der Wartung sind die Laufruhe der Pumpenlager, die Dichtigkeit der Wellen- und Gleitringdichtung sowie die Reinigung des Vorfilters durchzuführen.
 - Service und Wartung der Notentwässerungspumpe nach Herstellerangaben. Die Pumpe ist zum Zweck der Wartung zu Demontieren. Im Rahmen der Wartung sind die Laufruhe der Pumpenlager, die Dichtigkeit der Wellen- und Gleitringdichtung sowie die Reinigung des Vorfilters durchzuführen.
 - Service und Wartung der Havelwasserpumpe (Tauchmotorpumpe) für die Nachspeisung, einschließlich Rückschlagklappe nach Herstellerangaben. Die Pumpe ist zum Zweck der Wartung zu demontieren. Im Rahmen der Wartung sind die Laufruhe der Pumpenlager, die Dichtigkeit der Wellen- und Gleitringdichtung sowie die Reinigung durchzuführen.
 - Service und Wartung der Neptunpumpe (Blockpumpe) für die Umwälzung und Nachspeisung, einschließlich Rückschlagklappe nach Herstellerangaben. Die Pumpe ist zum Zweck der Wartung zu demontieren. Im Rahmen der Wartung sind die Laufruhe der Pumpenlager, die Dichtigkeit der Wellen- und Gleitringdichtung sowie die Reinigung durchzuführen.
 - Reinigung und Dichtheitsprüfung aller Rohrleitungen einschließlich Überprüfung aller Ventile und Armaturen auf Gängigkeit und Korrosion, ggf. Reinigen, nachfetten der Spindeln.
 - Service und Wartung Technikschacht. Überprüfung der Funktionsfähigkeit der Stellantriebe, Regelarmaturen, Schwimmer und Sensoren.

 Wartung Elektrotechnik:
 - Überprüfung der elektrischen Anschlüsse der Pumpen, einschl. Stromaufnahme der Motoren
 - Elektroanschlüsse innerhalb der Steuerungsanlagen auf Korrosion prüfen und ggfs. Kontakte reinigen.
 - Überprüfung und ggf. Justierung der konduktiven Messsonde, einschließlich Messwerteanzeiger
 - Überprüfung der Betriebsstundenzähler, Funktionsleuchten, Sicherungen, Schalter, Systemuhren und Schutzeinrichtungen innerhalb der Steuerungsanlagen, einschließlich Dokumentation im Betriebstagebuch und auf dem Schaltschrankgehäuse.
 - Prüfung der elektrischen Einspeisung vom Hauptverteiler bis zum Neptunbecken gemäß VDE - Richtlinien, einschl. Widerstandsmessung der Kabel
 - Reinigung und Überprüfung der Anschlüsse an den Stellantrieben, Sensoren und Taster im Außenbereich, einschließlich Dichtheitsprüfung der Klemmverbindungen, ggf. Korrektur der
 Zeitschaltung.
 - Prüfung der Wetterstation, einschließlich Messwertanzeige
 und Schaltrelais

 Produktbezeichnungen der einzelnen Anlagenteile sind den Betriebshinweisen zu entnehmen. Die Wartung kann im Rahmen der In- oder Außerbetriebnahme durchgeführt werden. Ein Wartungs- und Betriebsprotokoll ist zu fertigen und dem Betreiber zu übergeben. Die Wartung beginnt mit der Inbetriebnahme.

 Laufzeit des Wartungsvertrages: 1 Jahr
 Wartung sämtlicher mechanischer und elektrischer Anlagenteile des Beregnungspumpwerkes, der Havelwasserpumpe, Neptunpumpe und der Notentwässerungspumpe. Hierbei sind gemäß Wartungsanweisungen des Errichters folgende Arbeiten durchzuführen:

 Grundlage.
 Voraussezung für die Wartung des Pumpwerkes ist Betriebsbereitschaft der Pumpen sowie ausreichend Wasser im System

 Reinigung und Sichtkontrolle:
  Reinigung 3 Stck Saugkörke im Neptunbecken
 Entleerung und Reinigung der Vorlage Bodenfilter, einschließlich Reinigung des Edelstahlsternfilters DN 150
 Entleerung Vorlageschacht DEA und Grundreinigung des Schachtes

 technische Wartung/mechanische Elemente:
 Service und Wartung der 2 Stück Beregnungspumpen jeweils nach Herstellerangaben. Die Pumpen sind zum Zweck der Wartung zu Demontieren. Im Rahmen der Wartung sind die Laufruhe der Pumpenlager, die Dichtigkeit der Wellen- und Gleitringdichtung sowie die Reinigung des Vorfilters durchzuführen.
 Service und Wartung der Notentwässerungspumpe nach Herstellerangaben. Die Pumpe ist zum Zweck der Wartung zu Demontieren. Im Rahmen der Wartung sind die Laufruhe der Pumpenlager, die Dichtigkeit der Wellen- und Gleitringdichtung sowie die Reinigung des Vorfilters durchzuführen.
 Service und Wartung der Havelwasserpumpe (Tauchmotorpumpe) für die Nachspeisung, einschließlich Rückschlagklappe nach Herstellerangaben. Die Pumpe ist zum Zweck der Wartung zu demontieren. Im Rahmen der Wartung sind die Laufruhe der Pumpenlager, die Dichtigkeit der Wellen- und Gleitringdichtung sowie die Reinigung durchzuführen.
 Service und Wartung der Neptunpumpe (Blockpumpe) für die Umwälzung und Nachspeisung, einschließlich Rückschlagklappe nach Herstellerangaben. Die Pumpe ist zum Zweck der Wartung zu demontieren. Im Rahmen der Wartung sind die Laufruhe der Pumpenlager, die Dichtigkeit der Wellen- und Gleitringdichtung sowie die Reinigung durchzuführen.
 Reinigung und Dichtheitsprüfung aller Rohrleitungen einschließlich Überprüfung aller Armaturen auf Gängigkeit und Korrosion, ggf. Reinigen, nachfetten der Spindeln.
 Service und Wartung der Funktionsfähigkeit der Stellantriebe, Regelarmaturen, Schwimmer und Sensoren in den Schachtbauwerken
 Service und Wartung des Druckbehälters nach Herstellerangaben

 Wartung Elektrotechnik:
 Überprüfung der elektrischen Anschlüsse der Pumpen, einschl. Stromaufnahme der Motoren
 Elektroanschlüsse innerhalb der Steuerungsanlagen auf Korrosion prüfen und ggfs. Kontakte reinigen.
 Überprüfung und ggf. Justierung der konduktiven Messsonden, einschließlich Messwerteanzeiger
 Überprüfung der Betriebsstundenzähler, Funktionsleuchten, Sicherungen, Schalter, Systemuhren und Schutzeinrichtungen innerhalb der Steuerungsanlagen, einschließlich Dokumentation im Betriebstagebuch und auf dem Schaltschrankgehäuse.
 Prüfung der elektrischen Einspeisung vom Hauptverteiler bis zum Neptunbecken gemäß VDE - Richtlinien, einschl. Widerstandsmessung der Kabel
 Reinigung und Überprüfung der Anschlüsse an den Stellantrieben, Sensoren und Taster im Außenbereich, einschließlich Dichtheitsprüfung der Klemmverbindungen, ggf. Korrektur der Zeitschaltung.
 Prüfung der Wetterstation, einschließlich Messwertanzeige und Schaltrelais

 Produktbezeichnungen der einzelnen Anlagenteile sind den Betriebshinweisen zu entnehmen. Die Wartung kann im Rahmen der In- oder Außerbetriebnahme durchgeführt werden. Ein Wartungs- und Betriebsprotokoll ist zu fertigen und dem Betreiber zu übergeben. Die Wartung beginnt mit der Inbetriebnahme.

 Laufzeit des Wartungsvertrages: 1 Jahr
Menge: 1,000 St

**15.8.30 Außerbetriebnahme / Winterfestmachung**
*** Pauschalposition
Außerbetriebnahme des Pumpwerkes am Neptunbecken, Havelwasser-pumpwerk und Steuerungsanlage, einschließlich aller erforderlichen Materialien, Nebenleistungen und nachfolgender Arbeitsschritte:

 Grundlage:
 Zur Außerbetriebnahme der Pumpwerke sind alle Steuerungen auf AUS oder Handbetrieb, je nach Erfordernis, zu stellen. Die Pumpen sind immer auf AUS zu stellen.

 Außerbetriebnahme:
 Öffnen aller Entleerungsventile an den Pumpen und Verteilern.
 Sicht- und Funktionskontrolle aller installierten Anlagenteile
 Entleerung der Hauptversorgungsleitung von der Havelwasserentnahme zum Vorlageschacht sowie der Saugleitung von Neptunbecken zum Vorlageschacht, Entleerung und Reinigung der Vorlage Bodenfilter
 Absperrung der Hauptversorgungsleitungen zum Lustgarten und Schleier
 Entleerung Rigole und Bodenfilter über Plattenschieber am BF
 Entleerung Vorlageschacht DEA und Grundreinigung des Schachtbauwerkes, Befüllung der Vorlage zur Frostsicherung der Tauchmotorpumpen
 Absperrung aller Schieber und Stellantriebe im Bereich des Pumpwerkes
 Abschaltung der Steuerung, inkl. Wetterstation, ausgenommen Schaltschrankheizung und Beleuchtung
 Abschaltung der Drehzahlsteuerung / FU des Beregnungspumpwerk

 Nachbereitung:
 Abschließend ist zu überprüfen ob die Steuerungsanlagen und Pumpen auf AUS gestellt  und die Straßenkappen und Schachtdeckel geschlossen sind.

 Dokumentation:
 Der vorgefundene Anlagenzustand ist in Bild und Schrift  festzuhalten  Die Außerbetriebnahme ist zu protokollieren, ggf. mit Erläuterungen zu ergänzen. Die Protokolle sind mindestens 1-fach in DIN A4-Ordnern zu übergeben, einschließlich aller erforderlichen Materialien und
 Nebenleistungen.

 Für die Außerbetriebnahme der Pumpstation ist ein zeitlicher Aufwand von min. 6 Stunden, einschließlich  An- und Abfahrt, Nebenarbeiten, Kleinteile und Verbrauchsmaterialien einzukalkulieren.
Menge: 1,000 psch

### Gewerk 16 Landschaftsbauarbeiten

#### Titel 16.1 bautechnische Bodenarbeiten

**16.1.10 Baugrund verdichten**
Baugrund verdichten
Verdichtungsgrad nach ZTV E-StB DPr. 100%,
Verformungsmodul EV2 nach ZTV E-StB 17, Abschnitt 4.3.2
mind. 45 MN/m2 bei einem Verhältniswert EV2/EV1 < 2,5
gemäß DIN 18134, Prüfzeugnisse sind BÜ/AG vorzulegen.
Abrechnung nach Flächenaufmaß
Menge: 330,000 m2
DIN 276 2018-12: 511

**16.1.20 Planum herstellen für befestigte Flächen**
Planum unter befestigte Flächen,
gem. ZTV E-StB 17, auf Neubauflächen
sowie unter Einfassungen,
abschnittsweise profilgerecht,
in Teilflächen herstellen,
Anteilige Handarbeit an Randbereichen
ist einzukalkulieren,
Bodenauf- und -abtrag bis 10 cm,
Verformungsmodul EV2 45 MN/m2,
Die Abweichung von der Sollhöhe beträgt +/-2 cm,
Bodenklasse 2-3 nach DIN 18300,
Abrechnung nach Aufmaß.
Menge: 330,000 m2
DIN 276 2018-12: 511

**16.1.30 Dynamischer Plattendruckversuch EV2-Wert**
Dynamischen Plattendruckversuch (EV2-Wert)
gemäß TB-BF-StB B 11.1 Technische Prüfvorschriften
für Boden und Fels im Straßenbau von einem öffentlich
bestellten Sachverständigen für Grundbau oder einem
entsprechenden zugelassenen / anerkannten Prüflabor auf
besondere Anordnung AG/BÜ über den ausreichenden
Verdichtungsgrad liefern,
Bereich: Erdplanum
einschließlich Bereitstellen sämtlicher Geräte und
Anfertigen der Prüfprotokolle, ausgewertete Messprotokolle
sind der BÜ zu übergeben.
Diese Position dient der Fremdüberwachung und ersetzt nicht die
Rahmen der Eigenüberwachung vom AN zu erbringenden
Verdichtungsnachweise für die eigenen Einbauleistungen
Inkl. Aufwendungen für die An- und Abfahrt des externen
Prüfinstitut.
Abrechnung nach Aufmaß mit verortbarem Lageplan
zu den Probepunkten und Vorlage Prüfprotokolle
Menge: 2,000 St
DIN 276 2018-12: 511

#### Titel 16.2 Befestigte Flächen

**16.2.10 Frostschutzschicht 0/45 liefern und einbauen**
Güteüberwachter Frostschutz als FSS Körnung 0/45 mm
nach DIN 18315 gem. TL SoB-StB 20, TL G SoB StB 20/23.
ZTV SoB-StB 20 liefern, abschnittsweise, teilweise
in Einzelflächen und leicht geneigten Flächen bis 1:3
profilgerecht einbauen, planieren und verdichten.
Schotterrasen Ausführung befahrbar (N3): Einbaustärke 18 cm, EV2 100 MPa/m2.
Tolerant Einbauhöhe +/- 2 cm
Prüfzeugnis aus laufender Güteüberwachung ist zur
Einbaufreigabe erforderlich und BÜ/AG vorzulegen.
Abrechnung nach bearbeiteter Fläche
Menge: 10,000 m3
DIN 276 2018-12: 531

**16.2.20 Schottertragschicht Natursteinschotter 0/32 liefern und einbauen**
Güteüberwachte Tragschicht als STS Körnung 0/32 mm
nach DIN 18315 gem. TL SoB-StB 20, TL G SoB StB 20/23.
ZTV SoB-StB 20 liefern, abschnittsweise,
teilweise in Einzelflächen und
leicht geneigten Flächen bis 1:3 profilgerecht einbauen, planieren und verdichten.
Fußwege aus wassergebundener Wegedecke Ausführung begehbar (N1) : Einbaustärke 15 cm, EV2 80 MPa/m2.
Schotterrasen Ausführung befahrbar (N3): Einbaustärke 15 cm, EV2 120 MPa/m2.
Tolerant Einbauhöhe +/- 2
Prüfzeugnis aus laufender Güteüberwachung ist zur Einbaufreigabe erforderlich und BU/AG vorzulegen.
Abrechnung nach bearbeiteter Fläche in Verbindung mit Lieferschein
Menge: 10,000 m3
DIN 276 2018-12: 531

**16.2.30 Dynamische Schicht, wassergeb. Wegedecke d=6 cm liefern u. einbauen**
Dynamische Schicht für wassergebundene Wegedecke,
als wasserregulierende Funktionslage liefern gem. Fachbericht
zu Planung, Bau und Instandhaltung von Wassergebundenen
Wegen, FLL, DIN 18035-5 in ebenen und leicht geneigten
Flächen im Bereich der Wege Wiederherstellung einbauen und verdichten.
Dynamische Schicht Körnung 0/16 mm,
Profilgerechter erdfeuchter Einbau gem. Herstellerangaben.
Material: Naturbaustoff dynamisches Tragschichtmaterial
aus mehreren verschiedenen hochwertigen
Gesteinsanteilen mit gleich bleibender
Sieblinie/Kornfraktionierung und Produktqualität
Hochwertige mineralische Füller und Binder ohne Ton-
oder Lehmanteil
Verformungsmodul EV2: > 80 kN/m2
Frostbeständigkeit: Frostklasse F4 gemäß TL Gestein
Wasserdurchlässigkeit: 1,0 x 10Hoch-3 cm/s
unter Berücksichtigung der empfohlenen Proctordichte
Wasserspeicherkapazität ca. 12,7 l/m2 bei
vorgeschriebener Schichtstärke und 97 % Proctordichte
Umweltverträglichkeit nach
Bundesbodenschutzverordnung und LAGA Z0
Einbaustärke im verdichteten Zustand 6 cm,
Seitengefälle ca. 2,5 %, Längsgefälle bis max. 6,0 %
Verdichtung nur statisch 1,0-2,0 to-Walze ggf. unter Wasserzugabe
Verdichtungsgrad 100 Dpr.
Vor Bestellung muss das Material inkl. Prüfzeugnis
bemustert werden und durch AG/BÜ freigegeben werden.
Abrechnung nach Aufmaß in Verbindung
mit Lieferscheinen
Menge: 250,000 m2

**16.2.40 Deckschicht für wassergeb. Wegedecke, d=4 cm liefern und herstellen**
Deckchicht für wassergebundene Wegedecke,
liefern gem. Fachbericht zu Planung, Bau und Instandhaltung
von Wassergebundenen Wegen, FLL, DIN 18035-5
in ebenen und leicht geneigten
Flächen im Bereich der Wege Wiederherstellung einbauen und verdichten.
Deckschicht Körnung 0/8 mm,
Farbton: sand-braun wie vorhanden
Profilgerechter erdfeuchter Einbau gem. Herstellerangaben.
Material: Naturbaustoff dynamisches Tragschichtmaterial
aus mehreren verschiedenen hochwertigen
Gesteinsanteilen mit gleich bleibender
Sieblinie/Kornfraktionierung und Produktqualität
Hochwertige mineralische Füller und Binder ohne Ton-
oder Lehmanteil
Verformungsmodul EV2: > 50 kN/m2
Frostbeständigkeit: Frostklasse F4 gemäß TL Gestein
Wasserdurchlässigkeit: 1,0 x 10Hoch-4 cm/s
unter Berücksichtigung der empfohlenen Proctordichte
Wasserspeicherkapazität ca. 12,7 l/m2 bei
vorgeschriebener Schichtstärke und 97 % Proctordichte
Umweltverträglichkeit nach
Bundesbodenschutzverordnung und LAGA Z0
Einbaustärke im verdichteten Zustand 6 cm,
Seitengefälle ca. 2,5 %, Längsgefälle bis max. 6,0 %
Verdichtung nur statisch 0,8-2,0 to-Walze ggf. unter Wasserzugabe
Verdichtungsgrad 100 Dpr.
Vor Bestellung muss das Material inkl. Prüfzeugnis
bemustert werden und durch AG/BÜ freigegeben werden.
Abrechnung nach Aufmaß in Verbindung
mit Lieferscheinen
Menge: 250,000 m2
DIN 276 2018-12: 531

**16.2.50 Schachtdeckelumrandung aus Kleinsteinpflaster liefern und herstellen**
Pflasterbelag aus Naturstein, in gebundener Bauweise,
gem. M FPgeb 18, ZTV Pflaster-StB 20,
ZTV Wegebau 22 für Natursteinmaterial aus Granit,
abschnittsweise, in Einzelflächen, liefern und einbauen.
Format: Mosaikpflaster 4/6 cm
als 3-Zeiler um Einbauten verlegen
Bettung DIN 18318 aus Beton 20/25 D=20 cm,
mit beidseitiger Rückenstützen, Beton senkrecht abtsechen,
mit Haftschlämme, einschließlich Fugenverguss aus Mörtel
Oberfläche säubern.
Inkl. Sauberkeitsschicht unter Betonfundament D=10 cm
Abrechnung nach Aufmaß in Verbindung mit Lieferschein
Menge: 5,000 m2
DIN 276 2018-12: 531

**16.2.60 Schotterrasen liefern und herstellen**
Schotterrasen im Bereich der Feuerwehrwende
liefern, profilgereicht in Einzelflächen, abschnittsweise,
einbauen, einsäen und verdichten.
Ausführung gem. FLL-Richtlinien für Planung, Bau und
Instandhaltung von begrünbaren Flächenbefestigungen.
Ausführung befahrbar Nutzungskategorie N3.
Aufbau Schotterrasenfläche:
Oberste Lage 2 cm Oberboden, mit statischer Walze
leicht angedrückt.
Darunter 15 cm obere Vegetationstragschicht, bestehend
aus 75% Gemisch aus grober Gesteinskörnung 0/32 mm
und 25% Oberboden,
Verdichtung EV2 = 80 MPa/m2.
Rasensaat gem. DIN 18917 auf oberster Lage durchführen
mit RSM 2.2.2 Gebrauchsrasen für Trockenlagen, 35 g/m2.
Saatgut ausbringen, einigeln, leicht verdichten und bis
zum Auflaufen gleichmäßig feucht halten.
Menge: 80,000 m2

**16.2.70 Statische Lastplattendruckversuche durchführen**
Dynamischen Plattendruckversuch (EV2-Wert)
gemäß DIN 18134, ZTV E-StB bzw. ZTV Z-StB
von einem öffentlich bestellten Sachverständigen
für Grundbau oder einem entsprechenden
zugelassenen / anerkannten Prüflabor auf
besondere Anordnung AG/BÜ über den ausreichenden
Verdichtungsgrad liefern,
Bereich: Tragschichten
einschließlich Bereitstellen sämtlicher Geräte und
Anfertigen der Prüfprotokolle, ausgewertete Messprotokolle
sind der BÜ zu übergeben.
Diese Position dient der Fremdüberwachung und ersetzt nicht die
Rahmen der Eigenüberwachung vom AN zu erbringenden
Verdichtungsnachweise für die eigenen Einbauleistungen
Inkl. Aufwendungen für die An- und Abfahrt des externen
Prüfinstitut.
Abrechnung nach Aufmaß mit verortbarem Lageplan
zu den Probepunkten und Vorlage Prüfprotokolle
Menge: 2,000 St
DIN 276 2018-12: 531

#### Titel 16.3 vegetationstechnische Bodenarbeiten

**16.3.10 Baugrund in Rasenflächen lockern**
Baugrund in Rasen-/Vegetationsflächen lockern durch
30 cm tiefes Fräsen. Steine und Fremdkörper,
Durchmesser ab 3 cm, Unkraut
und schwer verrottbare Pflanzenteile ablesen und
lagern. Die Bearbeitungsgrenzen gem. DIN 18915 sind zu
beachten. Planum herstellen.
Die Hinweise der DIN 18320 sind zu beachten.
Das anfallende Material ist einer Annahmestelle zur
Wiederverwertung zuzuführen. Der Nachweis der
geordneten Entsorgung nach dem
Kreislaufwirtschaftsgesetz (KrWG) ist zu erbringen.
Abrechnung nach Bearbeitungsfläche.
Menge: 400,000 m2
DIN 276 2018-12: 571

**16.3.20 Zulage lockern, in Handarbeit**
Zulage zur Vorposition, jedoch Baugrund
im Bereich der vorh. Wurzeln auf Anweisung BÜ/AG
in Handarbeit lockern, Tiefe bis ca. 25 cm
Der Handaushub ist vorher mit BÜ/AG
abzustimmen.
Menge: 50,000 m2
DIN 276 2018-12: 571

**16.3.30 Oberboden liefern und einbauen, Stärke 15 cm**
Oberboden liefern und abschnittsweise, einbauen,
Auftragsstärke 15 cm in Rasenflächen.
Humoser Oberboden gem. DIN 18915,
frei von Steinen, Unkräutern, Fremd- und Schadstoffen
sowie Pflanzenschutzmitteln. Die Vorsorgewerte gem.
BBodSchV sind zu beachten. Geringes Lösungs- und
Austragspotential von Stoffen zur Vermeidung der
Verockerung des Entwässerungssystems. Humusgehalt
mittel bis stark, 2 bis 6%. TOC 1 bis 3%. Nährstoffe gem.
Bewertungsstufe C nach VdLUFA. Bindungskapazitäten für
pflanzenverfügbare Nährstoffe durch geeignete Bodenart
(schwach bis mittel bindig, kein reiner Sand oder Kies) und
geeignetem Mineralbestand (nicht ausschließlich Quarz,
sondern auch gewisse Anteile an Tonmineralien und
Schichtsilikaten). Luftkapazität 15 Vol.-% nach Einbau.
Wasserdurchlässigkeit kf 3 x 10 minus 4 m/s.
Unempfindlichkeit gegen Verschlämmung und alle Arten
von Erosion.
Abrechnung nach Aufmaß in Verbindung mit
Wiege-/Lieferscheinen.
Menge: 60,000 m3
DIN 276 2018-12: 571

**16.3.40 Feinplanum Vegetationsflächen herstellen**
Feinplanum für Rasenflächen
herstellen. Zulässige Abweichung von der Sollhöhe +/- 3 cm.
Anschlüsse an Wege, Plätze und Bordsteine 5 cm unter
der Belagsoberfläche.
Steine, Fremdkörper, Unkraut und schwer verrottbare
Pflanzenteile ablesen und entsorgen, Durchmesser der
Steine und Fremdkörper ab 3 cm.
Das anfallende Material ist einer Annahmestelle zur
Wiederverwertung zuzuführen. der Nachweis der
geordneten Entsorgung nach dem
Kreislaufwirtschaftsgesetz (KrWG) ist zu erbringen.
Abrechnung nach bearbeiteter Fläche
Menge: 400,000 m2
DIN 276 2018-12: 571

**16.3.50 Startdünger für Rasen- und Schotterrasenflächen liefern und aufbringen**
Startdünger liefern und im Bereich der Rasen- und Schotterrasenflächen
ausbringen. Einbaumenge: 25 g/m2 Fläche.
Abrechnung nach bearbeiteter Fläche in Verbindung
mit Lieferschein.
Produkt: Starter-Rasendünger der Fa. Eurogreen, oder
gleichwertiger Art.
Menge: 480,000 m2
DIN 276 2018-12: 571

#### Titel 16.4 Pflanz-und Saatarbeiten

**16.4.10 Sport- und Spielrasen RSM 2.3 liefern und ansäen**
Landschaftsrasen liefern und ansäen, Ansaat mit Regel-
Saatgutmischung Spiel- und Gebrauchsrasen
RSM 2.3/FLL. Saatgutmenge 25 g/m2.
Die eingesäten Flächen sind manuell abzuharken bzw.
kreuzweise einzuigeln und mittels Walze anzudrücken.
Abrechnung nach Aufmaß in Verbindung mit Lieferscheinen.
Menge: 400,000 m2
DIN 276 2018-12: 574

#### Titel 16.5 Fertigstellungspflege

**16.5.10 Fertigstellungspflege für Rasen- und Schotterrasenflächen durchführen**
Fertigstellungspflege für Rasen- und Schotterrasenflächen nach DIN 18917 bis zur Erreichung eines abnahmefähigen Zustandes durchführen. Der Beginn der einzelnen Pflegegänge ist dem Bauherrn und der Bauüberwachung unaufgefordert mind. 3 Tage vorher mitzuteilen.
Die Fertigstellungspflege umfasst 12 Monate.
Ansaat Sommer 2026.
18 Pflegegänge mit folgende Arbeiten:
-Saubern,
-Schneiden, Schnittfolge nach Wuchshöhe.
-Schnittgut beseitigen.
-Aufnahme und Beseitigung vom herabgefallenem Laub Alles anfallende Material ist zu beseitigen. Der Nachweis der geordneten Entsorgung nach dem Kreislaufwirtschaftsgesetz (KrWG) ist zu erbringen.
Alles anfallende Material ist zu beseitigen.
Der Nachweis der geordneten Entsorgung nach dem Kreislaufwirtschaftsgesetz (KrWG) ist zu erbringen.
Die Pflegegänge sind im Schnitt 2 x monatlich in der Vegetationsperiode durchzuführen,
Einheitspreis für 480 m2 Rasen- und Schotterrasenflächen mit 12 Pflegegänge
Abrechnung nach Vorlage Pflegerapporte
Menge: 480,000 m2
DIN 276 2018-12: 574

**16.5.20 Bewässerung der Rasen- und Schotterrasenflächen während Fertigstellungspflege, 24 Bewässerungsgänge**
Wässern der Rasenfläche während der Fertigstellungspflege. 24 Bewässerungsgänge pro qm über eine Vegetationsperiode. Die Wasserspende pro qm und Durchgang
muss mind. 15l betragen.
Der AN ist nachweispflichtig, Wasser ist zu liefern.
Ausführung der Wässerungsgänge in Abhängigkeit von
der Witterung.
Die Durchführung der Bewässerungsgänge ist dem Bauherrn und der Bauüberwachung 1 Tag vor Ausführung
schriftlich oder digital mitzuteilen.
Die Bewässerungsgänge in der Hauptvegetationszeit sind im Schnitt
4 x monatlich durchzuführen = 4 x 6 Monate 24 Bewässerungsgänge.
Einheitspreis für 480 m2 Rasen- und Schotterrasenflächen mit 24 Bewässerungsgänge.
Abrechnung nach Vorlage Pflegerapport.
Menge: 480,000 m2
DIN 276 2018-12: 574

**16.5.30 Organische Düngung der Rasen- und Schotterrasenflächen**
Einmalige Düngung der Rasen- und Schotterrasenflächen und
Wiesenflächen durchführen. Reinnährstoffmenge: 5 g N je
qm, organischer Dünger
Zeitpunkt der Ausführung: nach Abstimmung mit der
Bauüberwachung in Abhängigkeit von der Witterung
Abrechnung nach bearbeiteter Fläche.
Menge: 480,000 m2
DIN 276 2018-12: 574

#### Titel 16.6 Stundenlohnarbeiten

**16.6.10 Stundenlohnarbeiten Facharbeiter**
Stundenlohnarbeiten Facharbeiter zum Nachweis für
unvorhersehbare Arbeiten auf Anweisung der
Bauüberwachung.
Siehe o.g. Hinweise.
Menge: 5,000 h
DIN 276 2018-12: 590

**16.6.20 Stundenlohnarbeiten Arbeiter**
Stundenlohnarbeiten Arbeiter zum Nachweis für
unvorhersehbare Arbeiten auf Anweisung der
Bauüberwachung.
Siehe o.g. Hinweise.
Menge: 5,000 h
DIN 276 2018-12: 590

**16.6.30 Stundenlohnarbeiten Radlader einschl. Fahrer**
Stundenlohnarbeiten Radlader zum Nachweis für
unvorhersehbare Arbeiten auf Anweisung der
Bauüberwachung.

Einschl. Fahrer und sonst. Nebenkosten.

Siehe o.g. Hinweise.
Menge: 5,000 h
DIN 276 2018-12: 590

**16.6.40 Stundenlohnarbeiten LKW einschl. Fahrer**
Stundenlohnarbeiten LKW, 3-Achser, zum Nachweis für
unvorhersehbare Arbeiten auf Anweisung der
Bauüberwachung.

Einschl. Fahrer und sonst. Nebenkosten.

Siehe o.g. Hinweise.
Menge: 5,000 h
DIN 276 2018-12: 590
